# ISMH Otto-Pankok-Schule - Schulkomplex
Angebotsaufforderung (GAEB DA XML 3.2, DA83)
Projekt: 15628
Währung: EUR
Vergabeart: Beschränkte Ausschreibung
Erstellt mit: GXML Toolbox V3.3 R20200224, ORCA AVA 24.0.2 - Professional Edition 24.00.02, 10.11.2021

## Allgemeine Vorbemerkungen
ALLGEMEINE VORBEMERKUNGEN

Die Ausschreibung ist eine öffentliche Ausschreibung. Es gelten die Angebotsbedingungen nach VOB Teil A (EU) in der aktuell gültigen Fassung. Als Vertragsgrundlage soll die VOB in aktueller Fassung mit Teil B, DIN 1961 "Allgemeine Vertragsbedingungen für die Ausführung von Bauleistungen" und Teil C "Allgemeine technische Vertragsbedingungen" mit den gewerkespezifischen und fachspezifische DIN-Normen und ATV vereinbart werden. Die DIN 18299 "Allgemeine Regelungen für Bauarbeiten jeder Art" der VOB/C gilt immer übergeordnet.

Der Bieter wird in Folge und Anlagen als Bieter oder Auftragnehmer (AN), der Bauherr als Bauherr oder Auftraggeber (AG) bezeichnet.

Der Bieter hat das Angebot gemäß der in der Ausschreibung vorgegebenen Struktur der abgefragten Positionen zu erstellen. Eine Abweichung ist nicht zulässig. Streichungen, Änderungen und Zusätze sowie unvollständige Angebote, fehlende Eintragungen und grobe Fehler berechtigen den AG, das Angebot in Gänze unberücksichtigt zu lassen.

Der Bieter hat alle ergänzenden, zusätzlichen oder besonderen Beschreibungen in dieser Ausschreibung und in den Anlagen im Zuge des Angebotes, der LV-Bepreisung sowie bei der Ausführung zu beachten.

Mit Abgabe des rechtsverbindlich unterzeichneten Angebotes versichert der Bieter, dass er keine wettbewerbsbeschränkenden Absprachen getroffen hat und dass er die gesetzlichen Vorgaben zur Arbeitszeit und zu Löhnen im eigenen Betrieb vollumfassend berücksichtigt und einhält und die Einhaltung auch bei von ihm eingesetzten Nachunternehmern durchsetzen wird.

Leistungsumfang des AN
Die Ausschreibung umfasst das Gewerk Raumlufttechnische Anlagen:

Kurzform der Leistungsbeschreibung
Die nachfolgende Verdingungsunterlage beschreibt die technischen Anlagen aus der KG 430 Raumlufttechnische Anlagen für den Neubau/ den Erweiterungsbau und das Forum der Otto-Pankok-Schule in Mülheim an der Ruhr.

Im Rahmen der Erweiterung und Sanierung des Forums werden unterschiedliche Zentrallüftungsanlagen samt Kanalnetz neuaufgebaut. In Summe werden Lüftungsanlagen mit einer Gesamtluftmenge von ca. 30.000m³/h aufgeteilt auf 3 Hauptzentralanlagen sowie einzelne Abluftventilatoren, am o.g. Standort installiert.

Eine detailliertere Beschreibung der zu errichtenden  Lüftungsanlagen kann der nachfolgenden technischen Vorbedingung entnommen werden.

Alle nicht vorhandenen Durchbrüche und Aussparungen im Rohbau, müssen durch den AN selbst erstellt werden. Entsprechende Positionen sind im Leistunsgverzeichnis beschrieben und in ausreichender Anzahl enthalten.

Erforderliche Sachverständigenabnahmen werden durch den Auftraggeber organisiert und beauftragt. Der AN hat lediglich das Begleiten der Sachverständigenabnahme im Zuge der Angebotskalkulation zu berücksichtigen. Eine entsprechende Position ist im Leistungsverzeichnis enthalten.

Erforderliche Nebenleistungen wie sie u.a. in DIN 18299 in Pkt. 4 beschrieben werden oder in zugehörigen ATV und DIN Normen (siehe VOB/C) erfasst werden, sind nicht gesondert ausgeschrieben. Der Bieter hat entsprechende notwendige Leistungen, die er für seine Leistungen
benötigt, eigenständig zu bewerten und in die Einheitspreise aller abgefragten Positionen mit einzukalkulieren. Dies betrifft u.a. die Baustelleneinrichtung und notwendige Arbeitsmaterialien,
Schutzeinrichtungen wie Gerüste und Absturzsicherungen, Werkzeuge, Geräte und Maschinen des AN.

Sofern einzelne spezielle Punkte aus Nebenleistungen separat als Position im Leistungsverzeichnis
abgefragt werden, sind diese separat einzupreisen.

Baubeschreibung / Schnittstellen / Planunterlagen
Der AG hat eine Baubeschreibung als Übersicht inkl. Schnittstellenbeschreibung im Anhang beigefügt. siehe Anlage:

15132_2021-06-21_Baubeschreibung, BE und Logistikkonzept

Zudem sind Grundrisszeichnungen und Strangschemen der zu errichtenden Anlagensystme beigefügt:

Grundriss EG  431_00_AP_L_GR_ERW_1-100
Grundriss 1.OG  431_01_AP_L_GR_ERW_1-100
Grundriss 2.OG  431_02_AP_L_GR_ERW_1-100
Grundriss 3.OG  431_03_AP_L_GR_ERW_1-100
Grundriss 4 OG  431_04_AP_L_GR_ERW_1-100
Grundriss DG  431_DA_AP_L_GR_ERW_1-100

Detail 431_DT_AP_L_GR_Schacht_1-50

Schema 431_AP_L_StSch_A1
Schema 431_AP_L_StSch_A2
Schema 431_AP_L_StSch_A4
Schema 431_AP_L_StSch_CH

Geplant ist, dass der AN nach seiner Beauftragung und einer Einarbeitungszeit von ca. 2 Wochen gemeinsam
mit der Objektüberwachung des AG die Baustelle besichtigt und sich für die übertragenen Leistungen einen Überblick verschafft. Vor dem Beginn der Arbeiten ist dann zudem ein Vorbegehungstermin ca. 2 Wochen vor Baustart einzuplanen um die Vorleistungen zu sichten und
eventuelle Mängel anzuzeigen. Der AN hat die Vorunternehmerleistung
dann gemeinsam mit der Objektüberwachung des AG zu prüfen und die Leistung des Vorunternehmers als direkte Vorleistung für
seine Arbeiten ggf. mit abzunehmen. Der AN wird ggf. auch Teilbereiche der Vorleistung zum Baustart übernehmen.

Baustelleneinrichtung (BE) / Baulogistik und Baubetrieb

Der AG hat einen Baustelleneinrichtungsplan als Konzeptplan sowie Hinweise zur Baulogistik, zur Baustelleneinrichtung und zum Baubetrieb als Text und Fotonachweise erstellen zu lassen. In diesen
Konzepten und Beschrieben sind zudem auch die Schnittstellen zur BE und für einzelne Bauleistungen grob als Übersicht beschrieben und zusammengefasst. Der AN hat die Anlagen, insbesondere den
Konzeptplan und die Hinweise im Beschrieb, zu sichten und als Grundlage zu beachten.

Siehe Anlagen:
15132_2021-06-21_Baubeschreibung, BE und Logistikkonzept.pdf
431_Ausführung_A_-1_1-200_LP_-Konzept Baustelleneinrichtung.pdf

Der AN hat dem AG bzw. der Bauüberwachung zwei Wochen nach Auftragserteilung einen eigenen BE-Plan mit allen nötigen Eintragungen wie geplanten Stellflächen für Gerüste, Container etc.
Vorzulegen um die Baustelleneinrichtung abzustimmen. In dem BE-Plan sind die besonderen Bedingungen der Baustelle zu berücksichtigen (Schulbetrieb, Wohngebiet). Der BE-Plan ist mit den anderen am Bau
beteiligten und der Bauüberwachung abzustimmen. Der BE-Plan ist nach Anpassungen als aktueller Plan der Objektüberwachung des AG zu übergeben.

Der AN hat bei der Planung seiner Baustelleneinrichtung und der Baulogistik sowie vor der Ausführung je nach seinem Leistungsumfang ggf. das Bodengutachten einzusehen, die Leitungspläne der
Versorgungsunternehmen einzusehen und die örtliche Situation zu sichten und sämtliche Maßnahmen darauf abzustimmen. Bei Fragen, Problemen, Abweichungen, etc. ist Rücksprache mit der Objektüberwachung des AG zu nehmen.

Sicherheit und Schutz

Der AG hat neben der Objektüberwachung auch einen Koordinator für Sicherheit und Gesundheitsschutz für die Baumaßnahme beauftragt. Näheres zu den Baubeteiligten und dessen Verantwortlichkeiten ist der Anlage: 15132_2021-06-21_Baubeschreibung und Baustellenlogistik.pdf zu entnehmen.

Der AN hat die verantwortliche Absicherung und Sicherung der Baustelle sowie die weitere Gesamtorganisation und Koordination, der für ihn notwendigen Leistungen und der Bauabläufe vor Ort
zu übernehmen (Bauleitertätigkeit). Der Bauleiter des AN hat alle erforderlichen Maßnahmen zur Sicherung der Baustelle nach den gesetzlichen, polizeilichen und den Unfallverhütungsvorschriften
sowie der Arbeitssicherheit unter voller eigener Verantwortung auszuführen oder diese zu veranlassen. Der AN haftet für sämtliche aus der Unterlassung solcher Maßnahmen dem AG erwachsenden
Schäden. § 10 Nr. 2 Absatz 1 Satz 2 VOB/B bleibt unberührt. Der AN hat einen geeigneten und erfahrenen Bauleiter einzusetzen. Der Bauleiter des AN wird sich mit dem SiGeKo des AG und der eingesetzten Objektüberwachung des AG eng abstimmen.

Der Zutritt der Baustelle von nicht befugten Personen ist in jedem Fall zu verhindern. Sollten während der gesamten Bauzeit Beschädigungen an Nachbar- oder öffentlichen Grundstücken, Straßen, Gehwegen etc. auftreten sind, diese nach ordentlicher Beweisfeststellung nach Fertigstellung der Arbeiten unverzüglich zu beseitigen.

Forderungen des Amtes für öffentliche Ordnung, der Bauberufsgenossenschaften und sonstiger mitwirkender Behörden, Amtsstellen und Körperschaften sind immer übergeordnet zu beachten.

Terminplan

Der Baustart zur Gesamtmaßnahme ist in den Sommerferien 2021 erfolgt. Die Fertigstellung der Rohbauleistungen soll Ende Mai 2022 bzw. in den Sommerferien 2022 erfolgen. Die Terminabläufe sind der Terminübersicht im Anhang zu entnehmen.

- 15132 OP-Gym Projektterminplan Übersicht zur weiteren Feinabstimmung.pdf

Es können grob wichtige Termine benannt werden.
- Fertigstellung Rohbau (Geschosse) bis Ende Mai 2022
- Fertigstellung Restleistungen zum Rohbau (Anschlus an Bestand im Bereich TRH 1, Innenarbeiten wie Mauerwerkswände im Innenbereich, Rückbauten in den Sommerferien 2022.

Die vorbereitenden Arbeiten der Rohinstallationen sowie die Montageplanungen der TGA sollen im Mai 2022 starten, die Dach- und Fassadenarbeiten ab Juni 2022. Die Arbeiten der TGA und die Dach- und Fassadenarbeiten laufen nach dem Start bis Sommer 2022 (Juli/August) parallel zu den Restleistungen des Rohbaus.

Der Terminplan wurde im Bereich der TGA in Rohinstalltion und Feininstallation gegliedert.
Rohinstallation: Hiermit sind alle Installationen mit gemeint, die im weiterem Bauablauf von nachfolgegewerken überdeckt werden, es besteht bei diesen Arbeiten ein unmittelbarer Bezug zum Folgegewerk.
Feininstallation: Hiermit sind alle Arbeiten / Installationen gemeint, die erst nach abschließender Bearbeiteung eines anderen Gewerkes erbracht werden können. z. B. Montage von Prozellan, Heizflächen oder Luftauslässen.

Der AN hat dem AG bzw. der Bauüberwachung 2 Wochen nach Auftragserteilung einen eigenen Terminablaufplan mit Hauptabschnitten des Bauablaufes zur Abstimmung vorzulegen. Der Terminplan
ist nach Abstimmung mit der Objektüberwachung weiter zu detaillieren und als Soll-Ist-Vergleich fortzuschreiben. Der fortgeschriebene Terminplan wird Abstimmungsgrundlage zu jeder Baubesprechung. Der AN hat die abgestimmten Bauzeiten einzuhalten.

Nachfolgende Terminmeilensteine im Bereich TGA sind zuberücksichtigen:

frühester Start Rohinstallation  Mai 2022

Die Rohinstallation der 5 Geschosse erfolgt mit einem angesetzten Montageteitfenster wird je Etage wurde 25AT angestzt nach der 4 Arbeitswoche beginnt jeweils das Montagezeitfenster der nachfolgenden Etage und läuft für eine woche parallel.

frühester Start Feininstallation  Dezember 2022

Die Feininstallation der 5 Geschosse erfolgt mit einem angesetzten Montageteitfenster wird je Etage wurde 25AT angestzt nach der 4 Arbeitswoche beginnt jeweils das Montagezeitfenster der nachfolgenden Etage und läuft für eine woche parallel.

Inbetriebnahme  Juni 2023
technische Abnahmen  Juli 2023

## Technische Baubeschreibung
Technische Baubeschreibung

KG 431 Lüftungstechnische Anlagen
Der Schulstandort wird mit folgend aufgeführten Lüftungsanlagen Be- und Entlüftet:

Anlage 1 -Mensa und Foyer-
Luftmenge: 11.500m³/h
Aufstellung: Dachfläche 5.OG -Erweiterung

Anlage 2 -Forum-
Luftmenge: 14.000m³/h
Aufstellung: Dachfläche Umkleidetrakt Sporthalle

Anlage 4 -Erweiterung-
Luftmenge: 3.500m³/h
Aufstellung: Dachfläche 5.OG -Erweiterung

Zentralgeräte und Luftführung
Alle innenliegenden Räume sowie die WC-Anlagen werden be- und entlüftet. Weiterhin werden das Forum, das Foyer und die Mensa belüftet.
Für die WC´s und die innenliegenden Räume ist ein konstanter Volumenstrom vorgesehen. Durch die Aufschaltung der RLT-Anlagen auf die GLT können hier entsprechende Wochenzeitprogramme eingestellt werden.
Das Foyer und die Mensa dienen als Versammlungsstätte.
Durch einen CO² Sensor in der Abluft lassen sich die Zu- und Abluft durch variable Volumenstromregler bedarfsgerecht stufenweise regeln.
Das Forum ist als Versammlungsstätte für 600 Personen ausgelegt. Hier wird die Zu- und Abluft bedarfsgerecht stufenweise über CO² Sensoren in der Abluft geregelt.

Die Ansaugung der Außenluft sowie die Entsorgung der Fortluft erfolgt über ein Dach aufgestellten Lüftungsgerät über Wetterschutzgitter.

Die Luftführung erfolgt über ein Kanalnetz aus Stahlblechkanälen bzw. Wickelfalzrohren. Die Be- und Entlüftung der Räume erfolgt über Tellerventile, Drall- und Horizontalauslässe sowie Lüftungsgitter.

Abluftventilatoren Naturwissenschalftlichen Räume
Für die naturwissenschalftlichen Räume (Chemie) im 3.Obergeschoss werden dachaufgestellte Abluftventilatoren mit Sockelschalldämpfern vorgesehen.
Die Luftführung erfolgt mit PPS-Rohrmaterial. Zur sichertsellung der Luftbilanz wird die Freigabe der Ventilatoren über einen Fensterkontaktschalter sichergestellt.

Außenluftzustände
Ort: 45481 Mülheim an der Ruhr
Referenzort der Berechnung DIN EN 12831:
Mülheim an der Ruhr

Winter:
Lufttemperatur: -10°C
relative Luftfeuchte: 85%

Sommer:
Lufttemperatur: 32°C
relative Feuchte: 40%

Brandschutzmaßnahmen im Kanalnetz
In allen Kanälen und Leitungen, die Brandwände, feuerbeständige oder feuerhemmende Wände und Decken durchqueren, werden Brandschutzklappen bzw. Brandwanddurchführungen der geforderten Widerstandsklasse eingebaut. Jede Brandschutzklappe ist zur Inspektion und Funktionsüberprüfung zugänglich.
Sofern Kanäle zur Versorgung von Räumen genutzt werden, und diese keine Verbindung zu Fluren aufweisen, wird gemäß Ziffer 5.2.1.2 der M-LüAR auf eine zusätzliche Schottung im Bereich von F30 Flurwänden verzichtet.
Je nach Erfordernis erhalten Kanäle eine Brandschutzverkleidung mit der geforderten Widerstandsdauer.
Zum Vermeidung einer Kaltverrauchung einzelner Geschosse, werden die in den Geschossdecken eingesetzten Brandschutzklappen (Schottlösung nach LüAR) mit Rauchauslöseeinrichtungen und Federrücklaufmotoren ausgerüstet.
Alle Brandschutzklappen erhalten Endlagenschalter. Diese werden auf die neu zu installierende MSR-Technik aufgeschaltet. Ebenso erfolgt die Verknüpfung der Endlagenschalter mit dem Zentralgerät, so dass die Lüftungsgeräte im Brandfall automatisch abgeschaltet werden und die motorisch gesteuerten Brandschutzklappen schließen.

Schall- und Wärmedämmung
Für die RLT-Anlagen ist die notwendige Schall- und Wärmedämmung von Kanälen geplant. Es werden nur Luftführende Leitungen im Außenbereich gedämmt und mit Blech verkleidet. Die Wärmeschutzisolierung wird generell in nichtbrennbarer Ausführung vorgesehen.

## Sonstige Hinweise
SONSTIGE HINWEISE

Kalkulationshinweise
Alle angebotenen Einheitspreise gelten als Festpreise
ohne Mehrwertsteuer.

Dieser allgemeine Teil enthält Hinweise und Forderungen
zum Leistungsumfang. Der Inhalt dient als
Kalkulationsgrundlage und ist Unterlieferanten
ebenfalls zur Kenntnis zu geben. Ebenfalls sind die
kompletten Funktionsbeschreibungen zu den einzelnen
Anlagen als Kalkulationsgrundlage hinzuzuziehen.

Nachfolgend wird im Besonderen darauf hingewiesen, dass
für die Kalkulation im Leistungsverzeichnis angeführten
Anlagen Positionen unbedingt die Beschreibung der
anzubietenden Leistung und notwendigen Ergänzungen
sowie Erweiterungen von Anlagen, Anlagenteile,
Software, Dienstleistungen etc. zur Erfüllung der
Gesamtfunktionalität erforderlich werden, in die
jeweiligen zugehörigen Positionen einzukalkulieren
sind.

Es sind in jedem Fall voll funktionsfähige Systeme
anzubieten, auch dann, wenn der Ausschreibungstext in
Bezug auf die unterschiedlichen Systeme der Bieter,
Anpassungen erfordert. Hierauf hat der Bieter in einem
gesonderten Schreiben hinzuweisen.

Sollten nur Einzelleistungen wie z.B. nur Lieferung
oder Montage verlangt werden, so ist dies im Text
ausdrücklich vermerkt.

Die Ausführung jeder Position versteht sich demnach als
die vorschriftsmäßige, fachgerechte und
gebrauchsfertige Erbringung der geforderten
Gesamtleistung einschl. aller notwendigen, auch der
nicht besonders erwähnten Nebenleistungen.

Für gleiche Bauteile ist zur günstigeren Lagerhaltung
nur ein Fabrikat zu verwenden. Haben Geräte gleiche
Funktionen und gleiche Nenndaten, so ist das gleiche
Fabrikat und der gleiche Typ vorzusehen.

Der AN hat dem AG vor Beginn der Montagearbeiten alle
Angaben zu machen, die für den ungehinderten Einbau und
ordnungsgemäßen Betrieb der Anlage notwendig sind. Der
AN hat nach den Planungsunterlagen und Berechungen des
Auftraggebers, die für die Ausführung erforderliche
Montage- und Werkstattplanung zu erbringen und, soweit
erforderlich, mit dem AG abzustimmen.
Die Erbringung der Montageplanung ist in das Angebot einzukalkulieren
und ist gem. VOB/C keine besondere Leistung.

CAD- Pflichtenheft und Dokumentations-Richtlinien
der Stadt Mülheim an der Ruhr
Stand: 2. Juni 2016 Version 3.03.sind im Zuge der Montage- und Revisionsunterlagen einzuhalten.

Die erforderlichen Mengen und Abmessungen sind vor der
Werksbestellung vom AN zu prüfen.

Eventuelle Änderungen der Planung oder der allgemeinen
Ausführung bedürfen der ausdrücklichen Genehmigung der
Fachbauleitung.

Alle elektronischen Geräte (z.B. Rechner, Bildschirme
etc.), die einem großen Innovationssprung unterliegen,
sind mindes binnen 8 Wochen vor Inbetriebnahme der Anlagen mit
dem Bauherrn bezüglich "Stand der Technik" abzustimmen.

Der Bieter erkennt mit Abgabe seines Angebotes in jedem Falle das Ur-LV als alleinverbindlich an.

Sonstige Hinweise zur Abrechnung

Die Rechnungsstellung erfolgt im Original an den Bauherrn sowie zeitgleich per E-Mail an den Fachplaner zur Prüfung.

## 3 Lüftungstechnik

### Titel 01 Vorbereitende Arbeiten

**Ausführungsbeschreibung 1 Demontage Arbeiten**
*Demontage Arbeiten*
Demontage Arbeiten

Demontieren des Provisoriums ehem. RLT-Anlage Forum. Für die Demontage des Hauptkanals müssen zuvor Luftauslässe demontiert werden und im Anschluss wieder montiert.
Freischalten, demontieren und entsorgen Lüftungstechnischer Komponenten mit anschließender Entsorgung. In allen Ausführungen als gerader Kanal, Formstücken, Befestigungen, Revisionsöffnungen, Klappen o. ä. im Bereich der Montageorte.
Einschl. Abdichten der Öffnung des im Bestand verbleibenden Kanals. Als Schutzmaßnahme vor Staub und Schadstoffeintrag wärend der Bauzeit.
Nach erfolgter Umschlussarbeit wieder montieren der Luftauslässe.

Demontagehöhe bis ca. 3,5 m über Fußboden. Bauteile in Größen für einen Türquerschnitt von B=0,8 x H=1,97m zerlegen.

**01.1 Demontage Lüftungsgeräte**
Demontage Lüftungsgeräte

Absperren aller Kanäle, Ventile und Demontage der
Anschlussleitungen für Vor- und Rücklauf. Fachgerechtes freischalten und entsorgen der elektrischen Anschlussleitungen.

- Abmessung RLT Gerät: ca. 7,0m x 2,5m x 2,8m
(BxTxH)

Demontagehöhe bis ca. 3,5m über Fußboden Technikzentrale.
Bauteile in Größen für einen Türquerschnitt von
B=1,70m x H=2,00m zerlegen.

Vertikaler Transportweg: auf gleicher Ebene
Horizontaler Transportweg ca. 70m

demontieren und entsorgen
Menge: 1,000 Stk

**01.2 Demontage eckiger Blechkanal bis Kantenlänge 500mm**
Demontage eckiger Blechkanal bis Kantenlänge 500mm

in allen Ausführungen als gerader Kanal einschl.
Befestigungen, Formstücken, Revisionsöffnungen, Klappen o. ä. im Bereich der Montageorte.

Einschließlich der Angebauten Luftein- oder auslässe als Tellerventil, Gitter oder Drallauslass, Fortlufthauben eingebaut in Decken und Wände.

Einschl. Wärmedämmung bestehend aus 30mm alukaschiertem Material. Einschl. Herrichten der Trennstellen für den Neuanschluss. Demontagehöhe bis ca. 4,0 m über Fußboden. Bauteile in Größen für einen Türquerschnitt von B=0,9 x H=1,97m zerlegen.

komplett demontieren und entsorgen
Menge: 10,000 m

**01.3 Demontage eckiger Blechkanal bis Kantenlänge 1000mm**
Demontage eckiger Blechkanal bis Kantenlänge 1000mm

wie vor beschrieben

komplett demontieren und entsorgen
Menge: 50,000 m

**01.4 Demontage eckiger Blechkanal bis Kantenlänge 2000mm**
Demontage eckiger Blechkanal bis Kantenlänge 2000mm

wie vor beschrieben

komplett demontieren und entsorgen
Menge: 40,000 m

**01.5 Demontage runde Wickelfalzleitungen bis DN 150**
Demontage runde Wickelfalzleitungen bis DN 150

Demontage von runden Wickelfalzleitungen in allen
Ausführungen einschl. Formstücken,
Revisionsöffnungen, Klappen o. ä. im Bereich der
Montageorte sowie nicht schadstoffhaltiger Dämmung.

Einschließlich der angebauten Luftein- oder auslässe als Tellerventil, Gitter oder Drallauslass, eingebaut
in Decken und Wände.

Demontagehöhe bis ca. 4,0 m über Fußboden.
Bauteile in Größen für einen Türquerschnitt
von B=0,9 x H=1,97m zerlegen.

komplett demontieren und entsorgen
Menge: 5,000 m

**01.6 Demontage runde Wickelfalzleitungen bis DN 300**
Demontage runde Wickelfalzleitungen bis DN 300

wie vor beschrieben

komplett demontieren und entsorgen
Menge: 5,000 m

**01.7 Demontage von Brandschutzklappen bis 1800x1050mm**
Demontage von Brandschutzklappen bis 1800x1050mm

K 90-Brandschutzklappen vom vorh. Kanalnetz trennen, umlaufend ca. 10 cm vom Mauerwerk und Mörtel freilegen und fachgerecht demontieren und entsorgen.

Größe bis: 1800x1050 mm

fachgerecht ausführen
Menge: 4,000 Stk

**01.8 Demontage Luftauslässe bis NW600**
Demontage Luftauslässe bis NW600

Ausführung als Luftein- oder auslässe als Tellerventil, Gitter oder Drallauslass, eingebaut
in Decken und Wände.

Demontagehöhe bis ca. 4,0 m über Fußboden.

komplett demontieren und einlagern
Menge: 4,000 m

**01.9 Demontage Schalldämpfer bis NW200**
Demontage Schalldämpfer bis NW200

Demontagehöhe bis ca. 4,0 m über Fußboden.

komplett demontieren und einlagern
Menge: 4,000 m

**01.10 Deckenluftdurchlass Montage**
Deckenluftdurchlass Montage

Zuvor demontierter und eingelagerter Luft ein- und Auslass wieder montieren. Einbau in abgehängte Decken aller Art.

liefern und einschließlich aller Nebenleistungen in vollständig betriebsbereiter Leistung fachgerecht montieren.
Menge: 4,000 Stk

**01.11 Flexible Rohre NW 200**
Flexible Rohre NW 200

2-lagig, gemäß Anforderungen nach DIN 24146.
Die Rohre sind aus Reinaluminium-Band doppellagig und
gefalzt zu liefern.
Nicht brennbar nach DIN 4102 KL. A1

NW 200

liefern und einschließlich aller Nebenleistungen
in vollständig betriebsbereiter Leistung fachgerecht montieren.
Menge: 15,000 m

**01.12 Rundrohrbogen bis 90° NW 200**
Rundrohrbogen bis 90° NW 200

gepresst, nahtgeschweißt und kalibriert,
einschl. Verbindungsstücke

Durchmesser: 200 mm R/D=1,0

liefern und einschließlich aller Nebenleistungen
in vollständig betriebsbereiter Leistung fachgerecht montieren.
Menge: 8,000 Stk

**01.13 Telefonieschalldämpfer DN 200**
Telefonieschalldämpfer DN 200

Zuvor demontierter und eingelagerter Schalldämpfer wieder montieren. Einbau in abgehängte Decken aller Art.

liefern und einschließlich aller Nebenleistungen
in vollständig betriebsbereiter Leistung fachgerecht montieren.
Menge: 4,000 Stk

### Titel 02 Lüftungstechnische Anlagen

**Ausführungsbeschreibung 2 LEITBESCHREIBUNG**
*LEITBESCHREIBUNG*
LEITBESCHREIBUNG

Gesamte Ausführung und Energielabel-Zertifizierung der zentralen Lüftungsgeräte nach RLT-Richtlinie 01 und Eurovent.

Gehäuse
Integrierte Rahmenbauweise mit Einsatzpaneelen
in variablen Maßkombinationen.
Rahmen aus verzinktem Stahlrohr mit
Pulverbeschichtung, durch verschraubte Verbinder
komplett und ohne Spezialwerkzeug zerlegbar.
Rahmenkonstruktion durch Paneele nach außen
vollständig abgedeckt. Glatte Innenfläche zur
schnellen und rückstandsfreien Reinigung und
Wartung. Passgenaue und sichere Montage mit
patentierten 3D-Modulverbindern.

Pulverbeschichtung
Duplexbeschichtung für höchsten Korrosionsschutz.
Grundmaterial: Verzinktes Stahlblech entfettet
und eisendickschichtphosphatiert, Pulverbeschichtet.
Pulverbeschichtung labortechnisch geprüft nach
DIN 55633 Beschichtungsstoffe- Korrosionsschutz
von Stahlbauten durch Pulver-Beschichtungssysteme
Nachgewiesene Korrosionsschutzklasse/Korrosivitätskategorie C4
(K), (einsetzbar bei hohen Korrosionsbelastungen
der Gruppe C4 nach DIN EN ISO 12944-2).

Paneele
Doppelwandige Paneele aus verzinktem Stahlblech,
zusätzlich wie beschrieben pulverbeschichtet.
Beschichtung erfolgt nach der Blechbearbeitung,
sodass auch alle Schnittkanten geschützt sind.
Die Bleche der Schalen sind 1 mm stark, die
Isolierung wird mit 45 mm Mineralwolle (nach DIN
4102, Baustoffklasse A1, nicht brennbar)
ausgeführt. Ein umlaufendes Kunststoffprofil
trennt die Innenwand von der Außenwand, dadurch
ist eine vollständige thermische Entkopplung und
Minimierung des Wärmedurchgangs gewährleistet.
Sandwich-Bauweise mit hervorragenden akustischen
Eigenschaften. Paneele mit aufgeschäumter,
umlaufend ansatzloser Dichtung. Dichtungen
geschlossenporig, silikonfrei,
desinfektionsmittel- und alterungsbeständig.
Paneele mit Maschinenschrauben (metrisches
Gewinde) am Rahmen befestigt und für mehrfache
Demontage der Paneele geeignet.

Revisionstüren
Revisionstüren mit den gleichen thermischen und
akustischen Eigenschaften wie die verschraubten
Paneele. Stabiler Hebelverschluss auf der
Außenseite befestigt.
Varianten:
Doppelhebelverschluss zum Öffnen der Türen
zusätzlich von innen.
Sicherheitsrelevante Türen nur mit Werkzeug zu
öffnen und mit Warnschild versehen.
Druckseitige Revisionstüren mit
nicht-deaktivierbarer
Sicherheitsfangvorrichtung, die beim Öffnen im
Betriebszustand ein Aufschlagen der Tür verhindert.
Bei Außenaufstellung, erhalten Türen eine
Türfeststellvorrichtung.

Schauglas
Quadratische, doppelschalige Schauöffnung.
Einfassung stellt keine zusätzliche Wärmebrücke dar. Schwer entflammbarer, UV-stabiler Kunststoff.
Wetterfeste Ausführung
UV-beständige Duplex-Pulverbeschichtung für
höchsten Korrosionsschutz. Wetterfestes,
werkseitig montiertes Dach mit Überstand und
Tropfkante aufgrund der stabilen
Blechkonstruktion begehbar. Revisionstüren mit
Feststellvorrichtung versehen.
Außenluftansaugkammer mit Wanne aus Edelstahl
(mind. 1.4301). Ansaughauben am
Außenlufteintritt und Ausblashaube am Fortluftaustritt.

Wetterschutzhaube
Profilierter Haubenkörper in stabiler Bauweise,
geeignet für den Einsatz als Außenschutzhaube.
Alle Oberflächen und sauber ausgebildete Kanten
aus verzinktem Stahlblech und wie bei
Pulverbeschichtung beschrieben beschichtet.
Direkter Anschluss an den Lufteintritt und -austritt des Außengerätes möglich durch Anschlusskantung am Haubenkörper inkl. Verbindungsstanzungen.
Verpackung
Werkseitige Verpackung der Geräte gemäß VDI 6022
zum Schutz vor Verschmutzung während Transport
und Lagerung. Ein- und Auslässe verschlossen um
keine Verunreinigung im Gerät zu ermöglichen.

LED-Beleuchtung 230 V AC
Stromsparende, wartungsfreie LED-Beleuchtung
für Netzspannung (230 V AC)
mit glatter Oberfläche. Leuchte aus Aluminium Schutzklasse IP 67. Inklusive 10 m Anschlusskabel.

Kondensatwanne
Edelstahl-Hygiene-Kondensatwanne (mind. 1.4301)
mit übereinstimmenden Konturen der Ablaufkante
und dem Ablauf, dadurch garantiert vollständige
Entleerung. Durch die Integration der Wanne in
das Bodenpaneel bleibt der Gerätequerschnitt
unverändert. Allseitiges Gefälle mit Abfluss DN
40 an der tiefsten Stelle. Geprüftes
Ablaufverhalten nach DIN 1946-4. Diffusionsdicht
isolierte Wannenunterseite zur Vermeidung von
Kondensatbildung und Wärmeverluste.

Grundrahmen
Rahmen aus umlaufendem C-Profil mit hoher
Stabilität in variablen Höhen, vollständig
thermisch entkoppelt. Umlaufende C-Profil und
sämtliche Zwischenprofile sind leitend in die
gerätespezifische Potenzialausgleichsmaßnahme
einbezogen. Zur Einbindung in die örtliche
Potentialausgleichsmaßnahme (z.B. Anschluss an
Fundamenterder), dient der Erdungsanschluss am
Gerätegrundrahmen. Rahmen pulverbeschichtet, und
mit einer Transportvorrichtung ausgestattet. Die
für den Transport benötigten Transportrohre
liegen der Lieferung bei.

Jalousieklappe
Rahmen aus C-förmigen Profilen, strömungsgerecht geformte Hohlkörperlamellen, stets gegenläufig.  Die synchrone Drehbewegung wird durch ein
außenliegendes Hebelgestänge vom Antriebshebel
auf die einzelnen Lamellen übertragen.
Aluminiumklappen der Dichtheitsklasse 4 besitzen
außerhalb des Luftstroms angeordnete, gekapselte
Zahnräder, daher ist jederzeit eine schnelle
sowie gründliche Reinigung möglich.

Dämmstutzen
Schall- und vibrationsentkoppelter
Geräteanschluss aus verzinktem Stahlblech in
U-Rahmenform ca. 90x30mm, mit zwischenliegender  EPDM-Dämmschicht, mit Schraubenkompensatoren
luftdicht verschraubt, mit Potentialausgleich.
Eine Pulverbeschichtung kann optional erfolgen.

Schutzgitter
Gemäß DIN EN 1886-10.6 wird ein engmaschiges
Gitter (< 20 x 20 mm) aus verzinktem Stahldraht
in Luftrichtung hinter brennbaren Einbauteilen
angeordnet. Die Montage erfolgt am
Anschlussstutzen der Ausblaskammer. Dadurch ist
sichergestellt, dass brennende Teile nicht vom
Luftstrom in den darauffolgenden Lüftungskanal
mitgeführt werden.

Filterwand
Filterwand zur anströmseitigen Wartung, Aufnahme
von Filterelementen.Zellenrahmen aus verzinktem Stahlblech pulverbeschichtet. Jeweils vier Andruckfedern zur Abdichtung zwischen Zellenrahmen und  Filterelementen, mit ansatzlos geschäumter
Dichtung. Geeignet für Aufnahme verschiedener
Filtertypen. Mit Filter-Schnellspannvorrichtung
Filterelemente für Wartungszwecke seitlich
ausziehbar, kompakte Bauweise, anströmseitige
Wartungskammer nicht erforderlich.
Filterelemente 592x592 oder 592x286 umlaufend
auf geschlossenporige Dichtung gepresst.
Filterwechsel und Demontage der
Edelstahlspannschienen ohne Werkzeug möglich.
Taschenfilter aus Glasfaservliesen zur
Abscheidung von Feinstaub als Vor- oder
Endfilter. Filtermedium in Taschenform
ermöglicht hohe Staubspeicherfähigkeit bei
niedriger Anfangs-Druckdifferenz.

Lufterhitzer
Rippenrohr-Lufterhitzer aus nahtlosen
Kupferrohren mit fest aufgepressten
Hochleistungs-Lamellen aus Aluminium. Die
Kupferrohre sind zur optimalen Wärmeübertragung
mechanisch aufgeweitet und fest mit den Lamellen
verbunden. Einsatz von Wasser und
Wasser-Glykol-Gemisch als Heizmedium bis 120 °C
und PN 16. Wanddurchführungen der Sammler mit
Metallrosetten abgedeckt. Sammler und
Anschlussstutzen mit Zollgewinde sowie
Entlüftungs- und Entleerungsstutzen. Siehe
technische Daten. Maximaler Wasserwiderstand 20
kPa. Reinigung des Wärmetauschers bis zum Kern
möglich.

Schalldämpfer
Energiesparkulissen in Hygieneausführung mit
strömungsgünstig profiliertem Rahmen wirksam nach dem Absorptionsprinzip oder Kammer-Absorptionsprinzip. Rahmen und Kammerbleche aus verzinktem Stahlblech.  Kulissenfüllung aus Mineralwolle mit mind. 30
kg/m³ Raumgewicht. Rahmenende zum Schutz der
Kulissenfüllung umgefalzt. Mineralwolle nach DIN
4102, Baustoffklasse A2, nicht brennbar, mit
RAL-Gütezeichen, biolöslich im Sinne der TRGS
905 sowie EU-Richtlinie 97/69/EG. Mineralwolle
mit aufkaschiertem Glasseidengewebe vor Abrieb
durch strömende Luft bis max. 20 m/s
Luftgeschwindigkeit geschützt, inert gegenüber
Pilz- und Bakterienwachstum.
Kulisse erfüllt die Hygieneanforderungen der VDI
6022, der DIN 1946, Teil 2 und Teil 4 sowie der
VDI 3803. Einfügungsdämpfung,
Schallleistungspegel des Strömungsgeräusches
sowie Druckdifferenz gemessen nach EN ISO 7235.
Seitlich herausziehbare Geräteschalldämpfer
mittels handlichen Abstandshaltern
wartungsfreundlich ausgeführt. Ausführungen aus
Edelstahl oder mit Pulverbeschichtung möglich.

WRG - Kreuzstrom-Plattenwärmeübertrager
Wärmeübertrager zur Nutzung der im Luftstrom
enthaltenen sensiblen und latenten Wärme.
Abluft- und Außenluftstrom vollständig getrennt.
Luftführung entlang dünner und parallel
angeordneten, seewasserbeständigen Aluminiumplatten.
Ausführung als Kreuzstromwärmeübertrager mit
integriertem Bypass für Umgehung in der
Übergangszeit bzw. als Schutz vor Reifbildung.
Optional mit integrierter Umluftklappe.
Alle Plattenwärmeübertrager zusätzlich mit
Kondensatwanne, und bei Luftgeschwindigkeiten ab
2,5 m/s mit Tropfenabscheider vorgesehen.

EC-Ventilator
Einseitig saugender Hochleistungs-Radialventilator mit rückwärts gekrümmten Schaufeln. Spezielle  Schaufelgestaltung für den Betrieb ohne
Spiralgehäuse. Sehr hohe Wirkungsgrade und
günstiges akustisches Verhalten, aufgebaut auf
einen elektrisch kommutierten Außenläufermotor
mit integrierter Elektronik. Komplette Einheit
statisch und dynamisch ausgewuchtet gemäß ISO
1940, Teil 1. Hygienischer Trennwandanschluss
(kein Flexstutzen).
EC-Außenläufermotor mit wartungsfreien
Kugellagern mit Langzeitschmierung. Optimierte
Motortechnik, Sanftanlauf und integrierte
Strombegrenzung. Erfüllt alle erforderlichen
EMV-Richtlinien und alle Anforderungen bezüglich
Netzrückwirkungen.

**02.1 RLT-Anlage Wetterfest 1 Foyer und Mensa**
RLT-Anlage Wetterfest 1 Foyer und Mensa

Technische Daten

Variante: Wetterfest
Isolierung min:  45 mm
Länge max:  8466 mm
Breite max:  2283 mm
Höhe max:  2244 (2320) mm
Gewicht max:  5007 kg
Grundrahmen min:  110 mm

Energieeffizienzlabel:  RLT A+
Energieeffizienzlabel:  Eurovent A+
Zuluft
Volumenstrom:  11500 m³/h
Externer Druck:  400 Pa
Luftgeschwindigkeit ca.:  1,6 m/s
Oberfläche (innen): pulverbeschichtet
ca. RAL 9016

Abluft
Volumenstrom: 11500 m³/h
Externer Druck: 400 Pa
Luftgeschwindigkeit ca.: 1,6  m/s
Oberfläche (innen): pulverbeschichtet
 ca. RAL 9016

Zuluftgerät
Ansaug-/Ausblaskammer ca.: 180 mm 135,6 kg
Volumenstrom:  11500 m³/h
Jalousieklappe
Variante:  pulverbeschichtet
Dichtheitsklasse:  4 (nach EN 1751)
Gewicht ca.:  98,5 kg
Klappenmaße (B x H) ca.:1x 1883 x 675 mm
Drehmoment:  15 Nm
Stutzen: Wetterschutzhaube
Material: Stahl verzinkt, pulverbeschichtet
Abmessungen (B x H) ca.: 1x 2189 x 918 mm

1x Kondensatwanne aus Edelstahl, Anschlussseite: Bedienseite
1x Klappenstellantrieb, Position: bedienseitig, Spannung: 24V AC/DC, Leistung: 4 VA, Drehmoment: 20 Nm, Funktion: 0 - 10 V DC / stetige Ansteuerung

Wartungskammer: 630 mm
1x Revisionstür
1x Schauglas
1x LED-Beleuchtung 230V

Filter ca.:  710 mm 22,7 kg
Volumenstrom: 11500 m³/h
Variante:  Taschenfilter
Filterklasse (ISO 16890): ePM10-60%

Fraktionsabscheidegrad ePM1/2,5/10: 20/25/60%
Eurovent-Energieeffizienz B
Druckdifferenz A / E / D: 33 / 200 / 117 Pa
Luftgeschwindigkeit ca.: 1,7 m/s
Filterfläche min.:  31,3 m²
Taschenlänge:  600 mm
Anzahl:  3x 592 x 592 mm
  1x 592 x 287 mm
  3x 287 x 592 mm
Filterrahmen: pulverbeschichtet
Wartungsart: anströmseitig
2x Druckmessstelle
1x Zeigermanometer
1x Druckmessumformer ohne Display

Schalldämpfer ca.:  792 mm 92 kg
Volumenstrom:  11500 m³/h
Variante: Kulissen mit halbseitigem Kammerblech
Druckverlust max.:  16 Pa
Einfügedämpfung min.: 20 dB bei 250 Hz
Oberfläche: Glasgewebe
verzinkt
Kulissenlänge: 750 mm
NumberSplitters: 8 ausziehbar
Einfügedämpfung De:
63 125 250 500 1k  2k  4k  8k
 4  9  20  22  25  20 15  12 dB

Gehäusebauteil 2

WRG - Plattenwärmeübertrager ca.: 1766 mm 423 kg
Volumenstrom:  11500 m³/h
Variante:  Kreuzstrom
Bypass:  Bypass seitlich
Bypassbreite ca.: 198 mm
Drehmoment Bypass-Klappe: 13 Nm
Druckverlust (Zuluft):  207 Pa
Effizienzklasse: H1 (EN 13053 / 2020)
Energieeffizienz: 76,5 %
Betriebszustand: II I
Rückwärmzahl trocken:  78,9 %
Rückwärmzahl feucht:  83,3 %
Außenlufttemperatur:  -12 °C
Außenluftfeuchte:  90 %
Zulufttemperatur:  16,3 °C
Zuluftfeuchte:  10,6 %
Ablufttemperatur:  22 °C
Abluftfeuchte:  15 %
Fortlufttemperatur:  -5,9 °C
Fortluftfeuchte:  100 %
Leistung (trocken):  108,9 kW
2x Kondensatwanne aus Edelstahl, Anschlussseite: Bedienseite
4x Revisionstür
1x Klappenstellantrieb, Spannung: 24V AC/DC, Leistung: 4 VA, Drehmoment: 20 Nm, Funktion: 0 - 10 V DC / stetige Ansteuerung

Gehäusebauteil 3

Erhitzer ca.:  210 mm 34 kg
Volumenstrom:  11500 m³/h
Variante:  Cu / Al
Lamellenabstand:  2,5 mm
Luftgeschwindigkeit: 2,1 m/s
Druckverlust:  14 Pa
Leistung:  31 kW
Lufttemperatur (Eintritt): 12 °C
Luftfeuchte (Eintritt): 11,5 0,99% g/kg
Lufttemperatur (Austritt): 20 °C
Luftfeuchte (Austritt): 6,9  0,99% g/kg
Medium: Wasser
Mediumtemperatur (Eintritt): 60 °C
Mediumtemperatur (Austritt): 40 °C
WT-Volumen:  6,8 l
Mediumvolumenstrom: 1,36 m³/h
Druckverlust Medium: 16,7 kPa
Rohrreihen: 1
Anschlussrichtung: H-in Luftrichtung
Anschluss:  DN 20
1x Kabelverschraubung M 20
1x Frostschutzthermostat auf Wärmeübertragerrahmen montiert

PWW-Regelgruppe ca.: 600 mm
Volumenstrom: 11500 m³/h
Wartungskammer: 500 mm
1x Revisionstür
1x Schauglas
1x LED-Beleuchtung 230V

2 x Ventilator:  461 mm 93,2 kg
Volumenstrom:  11500 m³/h
Variante:  Freirad mit EC-Motor
Ventilatorwand:  pulverbeschichtet

stat. Druckerhöhung: 954 Pa
Betriebsdrehzahl:  2396 1/min
Leistungsreserve:  13,6 %
el. Systemleistungsaufnahme max.: 4,4 kW
Systemwirkungsgrad (stat.): 69 %
SFP-Klasse / SFPv-Wert: SFP 3 / 1097  W/(m³/s)
Leistungsaufnahmeklasse: P1 (Pmref = 6,2kW)
k-Faktor: 180
Wirkdruck: 1020 Pa

Schallleistungspegel
1. Saugseitig LW,5 78 dB
2. Druckseitig LW 6 87 dB
 63 125 250 500 1 k 2 k  4 k 8 k
1. 71  73  78  78  72 69  67  66 dB
2. 76  79  89  85  83 79  74  71 dB

2x Motor
Nennleistung: 2x 2,5 kW
Nenndrehzahl: 2500 1/min
Nennspannung: 400 V
Netz: 3~ 400V 50Hz
Nennstromaufnahme: 2x 3,1 A
Wirkungsgrad-Klasse: IE5
Schutzart: IP55

Die Ventilatorauslegung erfolgt unter trockenen Bedingungen.
4x Kabelverschraubung M 20
3x Druckmessstelle
2x Reparaturschalter lastseitig
1x Druckmessumformer ohne Display

Wartungskammer ca.: 383 mm
1x Revisionstür
1x Schauglas
1x LED-Beleuchtung 230V

Gehäusebauteil 4
Schalldämpfer: 1042 mm 110 kg
Volumenstrom: 11500 m³/h
Variante: Kulissen mit halbseitigem Kammerblech (MKA)
Druckverlust:  18 Pa
Einfügedämpfung: 24 dB bei 250 Hz
Oberfläche: Glasgewebe verzinkt
Kulissenlänge: 1000 mm
NumberSplitters: 7 ausziehbar
Einfügedämpfung De:
63 25 250 500 1k  2k  4k  8k
6 11  24  25  28  20  15  15 dB
Wartungskammer ca.: 571 mm
1x Revisionstür
1x Schauglas
1x LED-Beleuchtung 230V

Filter:  352 mm 38,3 kg
Volumenstrom: 11500 m³/h
Variante: Kompaktfilter
Typ: ePM1-85%
Filterklasse (ISO 16890): ePM1-85%
Fraktionsabscheidegrad ePM1/2,5/10: 85/90/95%
Eurovent-Energieeffizienz A
Druckdifferenz A / E / D: 56 / 300 / 178 Pa
Luftgeschwindigkeit: 1,7 m/s
Filterfläche min.: 81,2 m²
Taschenlänge: 292 mm
Anzahl: 3x 592 x 592 mm
  1x 592 x 287 mm
  3x 287 x 592 mm
Filterrahmen: pulverbeschichtet
Wartungsart: anströmseitig
2x Druckmessstelle
1x Zeigermanometer
1x Druckmessumformer ohne Display

Stutzen: Dämmstutzen
Material: Stahl verzinkt, unbeschichtet
Abmessungen (B x H): 1x 2189 x 918 mm

1x LüAR-Gitter

Abluftgerät
Gehäusebauteil 5
Ansaug-/Ausblaskammer: 0 mm 4,8 kg
Anschluss: links (ohne Klappe)
Volumenstrom 11500 m³/h
Jalousieklappe: ohne Klappe

Stutzen: Dämmstutzen
Material: Stahl verzinkt, unbeschichtet
Abmessungen (B x H): 1x 2189 x 918 mm

Wartungskammer: 708 mm
1x Revisionstür
1x Schauglas
1x LED-Beleuchtung 230V

Filter:  710 mm 22,7 kg
Volumenstrom: 11500 m³/h
Variante:  Taschenfilter
Filterklasse (ISO 16890): ePM10-60%
Fraktionsabscheidegrad ePM1/2,5/10: 20/25/60%
Eurovent-Energieeffizienz B
Druckdifferenz A / E / D: 33 / 200 / 117 Pa
Luftgeschwindigkeit: 1,7 m/s
Filterfläche min.: 31,3 m²
Taschenlänge: 600 mm
Anzahl: 3x 592 x 592 mm
  1x 592 x 287 mm
  3x 287 x 592 mm
Filterrahmen: pulverbeschichtet
Wartungsart: anströmseitig
2x Druckmessstelle
1x Zeigermanometer
1x Druckmessumformer ohne Display

Wartungskammer: 29 mm
1x Revisionspaneel ohne Griffe

Schalldämpfer: 1042 mm 110 kg
Volumenstrom: 11500 m³/h
Variante:  Kulissen mit halbseitigem Kammerblech
Druckverlust:  18 Pa
Einfügedämpfung: 24 dB bei 250 Hz
Oberfläche: Glasgewebe verzinkt
Kulissenlänge: 1000 mm
NumberSplitters: 7 ausziehbar
Einfügedämpfung De:
63 125 250 500 1k 2k 4k 8k
 6  11  24  25  28 20 15 15 dB

Gehäusebauteil 6
2 x Ventilator: 421 mm 107,2 kg
Volumenstrom: 11500 m³/h
Variante:  Freirad mit EC-Motor
Ventilatorwand: pulverbeschichtet
Betriebsdrehzahl: 1832 1/min
Leistungsreserve: 55%
el. Systemleistungsaufnahme max.: 3,8 kW
Systemwirkungsgrad (stat.):  63,2%
SFP-Klasse / SFPv-Wert: SFP 3 / 1069W/(m³/s)
k-Faktor: 197
Wirkdruck: 852 Pa

Schallleistungspegel
1. Saugseitig  LW5  79dB
2. Druckseitig LW6  86dB
 63 125  250 500  1 k  2 k 4 k 8 k
1. 81  78  81  78  72  71  67 64dB
2. 82  81  85  82  82  78  73 68dB

2x Motor
Nennleistung: 2x 2,9 kW
Nenndrehzahl: 2120 1/min
Nennspannung: 400 V
Netz: 3~ 400V 50Hz
Nennstromaufnahme: 2x 3,7 A
Wirkungsgrad-Klasse: IE5
Schutzart: IP55

Die Ventilatorauslegung erfolgt unter trockenen Bedingungen.
4x Kabelverschraubung M 20
3x Druckmessstelle
2x Reparaturschalter lastseitig
1x Druckmessumformer ohne Display

Wartungskammer: 382 mm
1x Revisionstür
1x Schauglas
1x LED-Beleuchtung 230V

Schalldämpfer: 1072 mm 115 kg
Volumenstrom: 11500 m³/h
Variante: Kulissen mit halbseitigem Kammerblech
Druckverlust: 17 Pa
Einfügedämpfung: 26 dB bei 250 Hz
Oberfläche: Glasgewebe verzinkt
Kulissenlänge: 1000 mm
NumberSplitters: 8 ausziehbar
Einfügedämpfung De:
63 125 250 500 1k  2k  4k  8k
4  12  26  29  31 26  18  14dB
Wartungskammer: 286 mm
1x Revisionstür
1x Schauglas
1x LED-Beleuchtung 230V

Ansaug-/Ausblaskammer: 180 mm 85,3 kg
Anschluss: rechts (Klappe (innenliegend))
Volumenstrom: 11500 m³/h
Jalousieklappe
Variante: pulverbeschichtet
Dichtheitsklasse: 4 (nach EN 1751)
Gewicht: 66,5 kg
Klappenmaße (B x H): 1x 1896 x 675 mm
Drehmoment: 15 Nm

Stutzen: Dämmstutzen
Material: Stahl verzinkt, pulverbeschichtet
Abmessungen (B x H): 1x 2189 x 918 mm

Zubehör:
1x Klappenstellantrieb, Position: bedienseitig, Spannung: 24V AC/DC, Leistung: 4 VA, Drehmoment: 20 Nm, Funktion: 0 - 10 V DC / stetige Ansteuerung

Gerätezubehör
1x Lichtschalter am Gerät montiert
1x Klemmdose

Akustische Daten

Schallleistung Lw [dB]
LW  63  125  250  500  1k  2k  4k  8k LwA dB(A)
ODA 63  57  50  45  32  27  20  19  47
SUP 69  67  64  58  51  51  48  44  61
ETA  71  61  49  42  30  28  20  14  50
EHA 78  69  59  53  51  52  55  54  62

Abstrahlung Gehäuse Lw [dB]
63 125 250 500 1k 2k 4k 8k LwA [dB(A)]
70  72  65  54  51 47 39 26 61

Antriebsart: Drehzahlregelung
Wärmerückgewinnung: Plattenwärmetauscher
Rückwärmzahl:  79,1 %
Volumenstrom:  Zuluft 11500 m³/h
Abluft  11500 m³/h
Systemleistungsaufnahme: Zuluft 4.42 kW
Abluft  3.84 kW
SFPint:  Zuluft 382 W/(m³/s)
Abluft  380 W/(m³/s)
Gesamt  762 W/(m³/s)
Luftgeschwindigkeit: Zuluft 1,6 m/s
Abluft  1,6 m/s
Externer Druck:  Zuluft 400 Pa
  Abluft 400 Pa
st. Systemwirkungsgrad (Betriebszustand):
  Zuluft 69,0 %
  Abluft 63,2 %
Wirkungsgrad (EU-327): Zuluft 75,0 %
  Abluft 67,4 %
Abstrahlung Gehäuse: 61 dB(A)
Max. externe Leckluftrate: 1,62%
interne Leckluftrate max.: 1,13%

Folgende Nebenleistungen sind mit zu Kalkulieren:
-Gerät in Einzelteilen auf die Dachfläche liefern und vor Ort auf dem Aufstellrahmen ausrichten
-Herstellen aller elektrischen Anschlüsse für Ventilatoren,  Gerätebeleuchtung sowie der Bauteile untereinander
-Maßnahmen zum Potentialausgleich
-Maßnahmen zur Schallentkopplung
-Siphon
-Transport- und Hebezeuge

Aufstellrahmen und Krantransport werden in gesonderter Position vergütet

liefern und einschließlich aller Nebenleistungen in vollständig betriebsbereiter Leistung fachgerecht montieren

Angebotenes Fabrikat:

'...................................................'
vom Bieter auszufüllen

Angebotener Typ:

'...................................................'
vom Bieter auszufüllen
Menge: 1,000 Stk

**02.2 Aufstellrahmen für Zu- und Abluftgerät**
Aufstellrahmen für Zu- und Abluftgerät

 Montagesystem zur schonenden Aufstellung der zuvor genannten Lüftungsanlage Foyer und Mensa auf einem Flachdach. Bestehend aus Grundrahmen aus verzinktem Stahl und Glasfaser verstärktem Kunststofffüßen zur Lastverteilung inklusive Material zum Schutz der Dachhaut.

Gerätedaten:
Abmessungen: 8466 x 2283 x 2320 mm
Gerätegesamtgewicht: 5300 kg

Systemdaten:
Material: verzinkter Stahl/ Glasfaserverstärkter Kunststoff
Oberkante Rahmen: 290 - 595 mm
Resultierende Punktbelastung max: 20 kN/m²
Resultierende Flächenbelastung max: 2,0 kN/m²

liefern und montieren in betriebsfertiger Arbeit,
einschl. Befestigungsmaterial.
Menge: 1,000 Stk

**02.3 Inbetriebnahme durch den Hersteller**
Inbetriebnahme durch den Hersteller

Inbetriebnahme des vorgenannten Lüftungsgerätes.
Diese hat durch den Hersteller oder einer gleichwertig Qualifizierten Person zu erfolgen.

Die Ersatzfilter für den Probebetrieb sind in den Preis mit einzukalkulieren.
Menge: 1,000 Psch

**02.4 RLT-Anlage Wetterfest 2 Forum**
RLT-Anlage Wetterfest 2 Forum

Technische Daten

Variante:  Wetterfest
Isolierung min: 45 mm
Länge max. : 8165 mm
Breite max.:  2589 mm
Höhe max.:  2334 (2416) mm
Gewicht max.: 5592 kg
Grundrahmen: 200 mm

Energieeffizienzlabel: RLT A+
Energieeffizienzlabel: Eurovent A

Zuluft
Volumenstrom:  14300 m³/h
Externer Druck:  270 Pa
Luftgeschwindigkeit: 1,7 m/s
Oberfläche (innen): pulverbeschichtet
ca. RAL 9016

Abluft
Volumenstrom:  14300 m³/h
Externer Druck:  250 Pa
Luftgeschwindigkeit: 1,7  m/s
Oberfläche (innen): pulverbeschichtet
ca. RAL 9016

Zuluftgerät
Ansaug-/Ausblaskammer: 180 mm 124,1 kg
Anschluss: links (Klappe (innenliegend))
Volumenstrom: 14300 m³/h
Jalousieklappe
Variante: pulverbeschichtet
Druckverlust (geöffnet): 2 Pa
Dichtheitsklasse:  4 (nach EN 1751)
Gewicht:  115,5 kg
Klappenmaße (B x H): 1x 1883 x 675 mm
Drehmoment:  15 Nm

Stutzen:  Wetterschutzhaube
Material:  Stahl verzinkt, pulverbeschichtet
Abmessungen (B x H): 2x 1217,5 x 918 mm

2x Kondensatwanne aus Edelstahl, Anschlussseite: Bedienseite/Rückseite
1x Klappenstellantrieb, Position: bedienseitig, Spannung: 24V AC/DC, Leistung: 4 VA, Drehmoment: 20 Nm, Funktion: 0 - 10 V DC / stetige Ansteuerung

Wartungskammer: 644 mm
1x Revisionstür
1x Schauglas
1x LED-Beleuchtung 230V

Filter: 710 mm 26,8 kg
Volumenstrom: 14300 m³/h
Variante:  Taschenfilter
Filterklasse (ISO 16890): ePM1-60%
Fraktionsabscheidegrad ePM1/2,5/10: 60/70/90%
Eurovent-Energieeffizienz A
Druckdifferenz A / E / D: 48 / 200 / 124Pa
Luftgeschwindigkeit:  1,8 m/s
Filterfläche:  43,6 m²
Taschenlänge:  600 mm
Anzahl: 4x 592 x 592 mm
  4x 287 x 592 mm
Filterrahmen: pulverbeschichtet
Wartungsart: anströmseitig
2x Druckmessstelle
1x Zeigermanometer
1x Druckmessumformer ohne Display

Wartungskammer: 29 mm
1x Revisionspaneel ohne Griffe

Schalldämpfer: 792 mm 101 kg
Volumenstrom: 14300 m³/h
Variante: Kulissen mit halbseitigem Kammerblech
Druckverlust:  20 Pa
Einfügedämpfung: 19 dB bei 250 Hz
Oberfläche: Glasgewebe verzinkt
Kulissenlänge: 750 mm
NumberSplitters: 8 ausziehbar
Einfügedämpfung De:
63 125 250 500  1k  2k  4k  8k
4  8  19  20  23  17  13  14 dB

Gehäusebauteil 2
WRG - Plattenwärmeübertrager: 1799 mm 446,4 kg
Volumenstrom: 14300 m³/h
Variante:  Kreuzstrom
Bypass:  mit Bypass
Bypassbreite: 270 mm
Drehmoment Bypass-Klappe: 15 Nm
Druckverlust (Zuluft): 186 Pa
Effizienzklasse:  H2 (EN 13053 / 2020)
Energieeffizienz:  72,4 %
Betriebszustand:  II I
Rückwärmzahl trocken: 74,9 %
Rückwärmzahl feucht: 76 %
Außenlufttemperatur: -12 °C
Außenluftfeuchte:  90 %
Zulufttemperatur:  13,8 °C
Zuluftfeuchte:  12,1 %
Ablufttemperatur:  22 °C
Abluftfeuchte:  15 %
Fortlufttemperatur:  -3,8 °C
Fortluftfeuchte:  91,1 %
Leistung (trocken):  123,6 kW
4x Kondensatwanne aus Edelstahl, Anschlussseite: Rückseite
4x Revisionstür
1x Klappenstellantrieb, Spannung: 24V AC/DC, Leistung: 4 VA, Drehmoment: 20 Nm, Funktion: 0 - 10 V DC / stetige Ansteuerung

Gehäusebauteil 3
Erhitzer:  210 mm 37 kg
Volumenstrom:  14300 m³/h
Variante:  Cu / Al
Lamellenabstand:  2,5 mm
Luftgeschwindigkeit: 2,2 m/s
Druckverlust:  16 Pa
Leistung:  38,6 kW
Lufttemperatur (Eintritt): 12 °C
Luftfeuchte (Eintritt): 11,5 0,99%g/kg
Lufttemperatur (Austritt): 20°C
Luftfeuchte (Austritt): 6,9  0,99%g/kg
Medium:  Wasser
Mediumtemperatur (Eintritt): 60 °C
Mediumtemperatur (Austritt): 40 °C
WT-Volumen:  7,7 l
Mediumvolumenstrom: 1,69 m³/h
Druckverlust Medium: 10 kPa
Rohrreihen: 1
Anschlussrichtung: H-in Luftrichtung
Anschluss: DN 20
1x Kabelverschraubung M 20
1x Frostschutzthermostat auf Wärmeübertragerrahmen montiert

LK für baus. PWW-Regelgruppe: 500 mm
Volumenstrom:  14300 m³/h
Wartungskammer:  500 mm
1x Revisionstür
1x Schauglas
1x LED-Beleuchtung 230V

2 x Ventilator: 553 mm 189,2 kg
Volumenstrom: 14300 m³/h
Variante: Freirad mit PM-Motor
Ventilatorwand: pulverbeschichtet

stat. Druckerhöhung: 846 Pa
Betriebsdrehzahl:  1801 1/min
Leistungsreserve:  94,6 %
el. Systemleistungsaufnahme: 4,9 kW
Systemwirkungsgrad (stat.): 68 %
SFP-Klasse / SFPv-Wert: SFP 1 / 957  W/(m³/s)
Leistungsaufnahmeklasse: P1 (Pmref = 6,8kW)
k-Faktor: 245
Wirkdruck: 852 Pa

Schallleistungspegel
1. Saugseitig LW,5  81 dB
2. Druckseitig LW6  86 dB
 63 125  250 500  1k  2k  4k  8k
1. 73  79  81  75  73  74  73  68dB
2. 73  76  80  79  79  80  80  71dB

2x Motor
Nennleistung: 2x 4,3 kW
Nenndrehzahl: 1700 1/min
Nennspannung: 400 V
Netz: 3~ 400V 50Hz
Nennstromaufnahme: 2x 10 A
Wirkungsgrad-Klasse: IE4
Schutzart: IP55

Die Ventilatorauslegung erfolgt unter trockenen Bedingungen.
Bauraumeinflüsse sind in der Auslegung berücksichtigt.
2x Kabelverschraubung M 20
3x Druckmessstelle
2x Reparaturschalter lastseitig
1x Druckmessumformer ohne Display

Ringmessleitung
integrierte Steuerelektronik

Wartungskammer: 364 mm
1x Revisionstür
1x Schauglas
1x LED-Beleuchtung 230V

Gehäusebauteil 4
Schalldämpfer: 792 mm 115 kg
Volumenstrom: 14300 m³/h
Variante: Kulissen mit halbseitigem Kammerblech
Druckverlust: 49 Pa
Einfügedämpfung: 26dB bei 250 Hz
Oberfläche: Glasgewebe verzinkt
Kulissenlänge: 750 mm
NumberSplitters: 10 ausziehbar
Einfügedämpfung De:
63 125 250 500 1k 2k 4k 8k
5  11  26  30  33 30 22 16dB
Wartungskammer: 500 mm
1x Revisionstür
1x Schauglas
1x LED-Beleuchtung 230V

Filter: 352 mm 45,2 kg
Volumenstrom: 14300 m³/h
Variante: Kompaktfilter
Filterklasse (ISO 16890): ePM1-85%
Fraktionsabscheidegrad ePM1/2,5/10: 85/90/95 %
Eurovent-Energieeffizienz A
Druckdifferenz A / E / D: 59 / 300 / 179Pa
Luftgeschwindigkeit: 1,8m/s
Filterfläche min.: 98 m²
Taschenlänge: 292 mm
Anzahl:  4x 592 x 592 mm
  4x 287 x 592 mm
Filterrahmen: pulverbeschichtet
Wartungsart: anströmseitig
2x Druckmessstelle
1x Zeigermanometer
1x Druckmessumformer ohne Display

Ansaug-/Ausblaskammer:  13,1 kg
Anschluss: rechts (ohne Klappe)
Volumenstrom 14300 m³/h
Jalousieklappe: ohne Klappe
Stutzen: Dämmstutzen
Material: Stahl verzinkt, unbeschichtet
Abmessungen (B x H): 1x 2495 x 918 mm
1x LüAR-Gitter

Abluftgerät
Gehäusebauteil 5
Ansaug-/Ausblaskammer: 0 mm 4,8 kg
Anschluss: rechts (ohne Klappe)
Volumenstrom 14300 m³/h
Stutzen:  Dämmstutzen
Material:  Stahl verzinkt, unbeschichtet
Abmessungen (B x H): 1x 2495 x 918 mm

Wartungskammer: 864 mm
1x Revisionstür
1x Schauglas
1x LED-Beleuchtung 230V

Filter: 710 mm 26,8 kg
Volumenstrom: 14300 m³/h
Variante: Taschenfilter
Filterklasse (ISO 16890): ePM10-60%
Fraktionsabscheidegrad ePM1/2,5/10: 20/25/60%
Eurovent-Energieeffizienz B
Druckdifferenz A / E / D: 35 / 200 / 118Pa
Luftgeschwindigkeit: 1,8 m/s
Filterfläche:  34,8 m²
Taschenlänge: 600 mm
Anzahl:  4x 592 x 592 mm
  4x 592 x 287 mm
Filterrahmen: pulverbeschichtet
Wartungsart: anströmseitig
2x Druckmessstelle
1x Zeigermanometer
1x Druckmessumformer ohne Display

Wartungskammer: 29 mm
1x Revisionspaneel ohne Griffe

Schalldämpfer: 792 mm 115 kg
Volumenstrom: 14300 m³/h
Variante: Kulissen mit halbseitigem Kammerblech
Druckverlust:  49 Pa
Einfügedämpfung: 26 dB bei 250 Hz
Oberfläche: Glasgewebe verzinkt
Kulissenlänge: 750 mm
NumberSplitters: 10 ausziehbar
Einfügedämpfung De:
63 125 250 500 1k 2k 4k 8k
5  11  26  30  33 30 22 16 dB

Gehäusebauteil 6
2 x Ventilator: 553 mm 161,2 kg
Volumenstrom: 14300 m³/h
Variante:  Freirad mit PM-Motor
Ventilatorwand: pulverbeschichtet

stat. Druckerhöhung: 660 Pa
Betriebsdrehzahl:  1663 1/min
Leistungsreserve:  62,8 %
el. Systemleistungsaufnahme: 3,9 kW
Systemwirkungsgrad (stat.): 66,8 %
SFP-Klasse / SFPv-Wert: SFP 2 / 866  W/(m³/s)
Leistungsaufnahmeklasse: P1 (Pmref = 5,4kW)
k-Faktor: 245
Wirkdruck: 852 Pa

Schallleistungspegel
1. Saugseitig LW5  79 dB
2. Druckseitig LW6  84 dB
 63 125 250 500 1k  2k 4k 8k
1. 71  77  79  73  71  72 71 66 dB
2. 71  74  78  77  77  78 78 69 dB

2x Motor
Nennleistung: 2x 2,8 kW
Nenndrehzahl: 1900 1/min
Nennspannung: 400 V
Netz: 3~ 400V 50Hz
Nennstromaufnahme: 2x 7 A
Wirkungsgrad-Klasse: IE4
Schutzart: IP55

Die Ventilatorauslegung erfolgt unter trockenen Bedingungen.
Bauraumeinflüsse sind in der Auslegung berücksichtigt.
2x Kabelverschraubung M 20
3x Druckmessstelle
2x Reparaturschalter lastseitig
1x Druckmessumformer ohne Display

Ringmessleitung
integrierte Steuerelektronik

Wartungskammer: 264 mm
1x Revisionstür
1x Schauglas
1x LED-Beleuchtung 230V

Schalldämpfer: 1072 mm 143 kg
Volumenstrom: 14300 m³/h
Variante: Kulissen mit halbseitigem Kammerblech
Druckverlust: 52 Pa
Einfügedämpfung: 32 dB bei 250 Hz
Oberfläche: Glasgewebe verzinkt
Kulissenlänge: 1000 mm
NumberSplitters: 10 ausziehbar
Einfügedämpfung De:
63 125 250 500 1k 2k 4k 8k
6 16  32  39  41 39 26 19 dB
Wartungskammer: 286 mm
1x Revisionstür
1x Schauglas
1x LED-Beleuchtung 230V

Ansaug-/Ausblaskammer: 180 mm 74,2 kg
Anschluss: links (Klappe (innenliegend))
Volumenstrom: 14300 m³/h
Jalousieklappe:
Variante: pulverbeschichtet
Druckverlust (geöffnet): 1 Pa
Dichtheitsklasse: 4 (nach EN 1751)
Gewicht:  74,2 kg
Klappenmaße (B x H): 1x 2202 x 675mm
Drehmoment:  15 Nm

Stutzen: Dämmstutzen
Material: Stahl verzinkt, pulverbeschichtet
Abmessungen (B x H): 1x 2495 x 918mm

1x Klappenstellantrieb, Position: bedienseitig, Spannung: 24V AC/DC, Leistung: 4 VA, Drehmoment: 20 Nm, Funktion: 0 - 10 V DC / stetige Ansteuerung
1x Lichtschalter am Gerät montiert
1x Klemmdose

Akustische Daten
Schallleistung
Lw [dB] 63 125 250 500 1k 2k 4k 8k LwA [dB(A)]
ODA  65  65  54  44  34  33  22 12  52
SUP  68  65  54  49  44  42  48  43  55
ETA  63  60  49  42  35  27  22  19  48
EHA  66  59  51  46 43  42  52  50  56

Abstrahlung Gehäuse
Lw [dB] 63 125 250 500 1k 2k 4k 8k LwA [dB(A)]
  64  71  60  49  48 48 44 27  58

Antriebsart: Drehzahlregelung
Wärmerückgewinnung:  Plattenwärmetauscher
Rückwärmzahl:  74,9 %
Volumenstrom:  Zuluft 14300 m³/h
  Abluft 14300 m³/h
Systemleistungsaufnahme: Zuluft 4.94 kW
  Abluft 3.92 kW
SFPint:  Zuluft 343 W/(m³/s)
  Abluft 330 W/(m³/s)
  Gesamt 674 W/(m³/s)
Luftgeschwindigkeit: Zuluft 1,7 m/s
  Abluft 1,7 m/s
Externer Druck:  Zuluft 270 Pa
  Abluft 250 Pa
st. Systemwirkungsgrad (Betriebszustand): Zuluft 68,0 %
  Abluft 66,8 %
Wirkungsgrad (EU-327): Zuluft 72,0 %
  Abluft 71,7 %
Abstrahlung Gehäuse: 58 dB(A)
Max. externe Leckluftrate: 1,40%
interne Leckluftrate: 1,06%
Energieeinstufung der Filter: Zuluft A (Eurovent-Energieeffizienz)
Abluft B (Eurovent-Energieeffizienz)

Folgende Nebenleistungen sind mit zu Kalkulieren:
-Gerät in Einzelteilen auf die Dachfläche liefern und vor Ort auf dem Aufstellrahmen ausrichten
-Herstellen aller elektrischen Anschlüsse für Ventilatoren,  Gerätebeleuchtung sowie der Bauteile untereinander
-Maßnahmen zum Potentialausgleich
-Maßnahmen zur Schallentkopplung
-Siphon
-Transport- und Hebezeuge

Der Krantransport wird in gesonderter Position vergütet

liefern und einschließlich aller Nebenleistungen in vollständig betriebsbereiter Leistung fachgerecht montieren

Angebotenes Fabrikat:

'...................................................'
vom Bieter auszufüllen

Angebotener Typ:

'...................................................'
vom Bieter auszufüllen
Menge: 1,000 Stk

**02.5 Inbetriebnahme durch den Hersteller**
Inbetriebnahme durch den Hersteller

Inbetriebnahme des zuvor vorgenannten Lüftungsgerätes.
Diese hat durch den Hersteller oder einer gleichwertig Qualifizierten Person zu erfolgen.

Die Ersatzfilter für den Probebetrieb sind in den Preis mit einzukalkulieren.
Menge: 1,000 Psch

**02.6 RLT-Anlage Wetterfest 4 Erweiterung**
RLT-Anlage Wetterfest 4 Erweiterung

Variante:  Wetterfest
Isolierung:  45 mm
Länge max.:  7144 mm
Breite max.:  920 mm
Höhe max.:  1488 (1540) mm
Gewicht max.: 1817 kg
Grundrahmen min.: 110 mm

Energieeffizienzlabel: Eurovent A
Zuluft
Volumenstrom: 3500 m³/h
Externer Druck: 400 Pa
Interner Druck: 574 Pa
Luftgeschwindigkeit: 1,9 m/s
Oberfläche (innen): pulverbeschichtet

Abluft
Volumenstrom: 3500 m³/h
Externer Druck: 400 Pa
Oberfläche (innen): pulverbeschichtet

Zuluftgerät
Ansaug-/Ausblaskammer: 120 mm 22 kg
Anschluss: rechts (Klappe (innenliegend))
Volumenstrom: 3500 m³/h
Jalousieklappe:
Variante:  Aluminium
Druckverlust (geöffnet): 7 Pa
Dichtheitsklasse: 4 (nach EN 1751)
Gewicht max.: 13,8 kg
Klappenmaße (B x H): 1x 533 x 300mm
Drehmoment: 10 Nm

Stutzen:  Dämmstutzen
Material:  Stahl verzinkt, unbeschichtet
Abmessungen (B x H): 1x 826 x 542mm

Kondensatwanne aus Edelstahl, Anschlussseite: Bedienseite
Klappenstellantrieb, Position: bedienseitig, Spannung: 24V AC/DC, Leistung: 4 VA, Drehmoment: 10 Nm, Funktion: 0 - 10 V DC / stetige Ansteuerung

Wartungskammer: 563 mm 0 kg
Filter:  740 mm 4,1 kg
Volumenstrom: 3500 m³/h
Variante:  Taschenfilter
Filterklasse (ISO 16890): ePM10-60%
Fraktionsabscheidegrad  ePM1/2,5/10: 20/25/60%
Eurovent-Energieeffizienz B
Druckdifferenz A / E / D: 61 / 200 / 131Pa
Luftgeschwindigkeit: 2,6 m/s
Filterfläche min.: 5,9 m²
Taschenlänge: 600 mm
Anzahl:  1x 592 x 592 mm
Filterrahmen: pulverbeschichtet
Wartungsart: ausziehbar
2x Druckmessstelle
1x Zeigermanometer
1x Druckmessumformer ohne Display

Wartungskammer: 29 mm
1x Revisionstür

Schalldämpfer: 792 mm 19 kg
Volumenstrom: 3500 m³/h
Variante:  Kulissen als Absorber
Druckverlust: 23 Pa
Einfügedämpfung: 16 dB bei 250 Hz
Oberfläche:  Glasgewebe verzinkt
Kulissenlänge: 750 mm
NumberSplitters: 2 ausziehbar
Einfügedämpfung De:
63 125 250 500 1k 2k  4k 8k
 3  8  16  25  31 29 19 14 dB

WRG - Plattenwärmeübertrager: 1271 mm 82 kg
Volumenstrom:  3500 m³/h
Variante:  Kreuzstrom
Bypass:  Bypass seitlich
Bypassbreite:  94 mm
Drehmoment Bypass-Klappe: 9 Nm
Druckverlust (Zuluft):  199 Pa
Effizienzklasse: H2 (EN 13053 / 2020)
Energieeffizienz:  71 %
Betriebszustand:  II I
Rückwärmzahl trocken:  73,1 %
Rückwärmzahl feucht:  76,5 %
Außenlufttemperatur:  -12 °C
Außenluftfeuchte:  90 %
Zulufttemperatur:  14 °C
Zuluftfeuchte:  12,3 %
Ablufttemperatur:  22 °C
Abluftfeuchte:  15 %
Fortlufttemperatur:  -3,9 °C
Fortluftfeuchte:  90 %
Leistung (trocken):  30,5 kW

2x Kondensatwanne aus Edelstahl, Anschlussseite: Bedienseite
4x Revisionstür
1x Klappenstellantrieb, Spannung: 24V AC/DC,  Leistung: 4 VA, Drehmoment: 10 Nm, Funktion: 0 - 10 V DC / stetige Ansteuerung

Erhitzer:  210 mm 12 kg
Volumenstrom: 3500 m³/h
Variante:  Cu / Al
Lamellenabstand: 2,5 mm
Luftgeschwindigkeit: 3,4 m/s
Druckverlust: 50 Pa
Leistung:  9,4 kW
Lufttemperatur (Eintritt): 12 °C
Luftfeuchte (Eintritt): 11,5 0,99 % g/kg
Lufttemperatur (Austritt): 20 °C
Luftfeuchte (Austritt): 6,9 0,99 % g/kg
Medium:  Wasser
Mediumtemperatur (Eintritt): 60 °C
Mediumtemperatur (Austritt): 40 °C
WT-Volumen: 2,2 l
Mediumvolumenstrom: 0,41 m³/h
Druckverlust Medium: 3,4 kPa
Rohrreihen: 1
Anschlussrichtung: H-in Luftrichtung
Anschluss:  DN 15
1x Kabelverschraubung M 20
1x Frostschutzthermostat auf Wärmeübertragerrahmen montiert

Wartungskammer: 550 mm
1x  Revisionstür

Ventilator:  383 mm 28 kg
Volumenstrom: 3500 m³/h
Variante:  Freirad mit EC-Motor
Ventilatorwand: pulverbeschichtet
stat. Druckerhöhung: 974 Pa
Betriebsdrehzahl: 3064 1/min
Leistungsreserve: 76 %
el. Systemleistungsaufnahme max.: 1,4 kW
Systemwirkungsgrad (stat.): 66,3 %
SFP-Klasse / SFPv-Wert: SFP 3 / 1288  W/(m³/s)
Leistungsaufnahmeklasse: P1 (Pmref = 2,1kW)
k-Faktor: 106
Wirkdruck: 1090 Pa

Schallleistungspegel
1. Saugseitig LW,5  73 dB
2. Druckseitig LW 6  83 dB
  63 125 250 500 1k  2k  4k  8k
1.  70  64  74  71  66  64  61  59 dB
2.  73  69  79  76  77  77  74  71 dB

Motor
Nennleistung: 2,4 kW
Nenndrehzahl: 3700 1/min
Nennspannung: 400 V
Netz:  3~ 400V 50Hz
Nennstromaufnahme: 3 A
Wirkungsgrad-Klasse: IE5
Schutzart: IP55

Die Ventilatorauslegung erfolgt unter trockenen Bedingungen.
2x Kabelverschraubung M 20
3x Druckmessstelle
1x Reparaturschalter lastseitig
1x Druckmessumformer ohne Display

Wartungskammer: 306 mm

1x Revisionstür

Schalldämpfer: 1072 mm 31 kg
Volumenstrom: 3500 m³/h
Variante: Kulissen mit halbseitigem Kammerblech
Druckverlust: 24 Pa
Einfügedämpfung: 25 dB bei 250 Hz
Oberfläche:  Glasgewebe verzinkt
Kulissenlänge: 1000 mm
NumberSplitters: 3 ausziehbar
Einfügedämpfung De:
63 125  250  500  1k  2k  4k  8k
 4  12  25  29  31  26  17  14 dB
Wartungskammer: 576 mm
1x Revisionstür
Filter:  352 mm 6,9 kg
Volumenstrom: 3500 m³/h
Variante:  Kompaktfilter
Filterklasse (ISO 16890): ePM1-60%
Fraktionsabscheidegrad  ePM1/2,5/10:60/70/90%
Eurovent-Energieeffizienz A
Druckdifferenz A / E / D: 80 / 200 / 140 Pa
Luftgeschwindigkeit: 2,6 m/s
Filterfläche:  16,8 m²
Taschenlänge: 292 mm
Anzahl:  1x 592 x 592 mm
Filterrahmen: pulverbeschichtet
Wartungsart: anströmseitig
2x  Druckmessstelle
1x  Zeigermanometer
1x  Druckmessumformer ohne Display

Ansaug-/Ausblaskammer: 4,4 kg
Anschluss: links (ohne Klappe)
Volumenstrom 3500 m³/h
Jalousieklappe: ohne Klappe

Stutzen:  Dämmstutzen
Material:  Stahl verzinkt, unbeschichtet
Abmessungen (B x H): 1x 826 x 542 mm
1x LüAR-Gitter

Abluftgerät
Gehäusebauteil 3
Ansaug-/Ausblaskammer: 4,8 kg
Anschluss: links (ohne Klappe)
Volumenstrom 3500 m³/h
Jalousieklappe: ohne Klappe

Stutzen:  Dämmstutzen
Material:  Stahl verzinkt, unbeschichtet
Abmessungen (B x H): 1x 826 x 542 mm

Wartungskammer: 831 mm
1x  Revisionstür

Filter:  710 mm 4,1 kg
Volumenstrom: 3500 m³/h
Variante:  Taschenfilter
Filterklasse (ISO 16890): ePM10-60%
Fraktionsabscheidegrad  ePM1/2,5/10:  20/25/60%
Eurovent-EnergieeffizienzB
Druckdifferenz A / E / D: 61 / 200 / 131Pa
Luftgeschwindigkeit: 2,6 m/s
Filterfläche:  5,9 m²
Taschenlänge: 600 mm
Anzahl:  1x 592 x 592 mm
Filterrahmen: pulverbeschichtet
Wartungsart: anströmseitig
2x  Druckmessstelle
1x  Zeigermanometer
1x  Druckmessumformer ohne Display

Wartungskammer: 14 mm
1x Revisionstür

Schalldämpfer: 822 mm 19 kg
Volumenstrom: 3500 m³/h
Variante:  Kulissen als Absorber
Druckverlust: 23 Pa
Einfügedämpfung: 16 dB bei 250 Hz
Oberfläche:  Glasgewebe verzinkt
Kulissenlänge: 750 mm
NumberSplitters: 2 ausziehbar
Einfügedämpfung De:
63  125  250  500  1k  2k  4k  8 k
 3  8  16  25  31  29 19  14 dB
LK für baus. PWW-Regelgruppe: 1072 mm
Volumenstrom: 3500 m³/h

2 x Ventilator: 322 mm 32 kg
Volumenstrom: 3500 m³/h
Variante:  Freirad mit EC-Motor
Ventilatorwand: pulverbeschichtet

stat. Druckerhöhung: 783 Pa
Betriebsdrehzahl: 3350 1/min
Leistungsreserve: 38,1 %
el. Systemleistungsaufnahme: 1,2 kW
Systemwirkungsgrad (stat.): 64,3 %
SFP-Klasse / SFPv-Wert: SFP 3 / 1110  W/(m³/s)
Leistungsaufnahmeklasse: P1 (Pmref = 1,8kW)
k-Faktor: 67
Wirkdruck: 682 Pa

Schallleistungspegel
1. Saugseitig LW,5 73 dB
2. Druckseitig LW 6 81 dB
  63  125  250  500  1k  2k  4k  8k
1.  66  58  74  69  69  63  61  60 dB
2.  70  64  79  73  76  74  69  67 dB

2x Motor
Nennleistung: 2x 0,8 kW
Nenndrehzahl: 3730 1/min
Nennspannung: 230 V
Netz:  1~ 230V 50Hz
Nennstromaufnahme: 2x 2,9 A
Wirkungsgrad-Klasse: IE4
Schutzart: IP54

Die Ventilatorauslegung erfolgt unter trockenen Bedingungen.
Bauraumeinflüsse sind in der Auslegung berücksichtigt.
4x Kabelverschraubung M 20
3x Druckmessstelle
2x Reparaturschalter lastseitig
1x Druckmessumformer ohne Display

Wartungskammer: 434 mm 0 kg
1x Revisionstür

Schalldämpfer: 1072 mm 31 kg
Volumenstrom: 3500 m³/h
Variante: Kulissen mit halbseitigem Kammerblech
Druckverlust: 24 Pa
Einfügedämpfung: 25 dB bei 250 Hz
Oberfläche:  Glasgewebe verzinkt
Kulissenlänge: 1000 mm
NumberSplitters: 3 ausziehbar
Einfügedämpfung De:
63  125  250  500  1k  2k  4k  8k
 4  12  25  29  31 26  17  14 dB
Wartungskammer: 296 mm
1x Revisionstür

Ansaug-/Ausblaskammer: 120 mm 20,8 kg
Anschluss:  rechts (Klappe (innenliegend))
Volumenstrom: 3500 m³/h
Variante:  Aluminium
Druckverlust (geöffnet): 7 Pa
Dichtheitsklasse: 4 (nach EN 1751)
Gewicht:  13,8 kg
Klappenmaße (B x H): 1x 533 x 300mm
Drehmoment: 10 Nm

Stutzen: Dämmstutzen
Material: Stahl verzinkt, unbeschichtet
Abmessungen (B x H): 1x 826 x 542mm

1x Klappenstellantrieb, Position: bedienseitig, Spannung: 24V AC/DC, Leistung: 4 VA, Drehmoment: 10 Nm, Funktion: 0 - 10 V DC / stetige Ansteuerung

Akustische Daten max.:

Schallleistung Lw [dB]
63  125  250  500  1k  2k  4k  8k  LwA [dB(A)]
Zuluftgerät Eintritt (ODA)
64  51  52  38  24  18  17  17  46
Zuluftgerät Austritt (SUP)
69  56  53  45  42  42  46  43  53
Abluftgerät Eintritt (ETA)
60  46  52  36  27  18  17  18  45
Abluftgerät Austritt (EHA)
66  52  54  45  46  48  52  53  57
Abstrahlung Gehäuse Lw [dB]
63  125  250  500  1k  2k  4k  8k  LwA [dB(A)]
64  60  60  48  48  45  39  27  55 Gesamt

Technische Angaben gemäß EU-Verordnung (ErP)
Das Gerät erfüllt die Ökodesign-Richtlinie 2018.

Antriebsart:  Drehzahlregelung
Wärmerückgewinnung: Plattenwärmetauscher
Rückwärmzahl: 73,5 %
Volumenstrom: Zuluft 3500 m³/h Abluft 3500 m³/h
Systemleistungsaufnahme:
  Zuluft 1.43 kW Abluft 1.19 kW
SFPint:  Zuluft 420 W/(m³/s) Abluft 405 W/(m³/s)
Gesamt 826 W/(m³/s)
Luftgeschwindigkeit: Zuluft 1,9 m/s Abluft 1,9 m/s
Externer Druck: Zuluft 400 Pa Abluft 400 Pa
interner Druckverlust von Lüftungsbauteilen:
Zuluft 279Pa  Abluft 260 Pa
st. Systemwirkungsgrad (Betriebszustand):
Zuluft 66,3 %  Abluft 64,3 %
Wirkungsgrad (EU-327): Zuluft 74,3 % Abluft 74,1 %
Abstrahlung Gehäuse: 55 dB(A)
Max. externe Leckluftrate: 1,56%
interne Leckluftrate: 0,95%
Energieeinstufung der Filter: Zuluft A (Eurovent-Energieeffizienz)
Abluft B (Eurovent-Energieeffizienz)

Folgende Nebenleistungen sind mit zu Kalkulieren:
-Gerät in Einzelteilen auf die Dachfläche liefern und vor Ort auf dem Aufstellrahmen ausrichten
-Herstellen aller elektrischen Anschlüsse für Ventilatoren,  Gerätebeleuchtung sowie der Bauteile untereinander
-Maßnahmen zum Potentialausgleich
-Maßnahmen zur Schallentkopplung
-Siphon
-Transport- und Hebezeuge

Aufstellrahmen und Krantransport werden in gesonderter Position vergütet

liefern und einschließlich aller Nebenleistungen in vollständig betriebsbereiter Leistung fachgerecht montieren

Angebotenes Fabrikat:

'...................................................'
vom Bieter auszufüllen

Angebotener Typ:

'...................................................'
vom Bieter auszufüllen
Menge: 1,000 Stk

**02.7 Aufstellrahmen für Zu- und Abluftgerät**
Aufstellrahmen für Zu- und Abluftgerät

 Montagesystem zur schonenden Aufstellung der zuvor genannten Lüftungsanlage Anlage 4 Erweiterung auf einem Flachdach. Bestehend aus Grundrahmen aus verzinktem Stahl und Glasfaser verstärktem Kunststofffüßen zur Lastverteilung inklusive Material zum Schutz der Dachhaut.

Gerätedaten:
Abmessungen: 7144 x 920 x 1540 mm
Gerätegesamtgewicht: 2100 kg

Systemdaten:
Material: verzinkter Stahl/ Glasfaserverstärkter Kunststoff
Oberkante Rahmen: 290 - 595 mm
Resultierende Punktbelastung max: 20 kN/m²
Resultierende Flächenbelastung max: 2,0 kN/m²

liefern und montieren in betriebsfertiger Arbeit,
einschl. Befestigungsmaterial.
Menge: 1,000 Stk

**02.8 Inbetriebnahme durch den Hersteller**
Inbetriebnahme durch den Hersteller

Inbetriebnahme des zuvor vorgenannten Lüftungsgerätes.
Diese hat durch den Hersteller oder einer gleichwertig Qualifizierten Person zu erfolgen.

Die Ersatzfilter für den Probebetrieb sind in den Preis mit einzukalkulieren.
Menge: 1,000 Psch

*Hinweis: Chemieabluft******

**02.9 Dachradialventilator 400m³/h**
Dachradialventilator 400m³/h

Korrosionsbeständiger Kunststoff-Dachradialventilator mit Gehäuse in rotationsgesinterter Ausführung aus PEs,
einseitig saugend, Splitterschutz gemäß UVV als kunststoffbeschichtetes Drahtgeflecht. Das Fördermedium wird bei senkrechter Montage gemäß den Anforderungen für belastete Abluft vertikal ausgeblasen, alle dem Abluftmedium ausgesetzten Teile bestehen aus Kunststoff bzw. sind kunststoffummantelt.
Laufrad mit rückwärts gekrümmten Schaufeln in gespritzter Ausführung.
Einschließlich innenliegendem Motor, gegen das Fördermedium gekapselt, und außen aufgebautem Reparaturschalter.
Die erforderliche Fremdbelüftung für den Motor
erfolgt über nach außen geführte Rohrverbindungen.

Gehäuse-Werkstoff  :  PEs
Laufrad-Werkstoff  :  PPs
Einbaulage  :  Vertikal
Ansaugdurchmesser  :  160 mm
Fördermedium  :  Luft
Umgebungsdruck  :  101,325 kPa
Medientemperatur  :  20 °C
Saugseitige Mediendichte  :  1,201 kg/m³

Volumenstrom  :  400 m³/h
Gesamtdruckdifferenz  :  421 Pa
Statische Druckdifferenz  :  400 Pa
Betriebsdrehzahl  :  1989 1/min
max. zul. Drehzahl des Laufrades  :  4826 1/min
zul. Temperaturbereich  :  0 / 40 °C
Regelungsart (bauseits)  :  -
Betriebsfrequenz  :  52,6 Hz
Einströmgeschwindigkeit  :  6 m/s
Umfangsgeschwindigkeit  :  28,8 m/s
Schalldruckpegel Lp8A (1 m)  :  64 dB(A)
Schalldruckpegel Lp8A (1 m)*  :  64 dB(A)
Schallleistungspegel Lw5A  :  70 dB(A)
Laufrad-Wirkungsgrad  :  46,8 %
SFP  :  1114 [3]  W/(m³/s)
Leistungsbedarf a.d. Welle  :  0,1 kW

Motorleistung  :  0,75 kW
Drehzahl - Motor  :  1890 1/min
Spannung  :  3~ 230/400 V
Frequenz  :  50 Hz
Nennstrom  :  1,66 A
Schutzart/Motorschutz  :  IP 55/Kaltleiter
Motor für FU geeignet  :  Ja

Angebotenes Fabrikat:

'...................................................'
vom Bieter auszufüllen

Angebotener Typ:

'...................................................'
vom Bieter auszufüllen

liefern und einschließlich aller Nebenleistungen in vollständig betriebsbereiter Leistung fachgerecht montieren
Menge: 1,000 Stk

**02.10 Dachradialventilator 800m³/h**
Dachradialventilator 800m³/h

Korrosionsbeständiger Kunststoff-Dachradialventilator mit Gehäuse in rotationsgesinterter Ausführung aus PEs,
einseitig saugend, Splitterschutz gemäß UVV als kunststoffbeschichtetes Drahtgeflecht. Das Fördermedium wird bei senkrechter Montage gemäß den Anforderungen für belastete Abluft vertikal ausgeblasen, alle dem Abluftmedium ausgesetzten Teile bestehen aus Kunststoff bzw. sind kunststoffummantelt.
Laufrad mit rückwärts gekrümmten Schaufeln in gespritzter Ausführung.
Einschließlich innenliegendem Motor, gegen das Fördermedium gekapselt, und außen aufgebautem Reparaturschalter.
Die erforderliche Fremdbelüftung für den Motor
erfolgt über nach außen geführte Rohrverbindungen.

Gehäuse-Werkstoff  :  PEs
Laufrad-Werkstoff  :  PPs
Einbaulage  :  Vertikal
Ansaugdurchmesser  :  200 mm
Fördermedium  :  Luft
Umgebungsdruck  :  101,325 kPa
Medientemperatur  :  20 °C
Saugseitige Mediendichte  :  1,201 kg/m³

Volumenstrom  :  800 m³/h
Gesamtdruckdifferenz  :  434 Pa
Statische Druckdifferenz  :  400 Pa
Betriebsdrehzahl  :  1680 1/min
max. zul. Drehzahl des Laufrades  :  3886 1/min
zul. Temperaturbereich  :  0 / 40 °C
Regelungsart (bauseits)  :  -
Betriebsfrequenz  :  62,2 Hz
Einströmgeschwindigkeit  :  7,5 m/s
Umfangsgeschwindigkeit  :  30,3 m/s
Schalldruckpegel Lp8A (1 m)  :  61 dB(A)
Schalldruckpegel Lp8A (1 m)*  :  61 dB(A)
Schallleistungspegel Lw5A  :  68 dB(A)
Laufrad-Wirkungsgrad  :  53 %
SFP  :  1201 [3]  W/(m³/s)
Leistungsbedarf a.d. Welle  :  0,182 kW

Motorleistung  :  0,25 kW
Drehzahl - Motor  :  1350 1/min
Spannung  :  3~ 230/400 V
Frequenz  :  50 Hz
Nennstrom  :  0,82 A
Schutzart/Motorschutz  :  IP 55/Kaltleiter
Motor für FU geeignet  :  Ja

Angebotenes Fabrikat:

'...................................................'
vom Bieter auszufüllen

Angebotener Typ:

'...................................................'
vom Bieter auszufüllen

liefern und einschließlich aller Nebenleistungen in vollständig betriebsbereiter Leistung fachgerecht montieren
Menge: 4,000 Stk

### Titel 03 Lüftungskanal und Formstücke

**03.1 Luftkanal Kantenlänge bis 500 mm**
Luftkanal Kantenlänge bis 500 mm

aus sendzimirverzinktem Stahlblech mit ausreichender Versteifung, Verbindungen mittels verz. Winkelflansche oder Profilkantenflansche und kadmierte
Schrauben sowie dauerelastischen verrottungsfesten Dichtungen, einschl. körperschallgedämpfter
verz. Aufhängung an Decken und Wänden, kompl. mit
Erstellung sämtlicher Anschlüsse an Kanal-,
Form- und Bauteile.
Die Befestigung der Aufhängung innerhalb des Baukörpers erfolgt mit zugelassenen Dübeln in Metallausführung.

Die Montage erfolgt in Schächten und in abgehängten
Decken sowie in der Zentrale.

Montagehöhe bis 3,5 m ü. OKFFB (Kanalunterkante)!

Abrechnungsgruppe K1 gemäß VOB/C.

Abmessungen nach DIN EN 1505
Dichtigkeit nach DIN EN 1507
(min. Dichtheitsklasse C und Druckklasse 2)

liefern und einschließlich aller Nebenleistungen
in vollständig betriebsbereiter Leistung fachgerecht montieren.
Menge: 260,000 m²

**03.2 Luftkanal Kantenlänge bis 1000 mm**
Luftkanal Kantenlänge bis 1000 mm

wie vor beschrieben

Abrechnungsgruppe K2 gemäß VOB/C.

Abmessungen nach DIN EN 1505
Dichtigkeit nach DIN EN 1507
(min. Dichtheitsklasse C und Druckklasse 2)

liefern und einschließlich aller Nebenleistungen
in vollständig betriebsbereiter Leistung fachgerecht montieren
Menge: 330,000 m²

**03.3 Luftkanal Kantenlänge bis 1500 mm**
Luftkanal Kantenlänge bis 1500 mm

wie vor beschrieben

Abrechnungsgruppe K3 gemäß VOB/C.

Abmessungen nach DIN EN 1505
Dichtigkeit nach DIN EN 1507
(min. Dichtheitsklasse C und Druckklasse 2)

liefern und einschließlich aller Nebenleistungen
in vollständig betriebsbereiter Leistung fachgerecht montieren
Menge: 5,000 m²

**03.4 Luftkanal-Formstücke Kantenlänge bis 500 mm**
Luftkanal-Formstücke Kantenlänge bis 500 mm

in Form von Formstücken wie Bögen, Übergänge, Ab-
zweigen, Hosenstücken, Etagen, Verziehungen, etc.
inkl. Leitblechen, verzinkter Blechkanal als
100% Formteil.

Ausführung:
aus sendzimirverzinktem Stahlblech mit ausreichender Versteifung, Verbindungen mittels
verz. Winkelflansche oder Profilkantenflansche
und kadmierte Schrauben sowie dauerelastischen
verrottungsfesten Dichtungen, einschl. körperschallgedämpfter verz. Aufhängung an Decken und
Wänden, kompl. mit Erstellung sämtlicher An-
schlüsse an Kanal-, Form- und Bauteile

Die Befestigung der Aufhängung innerhalb des Baukörpers
erfolgt mit zugelassenen Dübeln in Metallausführung.

Die Montage erfolgt in Schächten und in abgehängten
Decken sowie in der Zentrale.

Montagehöhe bis 3,5 m ü. OKFFB (Kanalunterkante)!

Abrechnungsgruppe F1 gemäß VOB/C.

Abmessungen nach DIN EN 1505
Dichtigkeit nach DIN EN 1507
(min. Dichtheitsklasse C und Druckklasse 2)

liefern und einschließlich aller Nebenleistungen
in vollständig betriebsbereiter Leistung fachgerecht montieren.
Menge: 370,000 m²

**03.5 Luftkanal-Formstücke Kantenlänge bis 1000 mm**
Luftkanal-Formstücke Kantenlänge bis 1000 mm

wie vor beschrieben

Abrechnungsgruppe F2 gemäß VOB/C.

Abmessungen nach DIN EN 1505
Dichtigkeit nach DIN EN 1507
(min. Dichtheitsklasse C und Druckklasse 2)

liefern und einschließlich aller Nebenleistungen
in vollständig betriebsbereiter Leistung fachgerecht montieren.
Menge: 200,000 m²

**03.6 Luftkanal-Formstücke Kantenlänge bis 1500 mm**
Luftkanal-Formstücke Kantenlänge bis 1500 mm

wie vor beschrieben

Abrechnungsgruppe F3 gemäß VOB/C.

Abmessungen nach DIN EN 1505
Dichtigkeit nach DIN EN 1507
(min. Dichtheitsklasse C und Druckklasse 2)

liefern und einschließlich aller Nebenleistungen
in vollständig betriebsbereiter Leistung fachgerecht montieren.
Menge: 20,000 m²

**03.7 Luftkanal-Formstücke Kantenlänge bis 2000 mm**
Luftkanal-Formstücke Kantenlänge bis 2000 mm

wie vor beschrieben

Abrechnungsgruppe F4 gemäß VOB/C.

Abmessungen nach DIN EN 1505
Dichtigkeit nach DIN EN 1507
(min. Dichtheitsklasse C und Druckklasse 2)

liefern und einschließlich aller Nebenleistungen
in vollständig betriebsbereiter Leistung fachgerecht montieren.
Menge: 200,000 m²

*Hinweis: Luftkanal Einbauhöhe bis 6m****
***Luftkanal Einbauhöhe bis 6m***

**03.8 Luftkanal Kantenlänge bis 500 mm**
Luftkanal Kantenlänge bis 500 mm

aus sendzimirverzinktem Stahlblech mit ausreichender Versteifung, Verbindungen mittels verz. Winkelflansche oder Profilkantenflansche und kadmierte
Schrauben sowie dauerelastischen verrottungsfesten Dichtungen, einschl. körperschallgedämpfter
verz. Aufhängung an Decken und Wänden, kompl. mit
Erstellung sämtlicher Anschlüsse an Kanal-,
Form- und Bauteile.
Die Befestigung der Aufhängung innerhalb des Baukörpers erfolgt mit zugelassenen Dübeln in Metallausführung.

Die Montage erfolgt in Schächten und in abgehängten
Decken sowie in der Zentrale.

Montagehöhe bis 6 m ü. OKFFB (Kanalunterkante)!

Abrechnungsgruppe K1 gemäß VOB/C.

Abmessungen nach DIN EN 1505
Dichtigkeit nach DIN EN 1507
(min. Dichtheitsklasse C und Druckklasse 2)

liefern und einschließlich aller Nebenleistungen
in vollständig betriebsbereiter Leistung fachgerecht montieren.
Menge: 45,000 m²

**03.9 Luftkanal Kantenlänge bis 1000 mm**
Luftkanal Kantenlänge bis 1000 mm

wie vor beschrieben
Montagehöhe bis 6 m ü. OKFFB (Kanalunterkante)!
Abrechnungsgruppe K2 gemäß VOB/C.

Abmessungen nach DIN EN 1505
Dichtigkeit nach DIN EN 1507
(min. Dichtheitsklasse C und Druckklasse 2)

liefern und einschließlich aller Nebenleistungen
in vollständig betriebsbereiter Leistung fachgerecht montieren
Menge: 60,000 m²

**03.10 Luftkanal-Formstücke Kantenlänge bis 500 mm**
Luftkanal-Formstücke Kantenlänge bis 500 mm

in Form von Formstücken wie Bögen, Übergänge, Ab-
zweigen, Hosenstücken, Etagen, Verziehungen, etc.
inkl. Leitblechen, verzinkter Blechkanal als
100% Formteil.

Ausführung:
aus sendzimirverzinktem Stahlblech mit ausreichender Versteifung, Verbindungen mittels
verz. Winkelflansche oder Profilkantenflansche
und kadmierte Schrauben sowie dauerelastischen
verrottungsfesten Dichtungen, einschl. körperschallgedämpfter verz. Aufhängung an Decken und
Wänden, kompl. mit Erstellung sämtlicher An-
schlüsse an Kanal-, Form- und Bauteile

Die Befestigung der Aufhängung innerhalb des Baukörpers
erfolgt mit zugelassenen Dübeln in Metallausführung.

Die Montage erfolgt in Schächten und in abgehängten
Decken sowie in der Zentrale.

Montagehöhe bis 6 m ü. OKFFB (Kanalunterkante)!

Abrechnungsgruppe F1 gemäß VOB/C.

Abmessungen nach DIN EN 1505
Dichtigkeit nach DIN EN 1507
(min. Dichtheitsklasse C und Druckklasse 2)

liefern und einschließlich aller Nebenleistungen
in vollständig betriebsbereiter Leistung fachgerecht montieren.
Menge: 15,000 m²

**03.11 Luftkanal-Formstücke Kantenlänge bis 1000 mm**
Luftkanal-Formstücke Kantenlänge bis 1000 mm

wie vor beschrieben
Montagehöhe bis 6 m ü. OKFFB (Kanalunterkante)!
Abrechnungsgruppe F2 gemäß VOB/C.

Abmessungen nach DIN EN 1505
Dichtigkeit nach DIN EN 1507
(min. Dichtheitsklasse C und Druckklasse 2)

liefern und einschließlich aller Nebenleistungen
in vollständig betriebsbereiter Leistung fachgerecht montieren.
Menge: 30,000 m²

**03.12 Revisionsenddeckel Kanaleinbau bis 300x100**
Revisionsenddeckel Kanaleinbau bis 300x100

zum Einbau in rechteckige Luftleitungen aus Stahlblech, einschließlich:

- fachgerechtes Herstellen der Öffnung im Kanal bzw. Formteil
- Einbau eines Revisionsdeckels aus Stahlblech mit Dichtung
- werkzeugloses Öffnen bspw. über Drehknauf

liefern und einschließlich aller Nebenleistungen in vollständig betriebsbereiter Leistung fachgerecht montieren.
Menge: 30,000 Stk

**03.13 Revisionsenddeckel Kanaleinbau bis 400x200**
Revisionsenddeckel Kanaleinbau bis 400x200

Revisionsdeckel wie zuvor beschrieben jedoch mit den Maßen bis 400x200

liefern und einschließlich aller Nebenleistungen in vollständig betriebsbereiter Leistung fachgerecht montieren.
Menge: 30,000 Stk

**03.14 Revisionsenddeckel Kanaleinbau bis 500x400**
Revisionsenddeckel Kanaleinbau bis 500x400

Revisionsdeckel wie zuvor beschrieben jedoch mit den Maßen bis 500x400

liefern und einschließlich aller Nebenleistungen in vollständig betriebsbereiter Leistung fachgerecht montieren.
Menge: 25,000 Stk

**03.15 Lastverteilfüße für Festpunktkonstruktionen aus Profilstahl**
Lastverteilfüße für Festpunktkonstruktionen aus Profilstahl

für die Installation von Luftkanälen, Rohr- und Kabeltrassen auf Flachdächern
Zur Anbindung der Profilstahlkonstruktionen.
Für Flach- und Schrägdächer mit geringer Dachneigung
Stufenloser Ausgleich von Dachneigungen bis min. 7°.
Inkl. Schutzvlies zum Schutz der Dachfläche.

Werkstoff Platte: Aluminium, Spritzguss
Werkstoff Gummiplatte: EPDM
Werkstoff Verbinder: feuerverzinkt

liefern und montieren
Menge: 50,000 Stk

**03.16 Profilstahlkonstruktionen feuerverzinkt**
Profilstahlkonstruktionen feuerverzinkt

für Stütz-, Hänge-, Trag- und Sonderbefestigungen einschließlich Befestigungsmaterial und Schallschutzmaßnahmen zur Vermeidung von Körperschall.

Abrechnung mit den Einheitsgewichten der zutreffenden Normen.

Der Gewichtsnachweis ist dem jeweiligen Aufmaß beizulegen.

liefern und montieren
Menge: 500,000 kg

### Titel 04 Luftleitungen als Rundrohr

**04.1 Rundrohr als Lüftungskanal NW 80**
Rundrohr als Lüftungskanal NW 80

als Wickelfalzrohr aus verz. Stahlblech,
Verbindung der einzelnen Kanalteile mittels
Muffen und Schrumpfband. Die Kanalverbindungsstellen sind hinreichend mit Schrauben zu befestigen., einschl. körperschallgedämpfter K90 Aufhängung
an Decken und Wänden mittels Rohrschelle, einschl. Verbindungsstücke.

Die Befestigung der Aufhängung innerhalb des Baukörpers erfolgt mit zugelassenen Dübeln in Metallausführung. Verlegung der Leitungen in Zwischendecken. Montagehöhe bis 3,5 m über FFB.

Durchmesser: 80 mm
Abmessungen nach DIN EN 1506
Dichtigkeit nach DIN EN 12237
(min. Dichtheitsklasse B)

liefern und einschließlich aller Nebenleistungen
in vollständig betriebsbereiter Leistung fachgerecht montieren.
Menge: 18,000 m

**04.2 Rundrohr als Lüftungskanal NW 100**
Rundrohr als Lüftungskanal NW 100

als Wickelfalzrohr aus verz. Stahlblech,
Verbindung der einzelnen Kanalteile mittels
Muffen und Schrumpfband. Die Kanalverbindungsstellen sind hinreichend mit Schrauben zu befestigen., einschl. körperschallgedämpfter K90 Aufhängung
an Decken und Wänden mittels Rohrschelle, einschl. Verbindungsstücke.

Die Befestigung der Aufhängung innerhalb des Baukörpers erfolgt mit zugelassenen Dübeln in Metallausführung. Verlegung der Leitungen in Zwischendecken. Montagehöhe bis 3,5 m über FFB.

Durchmesser: 100 mm
Abmessungen nach DIN EN 1506
Dichtigkeit nach DIN EN 12237
(min. Dichtheitsklasse B)

liefern und einschließlich aller Nebenleistungen
in vollständig betriebsbereiter Leistung fachgerecht montieren.
Menge: 100,000 m

**04.3 Rundrohr als Lüftungskanal NW 125**
Rundrohr als Lüftungskanal NW 125

als Wickelfalzrohr aus verz. Stahlblech,
Verbindung der einzelnen Kanalteile mittels
Muffen und Schrumpfband. Die Kanalverbindungsstellen sind hinreichend mit Schrauben zu befestigen., einschl. körperschallgedämpfter K90 Aufhängung
an Decken und Wänden mittels Rohrschelle, einschl. Verbindungsstücke.

Die Befestigung der Aufhängung innerhalb des Baukörpers erfolgt mit zugelassenen Dübeln in Metallausführung. Verlegung der Leitungen in Zwischendecken. Montagehöhe bis 3,5 m über FFB.

Durchmesser: 125 mm
Abmessungen nach DIN EN 1506
Dichtigkeit nach DIN EN 12237
(min. Dichtheitsklasse B)

liefern und einschließlich aller Nebenleistungen
in vollständig betriebsbereiter Leistung fachgerecht montieren.
Menge: 90,000 m

**04.4 Rundrohr als Lüftungskanal NW 160**
Rundrohr als Lüftungskanal NW 160

als Wickelfalzrohr aus verz. Stahlblech,
Verbindung der einzelnen Kanalteile mittels
Muffen und Schrumpfband. Die Kanalverbindungsstellen sind hinreichend mit Schrauben zu befestigen., einschl. körperschallgedämpfter K90 Aufhängung
an Decken und Wänden mittels Rohrschelle, einschl. Verbindungsstücke.

Die Befestigung der Aufhängung innerhalb des Baukörpers erfolgt mit zugelassenen Dübeln in Metallausführung. Verlegung der Leitungen in Zwischendecken. Montagehöhe bis 3,5 m über FFB.

Durchmesser: 160 mm
Abmessungen nach DIN EN 1506
Dichtigkeit nach DIN EN 12237
(min. Dichtheitsklasse B)

liefern und einschließlich aller Nebenleistungen
in vollständig betriebsbereiter Leistung fachgerecht montieren.
Menge: 90,000 m

**04.5 Rundrohr als Lüftungskanal NW 200**
Rundrohr als Lüftungskanal NW 200

als Wickelfalzrohr aus verz. Stahlblech,
Verbindung der einzelnen Kanalteile mittels
Muffen und Schrumpfband. Die Kanalverbindungsstellen sind hinreichend mit Schrauben zu befestigen., einschl. körperschallgedämpfter K90 Aufhängung
an Decken und Wänden mittels Rohrschelle, einschl. Verbindungsstücke.

Die Befestigung der Aufhängung innerhalb des Baukörpers erfolgt mit zugelassenen Dübeln in Metallausführung. Verlegung der Leitungen in Zwischendecken. Montagehöhe bis 3,5 m über FFB.

Durchmesser: 200 mm
Abmessungen nach DIN EN 1506
Dichtigkeit nach DIN EN 12237
(min. Dichtheitsklasse B)

liefern und einschließlich aller Nebenleistungen
in vollständig betriebsbereiter Leistung fachgerecht montieren.
Menge: 55,000 m

**04.6 Rundrohr als Lüftungskanal NW 250**
Rundrohr als Lüftungskanal NW 250

als Wickelfalzrohr aus verz. Stahlblech,
Verbindung der einzelnen Kanalteile mittels
Muffen und Schrumpfband. Die Kanalverbindungsstellen sind hinreichend mit Schrauben zu befestigen., einschl. körperschallgedämpfter K90 Aufhängung
an Decken und Wänden mittels Rohrschelle, einschl. Verbindungsstücke.

Die Befestigung der Aufhängung innerhalb des Baukörpers erfolgt mit zugelassenen Dübeln in Metallausführung. Verlegung der Leitungen in Zwischendecken. Montagehöhe bis 3,5 m über FFB.

Durchmesser: 250 mm
Abmessungen nach DIN EN 1506
Dichtigkeit nach DIN EN 12237
(min. Dichtheitsklasse B)

liefern und einschließlich aller Nebenleistungen
in vollständig betriebsbereiter Leistung fachgerecht montieren.
Menge: 55,000 m

**04.7 Rundrohr als Lüftungskanal NW 500**
Rundrohr als Lüftungskanal NW 500

als Wickelfalzrohr aus verz. Stahlblech,
Verbindung der einzelnen Kanalteile mittels
Muffen und Schrumpfband. Die Kanalverbindungsstellen sind hinreichend mit Schrauben zu befestigen., einschl. körperschallgedämpfter K90 Aufhängung
an Decken und Wänden mittels Rohrschelle, einschl. Verbindungsstücke.

Die Befestigung der Aufhängung innerhalb des Baukörpers erfolgt mit zugelassenen Dübeln in Metallausführung. Verlegung der Leitungen in Zwischendecken. Montagehöhe bis 3,5 m über FFB.

Durchmesser: 500 mm
Abmessungen nach DIN EN 1506
Dichtigkeit nach DIN EN 12237
(min. Dichtheitsklasse B)

liefern und einschließlich aller Nebenleistungen
in vollständig betriebsbereiter Leistung fachgerecht montieren.
Menge: 8,000 m

**04.8 Rundrohr als Lüftungskanal NW 560**
Rundrohr als Lüftungskanal NW 560

als Wickelfalzrohr aus verz. Stahlblech,
Verbindung der einzelnen Kanalteile mittels
Muffen und Schrumpfband. Die Kanalverbindungsstellen sind hinreichend mit Schrauben zu befestigen., einschl. körperschallgedämpfter K90 Aufhängung
an Decken und Wänden mittels Rohrschelle, einschl. Verbindungsstücke.

Die Befestigung der Aufhängung innerhalb des Baukörpers erfolgt mit zugelassenen Dübeln in Metallausführung. Verlegung der Leitungen in Zwischendecken. Montagehöhe bis 3,5 m über FFB.

Durchmesser: 560 mm
Abmessungen nach DIN EN 1506
Dichtigkeit nach DIN EN 12237
(min. Dichtheitsklasse B)

liefern und einschließlich aller Nebenleistungen
in vollständig betriebsbereiter Leistung fachgerecht montieren.
Menge: 8,000 m

**04.9 Rundrohr als Lüftungskanal NW 630**
Rundrohr als Lüftungskanal NW 630

als Wickelfalzrohr aus verz. Stahlblech,
Verbindung der einzelnen Kanalteile mittels
Muffen und Schrumpfband. Die Kanalverbindungsstellen sind hinreichend mit Schrauben zu befestigen., einschl. körperschallgedämpfter K90 Aufhängung
an Decken und Wänden mittels Rohrschelle, einschl. Verbindungsstücke.

Die Befestigung der Aufhängung innerhalb des Baukörpers erfolgt mit zugelassenen Dübeln in Metallausführung. Verlegung der Leitungen in Zwischendecken. Montagehöhe bis 3,5 m über FFB.

Durchmesser: 630 mm
Abmessungen nach DIN EN 1506
Dichtigkeit nach DIN EN 12237
(min. Dichtheitsklasse B)

liefern und einschließlich aller Nebenleistungen
in vollständig betriebsbereiter Leistung fachgerecht montieren.
Menge: 18,000 m

**04.10 Rundrohr als Lüftungskanal NW 710**
Rundrohr als Lüftungskanal NW 710

als Wickelfalzrohr aus verz. Stahlblech,
Verbindung der einzelnen Kanalteile mittels
Muffen und Schrumpfband. Die Kanalverbindungsstellen sind hinreichend mit Schrauben zu befestigen., einschl. körperschallgedämpfter K90 Aufhängung
an Decken und Wänden mittels Rohrschelle, einschl. Verbindungsstücke.

Die Befestigung der Aufhängung innerhalb des Baukörpers erfolgt mit zugelassenen Dübeln in Metallausführung. Verlegung der Leitungen in Zwischendecken. Montagehöhe bis 3,5 m über FFB.

Durchmesser: 710 mm
Abmessungen nach DIN EN 1506
Dichtigkeit nach DIN EN 12237
(min. Dichtheitsklasse B)

liefern und einschließlich aller Nebenleistungen
in vollständig betriebsbereiter Leistung fachgerecht montieren.
Menge: 23,000 m

**04.11 Rundrohr als Lüftungskanal NW 900**
Rundrohr als Lüftungskanal NW 900

als Wickelfalzrohr aus verz. Stahlblech,
Verbindung der einzelnen Kanalteile mittels
Muffen und Schrumpfband. Die Kanalverbindungsstellen sind hinreichend mit Schrauben zu befestigen., einschl. körperschallgedämpfter K90 Aufhängung
an Decken und Wänden mittels Rohrschelle, einschl. Verbindungsstücke.

Die Befestigung der Aufhängung innerhalb des Baukörpers erfolgt mit zugelassenen Dübeln in Metallausführung. Verlegung der Leitungen in Zwischendecken. Montagehöhe bis 3,5 m über FFB.

Durchmesser: 900 mm
Abmessungen nach DIN EN 1506
Dichtigkeit nach DIN EN 12237
(min. Dichtheitsklasse B)

liefern und einschließlich aller Nebenleistungen
in vollständig betriebsbereiter Leistung fachgerecht montieren.
Menge: 23,000 m

**04.12 Rundrohr als Lüftungskanal NW 1000**
Rundrohr als Lüftungskanal NW 1000

als Wickelfalzrohr aus verz. Stahlblech,
Verbindung der einzelnen Kanalteile mittels
Muffen und Schrumpfband. Die Kanalverbindungsstellen sind hinreichend mit Schrauben zu befestigen., einschl. körperschallgedämpfter K90 Aufhängung
an Decken und Wänden mittels Rohrschelle, einschl. Verbindungsstücke.

Die Befestigung der Aufhängung innerhalb des Baukörpers erfolgt mit zugelassenen Dübeln in Metallausführung. Verlegung der Leitungen in Zwischendecken. Montagehöhe bis 3,5 m über FFB.

Durchmesser: 1.000 mm
Abmessungen nach DIN EN 1506
Dichtigkeit nach DIN EN 12237
(min. Dichtheitsklasse B)

liefern und einschließlich aller Nebenleistungen
in vollständig betriebsbereiter Leistung fachgerecht montieren.
Menge: 20,000 m

**04.13 Flexible Rohre NW 80**
Flexible Rohre NW 80

2-lagig, gemäß Anforderungen nach DIN 24146.
Die Rohre sind aus Reinaluminium-Band doppellagig und
gefalzt zu liefern.
Nicht brennbar nach DIN 4102 KL. A1

NW 80

liefern und einschließlich aller Nebenleistungen
in vollständig betriebsbereiter Leistung fachgerecht montieren.
Menge: 3,000 m

**04.14 Flexible Rohre NW 100**
Flexible Rohre NW 100

2-lagig, gemäß Anforderungen nach DIN 24146.
Die Rohre sind aus Reinaluminium-Band doppellagig und
gefalzt zu liefern.
Nicht brennbar nach DIN 4102 KL. A1

NW 100

liefern und einschließlich aller Nebenleistungen
in vollständig betriebsbereiter Leistung fachgerecht montieren.
Menge: 40,000 m

**04.15 Flexible Rohre NW 125**
Flexible Rohre NW 125

2-lagig, gemäß Anforderungen nach DIN 24146.
Die Rohre sind aus Reinaluminium-Band doppellagig und
gefalzt zu liefern.
Nicht brennbar nach DIN 4102 KL. A1

NW 125

liefern und einschließlich aller Nebenleistungen
in vollständig betriebsbereiter Leistung fachgerecht montieren.
Menge: 19,000 m

**04.16 Flexible Rohre NW 160**
Flexible Rohre NW 160

2-lagig, gemäß Anforderungen nach DIN 24146.
Die Rohre sind aus Reinaluminium-Band doppellagig und
gefalzt zu liefern.
Nicht brennbar nach DIN 4102 KL. A1

NW 160

liefern und einschließlich aller Nebenleistungen
in vollständig betriebsbereiter Leistung fachgerecht montieren.
Menge: 40,000 m

**04.17 Flexible Rohre NW 200**
Flexible Rohre NW 200

2-lagig, gemäß Anforderungen nach DIN 24146.
Die Rohre sind aus Reinaluminium-Band doppellagig und
gefalzt zu liefern.
Nicht brennbar nach DIN 4102 KL. A1

NW 200

liefern und einschließlich aller Nebenleistungen
in vollständig betriebsbereiter Leistung fachgerecht montieren.
Menge: 25,000 m

*Hinweis: Einbauhöhe bis 6m****
***Einbauhöhe bis 6m***

**04.18 Flexible Rohre NW 250**
Flexible Rohre NW 250

2-lagig, gemäß Anforderungen nach DIN 24146.
Die Rohre sind aus Reinaluminium-Band doppellagig und
gefalzt zu liefern.
Nicht brennbar nach DIN 4102 KL. A1

Montagehöhe bis 6 m ü. OKFFB (Kanalunterkante)!

NW 250

liefern und einschließlich aller Nebenleistungen
in vollständig betriebsbereiter Leistung fachgerecht montieren.
Menge: 25,000 m

**Ausführungsbeschreibung 3 ***Revisionsenddeckel in Leitungen*****
*Revisionsenddeckel in Leitungen****
Revisionsenddeckel in Leitungen

zum Einbau in vorgenannte Luftleitungen aus Stahlblech

-fachgerechtes Herstellen der Öffnung im Kanal, Rohr bzw. Formteil
-Einbau eines Revisionsdeckels aus Stahlblech mit Dichtung
-werkzeugloses Öffnen bspw. über Drehkknauf

liefern und einschließlich aller Nebenleistungen
in vollständig betriebsbereiter Leistung fachgerecht montieren.

**04.19 Revisionsenddeckel bis NW 160**
Revisionsenddeckel in Leitungen bis NW160

wie zuvor beschrieben jedoch für Leitungen bis NW 160
Menge: 35,000 Stk

**04.20 Revisionsenddeckel bis NW 250**
Revisionsenddeckel in Leitungen bis NW 250

wie zuvor beschrieben jedoch für Leitungen bis NW 250
Menge: 40,000 Stk

**Ausführungsbeschreibung 4 ***Luftleitung Werkstoff PPs schwerentflammbar*****
*Luftleitung Werkstoff PPs schwerentflammbar****
***Luftleitung Werkstoff PPs schwerentflammbar***

Luftleitung zur Luftführung für den Chemie und Pharmazeutischen Einsatzzweck
Bestehend aus:

PPs Rohr, extrudiert
Werkstoff: PP schwerentflammbar (PPs) nach DIN 4102 B1
Farbe: grau, Ral 7037

liefern und einschließlich aller Nebenleistungen
in vollständig betriebsbereiter Leistung fachgerecht montieren.

**04.21 Rundrohr als Lüftungskanal NW 110**
Rundrohr als Lüftungskanal NW 110

wie zuvor beschrieben jedoch

Außen Ø: 110 mm
Dicke:  3 mm
Länge: 1000 mm

einschl. Befestigung wie zuvor beschrieben.

liefern und einschließlich aller Nebenleistungen in vollständig betriebsbereiter Leistung fachgerecht montieren
Menge: 8,000 m

**04.22 Rundrohr als Lüftungskanal NW 125**
Rundrohr als Lüftungskanal NW 125

wie zuvor beschrieben jedoch

Außen Ø: 125 mm
Dicke:  3 mm
Länge: 1000 mm

einschl. Befestigung wie zuvor beschrieben.

liefern und einschließlich aller Nebenleistungen in vollständig betriebsbereiter Leistung fachgerecht montieren
Menge: 4,000 m

**04.23 Rundrohr als Lüftungskanal NW 160**
Rundrohr als Lüftungskanal NW 160

wie zuvor beschrieben jedoch

Außen Ø: 160 mm
Dicke:  3 mm
Länge: 1000 mm

einschl. Befestigung wie zuvor beschrieben.

liefern und einschließlich aller Nebenleistungen in vollständig betriebsbereiter Leistung fachgerecht montieren
Menge: 15,000 m

**04.24 Rundrohr als Lüftungskanal NW 200**
Rundrohr als Lüftungskanal NW 200

wie zuvor beschrieben jedoch

Außen Ø: 200 mm
Dicke:  3 mm
Länge: 1000 mm

einschl. Befestigung wie zuvor beschrieben.

liefern und einschließlich aller Nebenleistungen in vollständig betriebsbereiter Leistung fachgerecht montieren
Menge: 35,000 m

**04.25 Flexible Rohre NW 100**
Flexible Rohre NW 100

Flexibles Rohr aus Weich-PVC
Temperaturbeständig von 0°C-70°C
Chemiekalienbeständig

NW 100

liefern und einschließlich aller Nebenleistungen
in vollständig betriebsbereiter Leistung fachgerecht montieren.
Menge: 4,000 m

**04.26 Flexible Rohre NW 200**
Flexible Rohre NW 200

Flexibles Rohr aus Weich-PVC
Temperaturbeständig von 0°C-70°C
Chemiekalienbeständig

NW 200

liefern und einschließlich aller Nebenleistungen
in vollständig betriebsbereiter Leistung fachgerecht montieren.
Menge: 8,000 m

### Titel 05 Einbauteile und Zubehör

**05.1 Muffe NW 80**
Muffe NW 80

liefern und einschließlich aller Nebenleistungen
in vollständig betriebsbereiter Leistung fachgerecht montieren.
Menge: 12,000 Stk

**05.2 Muffe NW 100**
Muffe NW 100

liefern und einschließlich aller Nebenleistungen
in vollständig betriebsbereiter Leistung fachgerecht montieren.
Menge: 54,000 Stk

**05.3 Muffe NW 125**
Muffe NW 125

liefern und einschließlich aller Nebenleistungen
in vollständig betriebsbereiter Leistung fachgerecht montieren.
Menge: 45,000 Stk

**05.4 Muffe NW 160**
Muffe NW 160

liefern und einschließlich aller Nebenleistungen
in vollständig betriebsbereiter Leistung fachgerecht montieren.
Menge: 27,000 Stk

**05.5 Muffe NW 200**
Muffe NW 200

liefern und einschließlich aller Nebenleistungen
in vollständig betriebsbereiter Leistung fachgerecht montieren.
Menge: 15,000 Stk

**05.6 Muffe NW 250**
Muffe NW 250

liefern und einschließlich aller Nebenleistungen
in vollständig betriebsbereiter Leistung fachgerecht montieren.
Menge: 21,000 Stk

**05.7 Muffe NW 500**
Muffe NW 500

liefern und einschließlich aller Nebenleistungen
in vollständig betriebsbereiter Leistung fachgerecht montieren.
Menge: 4,000 Stk

**05.8 Muffe NW 560**
Muffe NW 560

liefern und einschließlich aller Nebenleistungen
in vollständig betriebsbereiter Leistung fachgerecht montieren.
Menge: 2,000 Stk

**05.9 Muffe NW 630**
Muffe NW 630

liefern und einschließlich aller Nebenleistungen
in vollständig betriebsbereiter Leistung fachgerecht montieren.
Menge: 2,000 Stk

**05.10 Muffe NW 710**
Muffe NW 710

liefern und einschließlich aller Nebenleistungen
in vollständig betriebsbereiter Leistung fachgerecht montieren.
Menge: 5,000 Stk

**05.11 Muffe NW 900**
Muffe NW 900

liefern und einschließlich aller Nebenleistungen
in vollständig betriebsbereiter Leistung fachgerecht montieren.
Menge: 4,000 Stk

**05.12 Muffe NW 1000**
Muffe NW 1000

liefern und einschließlich aller Nebenleistungen
in vollständig betriebsbereiter Leistung fachgerecht montieren.
Menge: 3,000 Stk

**05.13 T- Stücke für Rundrohr NW 100**
T- Stücke für Rundrohr NW 100

gepresst aus 2 Halbschalen,
einschl. Verbindungsstücke

Durchmesser: 100mm

liefern und einschließlich aller Nebenleistungen
in vollständig betriebsbereiter Leistung fachgerecht montieren.
Menge: 16,000 Stk

**05.14 T- Stücke für Rundrohr NW 125**
T- Stücke für Rundrohr NW 125

gepresst aus 2 Halbschalen,
einschl. Verbindungsstücke

Durchmesser: 125mm

liefern und einschließlich aller Nebenleistungen
in vollständig betriebsbereiter Leistung fachgerecht montieren.
Menge: 11,000 Stk

**05.15 T- Stücke für Rundrohr NW 160**
T- Stücke für Rundrohr NW 160

gepresst aus 2 Halbschalen,
einschl. Verbindungsstücke

Durchmesser: 160mm

liefern und einschließlich aller Nebenleistungen
in vollständig betriebsbereiter Leistung fachgerecht montieren.
Menge: 7,000 Stk

**05.16 T- Stücke für Rundrohr NW 200**
T- Stücke für Rundrohr NW 200

gepresst aus 2 Halbschalen,
einschl. Verbindungsstücke

Durchmesser: 200mm

liefern und einschließlich aller Nebenleistungen
in vollständig betriebsbereiter Leistung fachgerecht montieren.
Menge: 10,000 Stk

**05.17 T- Stücke für Rundrohr NW 250**
T- Stücke für Rundrohr NW 250

gepresst aus 2 Halbschalen,
einschl. Verbindungsstücke

Durchmesser: 250mm

liefern und einschließlich aller Nebenleistungen
in vollständig betriebsbereiter Leistung fachgerecht montieren.
Menge: 2,000 Stk

**05.18 T- Stücke für Rundrohr NW 1000**
T- Stücke für Rundrohr NW 1000

gepresst aus 2 Halbschalen,
einschl. Verbindungsstücke

Durchmesser: 1000mm

liefern und einschließlich aller Nebenleistungen
in vollständig betriebsbereiter Leistung fachgerecht montieren.
Menge: 3,000 Stk

**05.19 Rundrohrbogen bis 90° NW 80**
Rundrohrbogen bis 90°NW 80

gepresst, nahtgeschweißt und kalibriert,
einschl. Verbindungsstücke

Durchmesser: 80 mm R/D=1,0

liefern und einschließlich aller Nebenleistungen
in vollständig betriebsbereiter Leistung fachgerecht montieren.
Menge: 18,000 Stk

**05.20 Rundrohrbogen bis 90° NW 100**
Rundrohrbogen bis 90°NW 100

gepresst, nahtgeschweißt und kalibriert,
einschl. Verbindungsstücke

Durchmesser: 100 mm R/D=1,0

liefern und einschließlich aller Nebenleistungen
in vollständig betriebsbereiter Leistung fachgerecht montieren.
Menge: 80,000 Stk

**05.21 Rundrohrbogen bis 90° NW 125**
Rundrohrbogen bis 90°NW 125

gepresst, nahtgeschweißt und kalibriert,
einschl. Verbindungsstücke

Durchmesser: 125 mm R/D=1,0

liefern und einschließlich aller Nebenleistungen
in vollständig betriebsbereiter Leistung fachgerecht montieren.
Menge: 31,000 Stk

**05.22 Rundrohrbogen bis 90° NW 160**
Rundrohrbogen bis 90° NW 160

gepresst, nahtgeschweißt und kalibriert,
einschl. Verbindungsstücke

Durchmesser: 160 mm R/D=1,0

liefern und einschließlich aller Nebenleistungen
in vollständig betriebsbereiter Leistung fachgerecht montieren.
Menge: 20,000 Stk

**05.23 Rundrohrbogen bis 90° NW 200**
Rundrohrbogen bis 90° NW 200

gepresst, nahtgeschweißt und kalibriert,
einschl. Verbindungsstücke

Durchmesser: 200 mm R/D=1,0

liefern und einschließlich aller Nebenleistungen
in vollständig betriebsbereiter Leistung fachgerecht montieren.
Menge: 15,000 Stk

**05.24 Rundrohrbogen bis 90° NW 250**
Rundrohrbogen bis 90° NW 250

gepresst, nahtgeschweißt und kalibriert,
einschl. Verbindungsstücke

Durchmesser: 250 mm R/D=1,0

liefern und einschließlich aller Nebenleistungen
in vollständig betriebsbereiter Leistung fachgerecht montieren.
Menge: 12,000 Stk

**05.25 Rundrohrbogen bis 90° NW 500**
Rundrohrbogen bis 90° NW 500

gepresst, nahtgeschweißt und kalibriert,
einschl. Verbindungsstücke

Durchmesser: 500 mm R/D=1,0

liefern und einschließlich aller Nebenleistungen
in vollständig betriebsbereiter Leistung fachgerecht montieren.
Menge: 4,000 Stk

**05.26 Rundrohrbogen bis 90° NW 560**
Rundrohrbogen bis 90° NW 560

gepresst, nahtgeschweißt und kalibriert,
einschl. Verbindungsstücke

Durchmesser: 560 mm R/D=1,0

liefern und einschließlich aller Nebenleistungen
in vollständig betriebsbereiter Leistung fachgerecht montieren.
Menge: 3,000 Stk

**05.27 Rundrohrbogen bis 90° NW 630**
Rundrohrbogen bis 90° NW 630

gepresst, nahtgeschweißt und kalibriert,
einschl. Verbindungsstücke

Durchmesser: 630 mm R/D=1,0

liefern und einschließlich aller Nebenleistungen
in vollständig betriebsbereiter Leistung fachgerecht montieren.
Menge: 1,000 Stk

**05.28 Rundrohrbogen bis 90° NW 710**
Rundrohrbogen bis 90° NW 710

gepresst, nahtgeschweißt und kalibriert,
einschl. Verbindungsstücke

Durchmesser: 710 mm R/D=1,0

liefern und einschließlich aller Nebenleistungen
in vollständig betriebsbereiter Leistung fachgerecht montieren.
Menge: 1,000 Stk

**05.29 Rundrohrbogen bis 90° NW 900**
Rundrohrbogen bis 90° NW 900

gepresst, nahtgeschweißt und kalibriert,
einschl. Verbindungsstücke

Durchmesser: 900 mm R/D=1,0

liefern und einschließlich aller Nebenleistungen
in vollständig betriebsbereiter Leistung fachgerecht montieren.
Menge: 5,000 Stk

**05.30 Rundrohrbogen bis 90° NW 1000**
Rundrohrbogen bis 90° NW 1000

gepresst, nahtgeschweißt und kalibriert,
einschl. Verbindungsstücke

Durchmesser: 1000 mm R/D=1,0

liefern und einschließlich aller Nebenleistungen
in vollständig betriebsbereiter Leistung fachgerecht montieren.
Menge: 3,000 Stk

**05.31 Segmentbogen bis 30° NW 630**
Segmentbogen bis 30° NW 630

gepresst, nahtgeschweißt und kalibriert,
einschl. Verbindungsstücke

Durchmesser: 630 mm R/D=1,0

liefern und einschließlich aller Nebenleistungen
in vollständig betriebsbereiter Leistung fachgerecht montieren.
Menge: 1,000 Stk

**05.32 Segmentbogen bis 45° NW 630**
Segmentbogen bis 45° NW 630

gepresst, nahtgeschweißt und kalibriert,
einschl. Verbindungsstücke

Durchmesser: 630 mm R/D=1,0

liefern und einschließlich aller Nebenleistungen
in vollständig betriebsbereiter Leistung fachgerecht montieren.
Menge: 2,000 Stk

**05.33 Segmentbogen bis 60° NW 630**
Segmentbogen bis 60° NW 630

gepresst, nahtgeschweißt und kalibriert,
einschl. Verbindungsstücke

Durchmesser: 630 mm R/D=1,0

liefern und einschließlich aller Nebenleistungen
in vollständig betriebsbereiter Leistung fachgerecht montieren.
Menge: 2,000 Stk

**05.34 Segmentbogen bis 45° NW 900**
Segmentbogen bis 45° NW 900

gepresst, nahtgeschweißt und kalibriert,
einschl. Verbindungsstücke

Durchmesser: 900 mm R/D=1,0

liefern und einschließlich aller Nebenleistungen
in vollständig betriebsbereiter Leistung fachgerecht montieren.
Menge: 1,000 Stk

**05.35 Segmentbogen bis 15° NW 1000**
Segmentbogen bis 15° NW 1000

gepresst, nahtgeschweißt und kalibriert,
einschl. Verbindungsstücke

Durchmesser: 1000 mm R/D=1,0

liefern und einschließlich aller Nebenleistungen
in vollständig betriebsbereiter Leistung fachgerecht montieren.
Menge: 3,000 Stk

**05.36 Segmentbogen bis 45° NW 1000**
Segmentbogen bis 45° NW 1000

gepresst, nahtgeschweißt und kalibriert,
einschl. Verbindungsstücke

Durchmesser: 1000 mm R/D=1,0

liefern und einschließlich aller Nebenleistungen
in vollständig betriebsbereiter Leistung fachgerecht montieren.
Menge: 1,000 Stk

**05.37 Bundkragen NW 80**
Bundkragen NW 80

Bundkragen mit scharfer Kante,
einschl. Verbindungsstücke

NW 80

liefern und montieren
Menge: 3,000 Stk

**05.38 Bundkragen NW 100**
Bundkragen NW 100

Bundkragen mit scharfer Kante,
einschl. Verbindungsstücke

NW 100

liefern und montieren
Menge: 10,000 Stk

**05.39 Bundkragen NW 125**
Bundkragen NW 125

Bundkragen mit scharfer Kante,
einschl. Verbindungsstücke

NW 125

liefern und montieren
Menge: 4,000 Stk

**05.40 Bundkragen NW 200**
Bundkragen NW 200

Bundkragen mit scharfer Kante,
einschl. Verbindungsstücke

NW 200

liefern und montieren
Menge: 1,000 Stk

**05.41 Bundkragen NW 560**
Bundkragen NW 560

Bundkragen mit scharfer Kante,
einschl. Verbindungsstücke

NW 560

liefern und montieren
Menge: 1,000 Stk

**05.42 Bundkragen NW 630**
Bundkragen NW 630

Bundkragen mit scharfer Kante,
einschl. Verbindungsstücke

NW 630

liefern und montieren
Menge: 1,000 Stk

**05.43 Enddeckel DN 125**
Enddeckel DN 125

Ausführung verzinkt mit Dichtung

NW 125

liefern und montieren
Menge: 1,000 Stk

**05.44 Enddeckel DN 900**
Enddeckel DN 900

Ausführung verzinkt mit Dichtung

NW 900

liefern und montieren
Menge: 1,000 Stk

**05.45 Reduzierungen für Rundrohr NW 100/80**
Reduzierungen für Rundrohr NW 100/80

einschließlich Verbindungsstücke

größter Durchmesser: 100 mm

liefern und montieren
Menge: 18,000 Stk

**05.46 Reduzierungen für Rundrohr NW 125/80**
Reduzierungen für Rundrohr NW 125/80

einschließlich Verbindungsstücke

größter Durchmesser: 125 mm

liefern und montieren
Menge: 4,000 Stk

**05.47 Reduzierungen für Rundrohr NW 125/100**
Reduzierungen für Rundrohr NW 125/100

einschließlich Verbindungsstücke

größter Durchmesser: 125 mm

liefern und montieren
Menge: 20,000 Stk

**05.48 Reduzierungen für Rundrohr NW 160/100**
Reduzierungen für Rundrohr NW 160/100

einschließlich Verbindungsstücke

größter Durchmesser: 160 mm

liefern und montieren
Menge: 5,000 Stk

**05.49 Reduzierungen für Rundrohr NW 160/125**
Reduzierungen für Rundrohr NW 160/125

einschließlich Verbindungsstücke

größter Durchmesser: 160 mm

liefern und montieren
Menge: 4,000 Stk

**05.50 Reduzierungen für Rundrohr NW 200/100**
Reduzierungen für Rundrohr NW 200/100

einschließlich Verbindungsstücke

größter Durchmesser: 200 mm

liefern und montieren
Menge: 2,000 Stk

**05.51 Reduzierungen für Rundrohr NW 200/160**
Reduzierungen für Rundrohr NW 200/160

einschließlich Verbindungsstücke

größter Durchmesser: 200 mm

liefern und montieren
Menge: 2,000 Stk

**05.52 Reduzierungen für Rundrohr NW 250/200**
Reduzierungen für Rundrohr NW 250/200

einschließlich Verbindungsstücke

größter Durchmesser: 250 mm

liefern und montieren
Menge: 2,000 Stk

**Ausführungsbeschreibung 5 ***Flachdachdurchführung wärmegedämmt*****
*Flachdachdurchführung wärmegedämmt****
Flachdachdurchführung wärmegedämmt

Vor Bestellung ist die Detailzeichnung der Dachsockel unter Berücksichtigung der Dämmstärke der Dachdämmung durch die Bauleitung Hochbau abzustimmen.

Ausführung in verzinktem Stahlblech mit festem umlaufendem Auflageflansch und zweitem beweglichen umlaufenden Schiebeflansch beide min.150mm

doppelwandig isoliert
Isolierstärke Mineralfaser min. 50 mm

liefern und Dachdecker zum Einbau übergeben

**05.53 Flachdachdurchführung Wärmegedämmt DN100**
Flachdachdurchführung Wärmegedämmt DN100

wie zuvor beschrieben mit den Maßen DN100

bestehend aus:
-Standrohr
-Übergangsstück
-4 Stk.45° Segmentbögen (Schwanenhals)
mit selbstdichtenden O-Ringen

liefern und Dachdecker zum Einbau übergeben
Menge: 7,000 Stk

**05.54 Flachdachhaube für Zu- u. Abluft DN200**
Flachdachhaube für Zu- u. Abluft DN200

Flachdachhaube zur Dachdurchdringung bestehend aus:
Dachhaube und Standrohr mit Isolierung für Flachdächer. Dachhaubenkopf aus Stahlblech mit Aluminium-Zinkbeschichtung und Kleintierschutz, außen pulverbeschichtet, Regenhaube zur Abdeckung von Dachdichtungsbahn.
Standrohr: doppelwandig mit eingeschlossener PUR-Isolierung und Flansch.
Rohranschlusslänge: unter Flansch 300 mm mit Formteilmaß.
Material: Stahlblech mit Aluminium-Zinkbeschichtung.
Qualitätsmerkmale: UV-, korrosions-, und brandbeständig, schlagregensicher, minimaler Druckverlust, Kondensatablauf über Dach.
Befestigung: ausschließlich vom Dach
Farbe: schwarz
Standrohrlänge: 650 mm
inklusive 250mm Verlängerung für Standrohr

liefern und Dachdecker zum Einbau übergeben
Menge: 1,000 Stk
Produkt:
  Artikel:
    Artikelnummer: SDL100-125
    Artikelkurztext: Flachdachhaube für Zu- u. Abluft DN200

**05.55 Flachdachdurchführung Wärmegedämmt 800mm x 700mm**
Flachdachdurchführung Wärmegedämmt 800mm x 700mm

Dachdurchführungen aus sendz. verzinktem Stahlblech,
eckige Bauform für die Durchführung von eckigen Luftleitungen.

Ausführung für Flachdach isoliert, 2 umlaufende 200 mm Platten für Verklebung mit den Dichtebenen des Daches;
300 mm Höhe oberhalb 2. Dichtplatte. Schweißheftung, Falze und Stöße mit Dichtmasse und Korrosionsschutzfarbe nachbehandelt.

Doppelwandige Ausführung mit zwischenliegender Mineralwollisolierung.

Isolierstärke min. 50 mm

zur Durchführung einer Lüftungsleitung bis 700mm x 600mm

liefern und Dachdecker zum Einbau übergeben
Menge: 1,000 Stk

**05.56 Flachdachdurchführung Wärmegedämmt 1100mm x 900mm**
Flachdachdurchführung Wärmegedämmt 1100mm x 900mm

Dachdurchführungen aus sendz. verzinktem Stahlblech,
eckige Bauform für die Durchführung von eckigen Luftleitungen.

Ausführung für Flachdach isoliert, 2 umlaufende 200 mm Platten für Verklebung mit den Dichtebenen des Daches;
300 mm Höhe oberhalb 2. Dichtplatte. Schweißheftung, Falze und Stöße mit Dichtmasse und Korrosionsschutzfarbe nachbehandelt.

Doppelwandige Ausführung mit zwischenliegender Mineralwollisolierung.

Isolierstärke min. 50 mm

zur Durchführung einer Lüftungsleitung bis 1000mm x 800mm

liefern und Dachdecker zum Einbau übergeben
Menge: 1,000 Stk

**05.57 Flachdachdurchführung Wärmegedämmt 700mm x 700mm**
Flachdachdurchführung Wärmegedämmt 700mm x 700mm

Dachdurchführungen aus sendz. verzinktem Stahlblech,
eckige Bauform für die Durchführung von eckigen Luftleitungen.

Ausführung für Flachdach isoliert, 2 umlaufende 200 mm Platten für Verklebung mit den Dichtebenen des Daches;
300 mm Höhe oberhalb 2. Dichtplatte. Schweißheftung, Falze und Stöße mit Dichtmasse und Korrosionsschutzfarbe nachbehandelt.

Doppelwandige Ausführung mit zwischenliegender Mineralwollisolierung.

Isolierstärke min. 50 mm

zur Durchführung einer Lüftungsleitung bis 600mm x 600mm

liefern und Dachdecker zum Einbau übergeben
Menge: 1,000 Stk

**05.58 Flachdachdurchführung Wärmegedämmt 400mm x 300mm**
Flachdachdurchführung Wärmegedämmt 400mm x 300mm

Dachdurchführungen aus sendz. verzinktem Stahlblech,
eckige Bauform für die Durchführung von eckigen Luftleitungen.

Ausführung für Flachdach isoliert, 2 umlaufende 200 mm Platten für Verklebung mit den Dichtebenen des Daches;
300 mm Höhe oberhalb 2. Dichtplatte. Schweißheftung, Falze und Stöße mit Dichtmasse und Korrosionsschutzfarbe nachbehandelt.

Doppelwandige Ausführung mit zwischenliegender Mineralwollisolierung.

Isolierstärke min. 50 mm

zur Durchführung einer Lüftungsleitung bis 300mm x 200mm

liefern und Dachdecker zum Einbau übergeben
Menge: 2,000 Stk

**05.59 Flachdachdurchführung Wärmegedämmt 550mm x 500mm**
Flachdachdurchführung Wärmegedämmt 550mm x 500mm

Dachdurchführungen aus sendz. verzinktem Stahlblech,
eckige Bauform für die Durchführung von eckigen Luftleitungen.

Ausführung für Flachdach isoliert, 2 umlaufende 200 mm Platten für Verklebung mit den Dichtebenen des Daches;
300 mm Höhe oberhalb 2. Dichtplatte. Schweißheftung, Falze und Stöße mit Dichtmasse und Korrosionsschutzfarbe nachbehandelt.

Doppelwandige Ausführung mit zwischenliegender Mineralwollisolierung.

Isolierstärke min. 50 mm

zur Durchführung einer Lüftungsleitung bis 450mm x 400mm

liefern und Dachdecker zum Einbau übergeben
Menge: 2,000 Stk

**05.60 Flachdachdurchführung Wärmegedämmt 900mm x 500mm**
Flachdachdurchführung Wärmegedämmt 900mm x 500mm

Dachdurchführungen aus sendz. verzinktem Stahlblech,
eckige Bauform für die Durchführung von eckigen Luftleitungen.

Ausführung für Flachdach isoliert, 2 umlaufende 200 mm Platten für Verklebung mit den Dichtebenen des Daches;
300 mm Höhe oberhalb 2. Dichtplatte. Schweißheftung, Falze und Stöße mit Dichtmasse und Korrosionsschutzfarbe nachbehandelt.

Doppelwandige Ausführung mit zwischenliegender Mineralwollisolierung.

Isolierstärke min. 50 mm

zur Durchführung einer Lüftungsleitung bis 800mm x 400mm

liefern und Dachdecker zum Einbau übergeben
Menge: 1,000 Stk

**05.61 Flachdachdurchführung Wärmegedämmt 800mm x 3300mm**
Flachdachdurchführung Wärmegedämmt 800mm x 3300mm

Dachdurchführungen aus sendz. verzinktem Stahlblech,
eckige Bauform für die Durchführung von eckigen Luftleitungen.

Ausführung für Flachdach isoliert, 2 umlaufende 200 mm Platten für Verklebung mit den Dichtebenen des Daches;
300 mm Höhe oberhalb 2. Dichtplatte. Schweißheftung, Falze und Stöße mit Dichtmasse und Korrosionsschutzfarbe nachbehandelt.

Doppelwandige Ausführung mit zwischenliegender Mineralwollisolierung.

Isolierstärke min. 50 mm

zur Durchführung von 3 Lüftungsleitung mit den Abmessungen:
1 Stück 800mm x 400mm
2 Stück 750mm x 400mm

liefern und Dachdecker zum Einbau übergeben
Menge: 1,000 Stk

**05.62 Flachdachdurchführung 250mm x 100mm**
Flachdachdurchführung 250mm x 100mm

Dachdurchführungen aus sendz. verzinktem Stahlblech,
eckige Bauform mit Revisionsdeckel. Zur horizontalen Durchführung von: 2 Stück Rohrleitung DN25 - DN32

Ausführung für Flachdach isoliert, umlaufender Anschlussflansch min. 150 mm für Verklebung mit der Dichtebene des Daches.
Doppelwandige Ausführung mit zwischenliegender Mineralwollisolierung. Isolierstärke min. 50 mm
Falze und Stöße mit Dichtmasse und Korrosionsschutzfarbe nachbehandelt.

Abmessungen:
Länge 350 mm, Breite 200 mm, Höhe über Dach 800 mm
Freie Durchführungsöffnung 250 x 100 mm

liefern und dem Dachdecker zum Einbau übergeben
Menge: 2,000 Stk

*Hinweis: Einbauhöhe bis 6m****
***Einbauhöhe bis 6m***

**05.63 Bundkragen NW 250**
Bundkragen NW 250

Bundkragen mit scharfer Kante,
einschl. Verbindungsstücke

NW 250

liefern und montieren
Menge: 25,000 Stk

**Ausführungsbeschreibung 6 ***Luftleitung Werkstoff PPs schwerentflammbar*****
*Luftleitung Werkstoff PPs schwerentflammbar****
Luftleitung Werkstoff PPs schwerentflammbar

Luftleitung zur Luftführung für den Chemie und Pharmazeutischen Einsatzzweck
Bestehend aus:

PPs Rohr, extrudiert
Werkstoff: PP schwerentflammbar (PPs) nach DIN 4102 B1
Farbe: grau, Ral 7037

liefern und einschließlich aller Nebenleistungen
in vollständig betriebsbereiter Leistung fachgerecht montieren.

**05.64 Bogen Ø110mm**
Bogen Ø110mm

wie zuvor beschrieben jedoch

Werkstoff :  PPs
Außen Ø :  110 mm
Dicke  :  3 mm
in allen Winkelgraden

liefern und einschließlich aller Nebenleistungen in vollständig betriebsbereiter Leistung fachgerecht montieren
Menge: 1,000 Stk

**05.65 Bogen Ø160mm**
Bogen Ø160mm

wie zuvor beschrieben jedoch

Werkstoff :  PPs
Außen Ø :  160 mm
Dicke  :  3 mm
in allen Winkelgraden

liefern und einschließlich aller Nebenleistungen in vollständig betriebsbereiter Leistung fachgerecht montieren
Menge: 7,000 Stk

**05.66 Bogen Ø200mm**
Bogen Ø200mm

wie zuvor beschrieben jedoch

Werkstoff :  PPs
Außen Ø :  200 mm
Dicke  :  3 mm
in allen Winkelgraden

liefern und einschließlich aller Nebenleistungen in vollständig betriebsbereiter Leistung fachgerecht montieren
Menge: 16,000 Stk

**05.67 Abzweig Ø110mm**
Abzweig Ø110mm

wie zuvor beschrieben jedoch

Werkstoff :  :  PPs
Größter Außen Ø  :  110 mm
Dicke  :  3 mm

liefern und einschließlich aller Nebenleistungen in vollständig betriebsbereiter Leistung fachgerecht montieren
Menge: 1,000 Stk

**05.68 Abzweig Ø125mm**
Abzweig Ø125mm

wie zuvor beschrieben jedoch

Werkstoff :  :  PPs
Größter Außen Ø  :  125 mm
Dicke  :  3 mm

liefern und einschließlich aller Nebenleistungen in vollständig betriebsbereiter Leistung fachgerecht montieren
Menge: 1,000 Stk

**05.69 Abzweig Ø160mm**
Abzweig Ø160mm

wie zuvor beschrieben jedoch

Werkstoff :  :  PPs
Größter Außen Ø  :  160 mm
Dicke  :  3 mm

liefern und einschließlich aller Nebenleistungen in vollständig betriebsbereiter Leistung fachgerecht montieren
Menge: 2,000 Stk

**05.70 Übergang Ø125-100**
Übergang Ø125-100

wie zuvor beschrieben jedoch

Werkstoff  :  PPs
Größter Durchmesser :  125 mm
Ausführung  :  mit Muffen

liefern und einschließlich aller Nebenleistungen in vollständig betriebsbereiter Leistung fachgerecht montieren
Menge: 1,000 Stk

**05.71 Übergang Ø160-125**
Übergang Ø160-125

wie zuvor beschrieben jedoch

Werkstoff  :  PPs
Größter Durchmesser :  160 mm
Ausführung  :  mit Muffen

liefern und einschließlich aller Nebenleistungen in vollständig betriebsbereiter Leistung fachgerecht montieren
Menge: 1,000 Stk

**05.72 Muffe NW 125**
Muffe NW 125

Werkstoff :  PPs

liefern und einschließlich aller Nebenleistungen in vollständig betriebsbereiter Leistung fachgerecht montieren
Menge: 1,000 Stk

**05.73 Muffe NW 160**
Muffe NW 160

Werkstoff :  PPs

liefern und einschließlich aller Nebenleistungen in vollständig betriebsbereiter Leistung fachgerecht montieren
Menge: 1,000 Stk

**05.74 Muffe NW 200**
Muffe NW 200

Werkstoff :  PPs

liefern und einschließlich aller Nebenleistungen in vollständig betriebsbereiter Leistung fachgerecht montieren
Menge: 1,000 Stk

**05.75 Dachsockel mit Schalldämpfer 400m³/h**
Dachsockel mit Schalldämpfer 400m³/h

Sockelschalldämpfer zur Flachdachdurchführung
Bestehend aus Kunststoff PPs in runder Bauform, mit angeschweißtem Regenkragen
Stabiles Gehäuse mit Rohranschluss und einer eingebauten Kabeldurchführung nach IP68
Gehäuse inkl. integriertem Dachaufsatzstück für Flachdach zur Aufnahme eines Dachradialventilators.
Absoptions- Material aus nicht brennbarer Mineralwolle nach DIN 4102, eingeschweißt bzw. abgedeckt mit akustisch transparaenter Kunststofffolie
Abdeckung des Absorptionsmaterials mittels gelochter Kunststoffplatte, Material wie Gehäuse

Einschließlich Kugelmanschette und Spannbänder zur Befestigung des Ventilators.

Technische Daten:
Anschlussdurchmesser: 160mm
Außendurchmesser: 450mm
Gesamtaufbauhöhe: 850mm
Dämpfung: 25 dB /250 Hz

Angebotenes Fabrikat:

'...................................................'
vom Bieter auszufüllen

Angebotener Typ:

'...................................................'
vom Bieter auszufüllen

liefern und zur Übergabe an den Dachdecker, einschließlich aller Nebenleistungen in vollständig betriebsbereiter Leistung
Menge: 1,000 Stk

**05.76 Dachsockel mit Schalldämpfer 800m³/h**
Dachsockel mit Schalldämpfer 800m³/h

Sockelschalldämpfer zur Flachdachdurchführung
Bestehend aus Kunststoff PPs in runder Bauform, mit angeschweißtem Regenkragen
Stabiles Gehäuse mit Rohranschluss und einer eingebauten Kabeldurchführung nach IP68
Gehäuse inkl. integriertem Dachaufsatzstück für Flachdach zur Aufnahme eines Dachradialventilators.
Absoptions- Material aus nicht brennbarer Mineralwolle nach DIN 4102, eingeschweißt bzw. abgedeckt mit akustisch transparaenter Kunststofffolie
Abdeckung des Absorptionsmaterials mittels gelochter Kunststoffplatte, Material wie Gehäuse

Einschließlich Kugelmanschette und Spannbänder zur Befestigung des Ventilators.

Technische Daten:
Anschlussdurchmesser: 200mm
Außendurchmesser: 500mm
Gesamtaufbauhöhe: 850mm
Dämpfung: 20 dB /250 Hz

Angebotenes Fabrikat:

'...................................................'
vom Bieter auszufüllen

Angebotener Typ:

'...................................................'
vom Bieter auszufüllen

liefern und zur Übergabe an den Dachdecker, einschließlich aller Nebenleistungen in vollständig betriebsbereiter Leistung
Menge: 4,000 Stk

**05.77 Rückschlagklappe DN200**
Rückschlagklappe DN200

Selbsttätige Rückschlagklappe aus chemisch beständigem Kunststoff. Formstabilen Lamellen aus PVC-Hohlkammerprofilen.

Anschlußdurchmesser  :200mm
Gehäuse-Werkstoff  :PPs
Lamellen-Werkstoff  :PVC
Anschluss  :Muffenanschluss

liefern und einschließlich aller Nebenleistungen
in vollständig betriebsbereiter Leistung fachgerecht montieren.
Menge: 4,000 Stk

### Titel 06 Luftdurchlässe

**06.1 Zulufttellerventil NW 100**
Zulufttellerventil NW 100

Metall-Tellerventil DN 100 mm in runder Ausführung
geeignet zur Zuluftführung, weiß lackiert. Mit
verdeckendem Ventilteller für stufenlose Einstellung
und umlaufendem Distanzring.

liefern und einschließlich aller Nebenleistungen
in vollständig betriebsbereiter Leistung fachgerecht montieren.
Menge: 11,000 Stk

**06.2 Ablufttellerventil NW 100**
Ablufttellerventil NW 100

Metall-Tellerventil DN 100 mm in runder Ausführung
geeignet zur Abluftführung, weiß lackiert. Mit
verdeckendem Ventilteller für stufenlose Einstellung
und umlaufendem Distanzring.

liefern und einschließlich aller Nebenleistungen
in vollständig betriebsbereiter Leistung fachgerecht montieren.
Menge: 38,000 Stk

**06.3 Zulufttellerventil NW 125**
Zulufttellerventil NW 125

Metall-Tellerventil DN 125 mm in runder Ausführung
geeignet zur Zuluftführung, weiß lackiert. Mit
verdeckendem Ventilteller für stufenlose Einstellung
und umlaufendem Distanzring.

liefern und einschließlich aller Nebenleistungen
in vollständig betriebsbereiter Leistung fachgerecht montieren.
Menge: 6,000 Stk

**06.4 Ablufttellerventil NW 125**
Ablufttellerventil NW 125

Metall-Tellerventil DN 125 mm in runder Ausführung
geeignet zur Abluftführung, weiß lackiert. Mit
verdeckendem Ventilteller für stufenlose Einstellung
und umlaufendem Distanzring.

liefern und einschließlich aller Nebenleistungen
in vollständig betriebsbereiter Leistung fachgerecht montieren.
Menge: 7,000 Stk

**06.5 Zulufttellerventil NW 160**
Zulufttellerventil NW 160

Metall-Tellerventil DN 160 mm in runder Ausführung
geeignet zur Zuluftführung, weiß lackiert. Mit
verdeckendem Ventilteller für stufenlose Einstellung
und umlaufendem Distanzring.

liefern und einschließlich aller Nebenleistungen
in vollständig betriebsbereiter Leistung fachgerecht montieren.
Menge: 2,000 Stk

**06.6 Ablufttellerventil NW 160**
Ablufttellerventil NW 160

Metall-Tellerventil DN 160 mm in runder Ausführung
geeignet zur Abluftführung, weiß lackiert. Mit
verdeckendem Ventilteller für stufenlose Einstellung
und umlaufendem Distanzring.

liefern und einschließlich aller Nebenleistungen
in vollständig betriebsbereiter Leistung fachgerecht montieren.
Menge: 2,000 Stk

**06.7 Zulufttellerventil NW 200**
Zulufttellerventil NW 200

Metall-Tellerventil DN 200 mm in runder Ausführung
geeignet zur Zuluftführung, weiß lackiert. Mit
verdeckendem Ventilteller für stufenlose Einstellung
und umlaufendem Distanzring.

liefern und einschließlich aller Nebenleistungen
in vollständig betriebsbereiter Leistung fachgerecht montieren.
Menge: 5,000 Stk

**06.8 Ablufttellerventil NW 200**
Ablufttellerventil NW 200

Metall-Tellerventil DN 200 mm in runder Ausführung
geeignet zur Abluftführung, weiß lackiert. Mit
verdeckendem Ventilteller für stufenlose Einstellung
und umlaufendem Distanzring.

liefern und einschließlich aller Nebenleistungen
in vollständig betriebsbereiter Leistung fachgerecht montieren.
Menge: 2,000 Stk

**06.9 Deckenluftdurchlass Zuluft NW 300**
Deckenluftdurchlass Zuluft NW 300

Deckenluftdurchlässe mit quadratischem oder rundem Frontdurchlass. Als Zuluft Frontdurchlass mit einzeln manuell verstellbaren Luftleitelementen für drallförmige horizontale Luftführung. Zum Einbau in abgehängte Decken aller Art. Einbaufertige Komponente, bestehend aus dem Frontdurchlass aus verzinktem Stahlblech, mit einzelverstellbaren Luftverteilelementen, einem Anschlusskasten mit Luftverteilelement und seitlichem Anschlussstutzen.

MATERIALIEN UND OBERFLÄCHEN
- Frontdurchlass, Anschlusskasten und Traverse aus verzinktem Stahlblech
- Lippendichtung aus Gummi
- Frontdurchlass pulverbeschichtet weiß

VARIANTE
Anschluss Horizontal, Zuluft, mit Anschlusskasten
Drosselelement zum Volumenstromabgleich
Abmessungen
Frontplatte max. NW 300mm
Abmessungen
Anschlusskasten max. 300 x 300 x 250
Anschluss ca.  DN160
Oberfläche Pulverbeschichtet weiß
PRODUKTDATEN:
Volumenstrom V  120 m³/h
Δpt [Pa]  max.  15
LWA [dB(A)]  max.  31

liefern und einschließlich aller Nebenleistungen in vollständig betriebsbereiter Leistung fachgerecht montieren.
Menge: 25,000 Stk

**06.10 Deckenluftdurchlass Zuluft NW 400**
Deckenluftdurchlass Zuluft NW 400

Deckenluftdurchlässe mit quadratischem oder rundem Frontdurchlass. Als Zuluft Frontdurchlass mit einzeln manuell verstellbaren Luftleitelementen für drallförmige horizontale Luftführung. Zum Einbau in abgehängte Decken aller Art. Einbaufertige Komponente, bestehend aus dem Frontdurchlass aus verzinktem Stahlblech, mit einzelverstellbaren Luftverteilelementen, einem Anschlusskasten mit Luftverteilelement und seitlichem Anschlussstutzen.

MATERIALIEN UND OBERFLÄCHEN
- Frontdurchlass, Anschlusskasten und Traverse aus verzinktem Stahlblech
- Lippendichtung aus Gummi
- Frontdurchlass pulverbeschichtet weiß

VARIANTE
Anschluss Horizontal, Zuluft, mit Anschlusskasten
Drosselelement zum Volumenstromabgleich
Abmessungen
Frontplatte max. Ø400mm
Abmessungen
Anschlusskasten max. 380 x 380 x 290
Anschluss max.  DN200
Oberfläche Pulverbeschichtet weiß
PRODUKTDATEN:
Volumenstrom V  220 m³/h
Δpt [Pa]  max.  14
LWA [dB(A)]  max.  31

liefern und einschließlich aller Nebenleistungen in vollständig betriebsbereiter Leistung fachgerecht montieren.
Menge: 8,000 Stk

**06.11 Deckenluftdurchlass Zuluft NW 500**
Deckenluftdurchlass Zuluft NW 500

Deckenluftdurchlässe mit quadratischem oder rundem Frontdurchlass. Als Zuluft Frontdurchlass mit einzeln manuell verstellbaren Luftleitelementen für drallförmige horizontale Luftführung. Zum Einbau in abgehängte Decken aller Art. Einbaufertige Komponente, bestehend aus dem Frontdurchlass aus verzinktem Stahlblech, mit einzelverstellbaren Luftverteilelementen, einem Anschlusskasten mit Luftverteilelement und seitlichem Anschlussstutzen.

MATERIALIEN UND OBERFLÄCHEN
- Frontdurchlass, Anschlusskasten und Traverse aus verzinktem Stahlblech
- Lippendichtung aus Gummi
- Frontdurchlass pulverbeschichtet weiß

VARIANTE
Anschluss Horizontal, Zuluft, mit Anschlusskasten
Drosselelement zum Volumenstromabgleich
Abmessungen
Frontplatte max. 500mm
Abmessungen
Anschlusskasten max. 480 x 480 x 295
Anschluss max.  DN200
Oberfläche Pulverbeschichtet weiß
PRODUKTDATEN:
Volumenstrom V  350 m³/h
Δpt [Pa]  max.  27
LWA [dB(A)]  max.  32

liefern und einschließlich aller Nebenleistungen in vollständig betriebsbereiter Leistung fachgerecht montieren.
Menge: 2,000 Stk

**06.12 Lüftungsgitter 625x75mm**
Lüftungsgitter 625x75mm

mit Mengeneinstellung zum Einbau in die Wand sowie Lüftungsleitungen, bestehend aus Frontrahmen und einzelnen verstellbaren waagerechten Lamellen, verdeckte Schraubbefestigung, mit umlaufendem  Dichtband.

Material: verzinktes Stahlblech, hintere Anbauteile aus profiliertem Stahlblech.
Frontrahmen und Lamellen verzinkt
Luftart: Zu- und Abluft

Volumenstrom: 145 m³/h
max. Druckdifferenz: 20 Pa
max. A-Schallleistungspegel: <5 dB(A)

liefern und einschließlich aller Nebenleistungen in vollständig betriebsbereiter Leistung fachgerecht montieren
Menge: 4,000 Stk

**06.13 Lüftungsgitter 225x125mm**
Lüftungsgitter 225x125mm

mit Mengeneinstellung zum Einbau in die Wand sowie Lüftungsleitungen, bestehend aus Frontrahmen und einzelnen verstellbaren waagerechten Lamellen, verdeckte Schraubbefestigung, mit umlaufendem  Dichtband.

Material: verzinktes Stahlblech, hintere Anbauteile aus profiliertem Stahlblech.
Frontrahmen und Lamellen verzinkt
Luftart: Zu- und Abluft

Volumenstrom: 200 m³/h
max. Druckdifferenz: 12 Pa
max. A-Schallleistungspegel: 22 dB(A)

liefern und einschließlich aller Nebenleistungen in vollständig betriebsbereiter Leistung fachgerecht montieren
Menge: 19,000 Stk

**06.14 Lüftungsgitter 425x125mm**
Lüftungsgitter 425x125mm

mit Mengeneinstellung zum Einbau in die Wand sowie Lüftungsleitungen, bestehend aus Frontrahmen und einzelnen verstellbaren waagerechten Lamellen, verdeckte Schraubbefestigung, mit umlaufendem  Dichtband.

Material: verzinktes Stahlblech, hintere Anbauteile aus profiliertem Stahlblech.
Frontrahmen und Lamellen verzinkt
Luftart: Zu- und Abluft

Volumenstrom: 210 m³/h
max. Druckdifferenz: 3 Pa
max. A-Schallleistungspegel: <15 dB(A)

liefern und einschließlich aller Nebenleistungen in vollständig betriebsbereiter Leistung fachgerecht montieren
Menge: 28,000 Stk

**06.15 Lüftungsgitter 525x125mm**
Lüftungsgitter 525x125mm

mit Mengeneinstellung zum Einbau in die Wand sowie Lüftungsleitungen, bestehend aus Frontrahmen und einzelnen verstellbaren waagerechten Lamellen, verdeckte Schraubbefestigung, mit umlaufendem  Dichtband.

Material: verzinktes Stahlblech, hintere Anbauteile aus profiliertem Stahlblech.
Frontrahmen und Lamellen verzinkt
Luftart: Zu- und Abluft

Volumenstrom: 360 m³/h
max. Druckdifferenz: 15 Pa
max. A-Schallleistungspegel: 30 dB(A)

liefern und einschließlich aller Nebenleistungen in vollständig betriebsbereiter Leistung fachgerecht montieren
Menge: 2,000 Stk

**06.16 Lüftungsgitter 625x125mm**
Lüftungsgitter 625x125mm

mit Mengeneinstellung zum Einbau in die Wand sowie Lüftungsleitungen, bestehend aus Frontrahmen und einzelnen verstellbaren waagerechten Lamellen, verdeckte Schraubbefestigung, mit umlaufendem  Dichtband.

Material: verzinktes Stahlblech, hintere Anbauteile aus profiliertem Stahlblech.
Frontrahmen und Lamellen verzinkt
Luftart: Zu- und Abluft

Volumenstrom: 440 m³/h
max. Druckdifferenz: 6 Pa
max. A-Schallleistungspegel: 19 dB(A)

liefern und einschließlich aller Nebenleistungen in vollständig betriebsbereiter Leistung fachgerecht montieren
Menge: 4,000 Stk

**06.17 Lüftungsgitter 825x125mm**
Lüftungsgitter 825x125mm

mit Mengeneinstellung zum Einbau in die Wand sowie Lüftungsleitungen, bestehend aus Frontrahmen und einzelnen verstellbaren waagerechten Lamellen, verdeckte Schraubbefestigung, mit umlaufendem  Dichtband.

Material: verzinktes Stahlblech, hintere Anbauteile aus profiliertem Stahlblech.
Frontrahmen und Lamellen verzinkt
Luftart: Zu- und Abluft

Volumenstrom: 675 m³/h
max. Druckdifferenz: 20 Pa
max. A-Schallleistungspegel: 35 dB(A)

liefern und einschließlich aller Nebenleistungen in vollständig betriebsbereiter Leistung fachgerecht montieren
Menge: 19,000 Stk

**06.18 Lüftungsgitter 825x225mm**
Lüftungsgitter 825x225mm

mit Mengeneinstellung zum Einbau in die Wand sowie Lüftungsleitungen, bestehend aus Frontrahmen und einzelnen verstellbaren waagerechten Lamellen, verdeckte Schraubbefestigung, mit umlaufendem  Dichtband.

Material: verzinktes Stahlblech, hintere Anbauteile aus profiliertem Stahlblech.
Frontrahmen und Lamellen verzinkt
Luftart: Zu- und Abluft

Volumenstrom: 934 m³/h
max. Druckdifferenz: 10 Pa
max. A-Schallleistungspegel: 30 dB(A)

liefern und einschließlich aller Nebenleistungen in vollständig betriebsbereiter Leistung fachgerecht montieren
Menge: 3,000 Stk

**06.19 Lüftungsgitter 1225x225mm**
Lüftungsgitter 1225x225mm

mit Mengeneinstellung zum Einbau in die Wand sowie Lüftungsleitungen, bestehend aus Frontrahmen und einzelnen verstellbaren waagerechten Lamellen, verdeckte Schraubbefestigung, mit umlaufendem  Dichtband.

Material: verzinktes Stahlblech, hintere Anbauteile aus profiliertem Stahlblech.
Frontrahmen und Lamellen verzinkt
Luftart: Zu- und Abluft

Volumenstrom: 1.650 m³/h
max. Druckdifferenz: 9 Pa
max. A-Schallleistungspegel: 35 dB(A)

liefern und einschließlich aller Nebenleistungen in vollständig betriebsbereiter Leistung fachgerecht montieren
Menge: 2,000 Stk

**06.20 Lüftungsgitter 1225x325mm**
Lüftungsgitter 1225x325mm

mit Mengeneinstellung zum Einbau in die Wand sowie Lüftungsleitungen, bestehend aus Frontrahmen und einzelnen verstellbaren waagerechten Lamellen, verdeckte Schraubbefestigung, mit umlaufendem  Dichtband.

Material: verzinktes Stahlblech, hintere Anbauteile aus profiliertem Stahlblech.
Frontrahmen und Lamellen verzinkt
Luftart: Zu- und Abluft

Volumenstrom: 2.200 m³/h
max. Druckdifferenz: 22 Pa
max. A-Schallleistungspegel: 35 dB(A)

liefern und einschließlich aller Nebenleistungen in vollständig betriebsbereiter Leistung fachgerecht montieren
Menge: 6,000 Stk

**06.21 Wetterschutzgitter 2480x900**
Wetterschutzgitter 2480x900

Wetterschutzgitter in rechteckiger Bauform für Außen- und Fortluftöffnungen von lufttechnischen Anlagen zum Schutz vor eindringendem Regen sowie Laub und Vögeln.
Einbaufertige Komponente, bestehend aus Frontrahmen, regenabweisend und strömungsgünstig geformten Lamellen und rückseitigem Vogelschutzgitter. (Einfügungsdämpfung gemessen nach EN ISO 7235).

Volumenstrom V  14.300 m³/h
Δpt [Pa]  max.  24
LWA [dB(A)]  max.  49

Material:
Wetterschutzgitter aus verzinktem Stahlblech

Zubehör:
Einbaurahmen

liefern und einschließlich aller Nebenleistungen
in vollständig betriebsbereiter Leistung fachgerecht montieren.
Menge: 2,000 Stk

**06.22 Wetterschutzgitter 980x480**
Wetterschutzgitter 980x480

Wetterschutzgitter in rechteckiger Bauform für Außen- und Fortluftöffnungen von lufttechnischen Anlagen zum Schutz vor eindringendem Regen sowie Laub und Vögeln.
Einbaufertige Komponente, bestehend aus Frontrahmen, regenabweisend und strömungsgünstig geformten Lamellen und rückseitigem Vogelschutzgitter. (Einfügungsdämpfung gemessen nach EN ISO 7235).

Volumenstrom V  3.500 m³/h
Δpt [Pa]  max.  21
LWA [dB(A)]  max.  41

Material:
Wetterschutzgitter aus verzinktem Stahlblech

Zubehör:
Einbaurahmen

liefern und einschließlich aller Nebenleistungen
in vollständig betriebsbereiter Leistung fachgerecht montieren.
Menge: 2,000 Stk

**06.23 Insektenschutzgitter 800x400mm**
Insektenschutzgitter 800x400mm

zum Einbau in Lüftungsleitungen

Material: Stahl verzinkt

liefern und einschließlich aller Nebenleistungen in vollständig betriebsbereiter Leistung fachgerecht montieren
Menge: 1,000 Stk

*Hinweis: Einbauhöhe bis 6m****
***Einbauhöhe bis 6m***

**06.24 Deckenluftdurchlass Zuluft NW625**
Deckenluftdurchlass Zuluft NW625

Deckenluftdurchlässe mit quadratischem Frontdurchlass. Als Zuluft Frontdurchlass mit einzeln manuell verstellbaren Luftleitelementen für drallförmige horizontale Luftführung. Zum Einbau in abgehängte Decken aller Art. Einbaufertige Komponente, bestehend aus dem Frontdurchlass aus verzinktem Stahlblech, mit einzelverstellbaren Luftverteilelementen, einem Anschlusskasten mit Luftverteilelement und seitlichem Anschlussstutzen.
Montagehöhe bis 6 m ü. OKFFB (Kanalunterkante)!

MATERIALIEN UND OBERFLÄCHEN
- Frontdurchlass, Anschlusskasten und Traverse aus verzinktem Stahlblech
- Lippendichtung aus Gummi
- Frontdurchlass pulverbeschichtet weiß

VARIANTE
Anschluss Horizontal, Zuluft, mit Anschlusskasten
Drosselelement zum Volumenstromabgleich
Abmessungen
Frontplatte  625 x 625
Abmessungen
Anschlusskasten max. 615 x 615 x 345
Anschluss max.  DN250
Oberfläche Pulverbeschichtet weiß
PRODUKTDATEN:
Volumenstrom V  530 m³/h
Δpt [Pa]  max.  17
LWA [dB(A)]  max.  31

liefern und einschließlich aller Nebenleistungen in vollständig betriebsbereiter Leistung fachgerecht montieren.
Menge: 25,000 Stk

### Titel 07 Brandschutzklappen und Zubehör

**07.1 Brandschutzklappe rund DN100**
Brandschutzklappe rund DN100

Brandschutzklappen in runder Bauform zum Absperren von Luftleitungen zwischen zwei Brandabschnitten.
Brandschutztechnisch geprüftnach EN 1366-2.
Mit Leistungserklärung und CE-Kennzeichen.Mit Endlagenschalter und Schmelzlot (72°C).

Geeignet zum Nass- und Trockeneinbau in massiven Wänden und Decken, in Leichtbauwänden mit beidseitiger Beplankung, in Brandwänden in Leichtbauweise und in Schachtwänden; zum Nasseinbau stehend auf Massivdecken;
zum Trockeneinbau direkt an, vor und entfernt von Massivwänden. Außerdem geeignet zum Trockeneinbau mit Weichschott in massive Wände und Decken sowie in Leichtbauwände mit beidseitiger Beplankung.

Material:
Gehäuse und Anbauteile aus verzinktem Stahlblech, Absperrklappe aus Spezial-Isolierstoff, Klappenachse aus Edelstahl, Gleitlager aus Kunststoff.

Einschließlich K90 Abhängung bestehend aus zugelassenen Dübeln, Gewindestangen min. M8 und Rohrschellen Stahl verzinkt

Zubehör:
Endschalter /Anzeige: Zu

Abmessungen D: 100 mm

liefern und einschließlich aller Nebenleistungen in vollständig betriebsbereiter Leistung fachgerecht montieren.
Menge: 10,000 Stk

**07.2 Brandschutzklappe rund DN125**
Brandschutzklappe rund DN125

Brandschutzklappen in runder Bauform zum Absperren von Luftleitungen zwischen zwei Brandabschnitten.
Brandschutztechnisch geprüftnach EN 1366-2.
Mit Leistungserklärung und CE-Kennzeichen.Mit Endlagenschalter und Schmelzlot (72°C).

Geeignet zum Nass- und Trockeneinbau in massiven Wänden und Decken, in Leichtbauwänden mit beidseitiger Beplankung, in Brandwänden in Leichtbauweise und in Schachtwänden; zum Nasseinbau stehend auf Massivdecken;
zum Trockeneinbau direkt an, vor und entfernt von Massivwänden. Außerdem geeignet zum Trockeneinbau mit Weichschott in massive Wände und Decken sowie in Leichtbauwände mit beidseitiger Beplankung.

Material:
Gehäuse und Anbauteile aus verzinktem Stahlblech, Absperrklappe aus Spezial-Isolierstoff, Klappenachse aus Edelstahl, Gleitlager aus Kunststoff.

Einschließlich K90 Abhängung bestehend aus zugelassenen Dübeln, Gewindestangen min. M8 und Rohrschellen Stahl verzinkt

Zubehör:
Endschalter /Anzeige: Zu

Abmessungen D: 125 mm

liefern und einschließlich aller Nebenleistungen in vollständig betriebsbereiter Leistung fachgerecht montieren.
Menge: 2,000 Stk

**07.3 Brandschutzklappe rund DN160**
Brandschutzklappe rund DN160

Brandschutzklappen in runder Bauform zum Absperren von Luftleitungen zwischen zwei Brandabschnitten.
Brandschutztechnisch geprüftnach EN 1366-2.
Mit Leistungserklärung und CE-Kennzeichen.Mit Endlagenschalter und Schmelzlot (72°C).

Geeignet zum Nass- und Trockeneinbau in massiven Wänden und Decken, in Leichtbauwänden mit beidseitiger Beplankung, in Brandwänden in Leichtbauweise und in Schachtwänden; zum Nasseinbau stehend auf Massivdecken;
zum Trockeneinbau direkt an, vor und entfernt von Massivwänden. Außerdem geeignet zum Trockeneinbau mit Weichschott in massive Wände und Decken sowie in Leichtbauwände mit beidseitiger Beplankung.

Material:
Gehäuse und Anbauteile aus verzinktem Stahlblech, Absperrklappe aus Spezial-Isolierstoff, Klappenachse aus Edelstahl, Gleitlager aus Kunststoff.

Einschließlich K90 Abhängung bestehend aus zugelassenen Dübeln, Gewindestangen min. M8 und Rohrschellen Stahl verzinkt

Zubehör:
Endschalter /Anzeige: Zu

Abmessungen D: 160 mm

liefern und einschließlich aller Nebenleistungen in vollständig betriebsbereiter Leistung fachgerecht montieren.
Menge: 4,000 Stk

**07.4 Brandschutzklappe B/H 200x100x500**
Brandschutzklappe B/H 200x100x500

Brandschutzklappen in quadratischer oder rechteckiger
Bauform zum Absperren von Luftleitungen zwischen
zwei Brandabschnitten. Brandschutztechnisch geprüft
nach EN 1366-2. Mit Leistungserklärung und CE-Kennzeichen. Mit Endlagenschalter und Schmelzlot (72°C).

Geeignet zum Nass- und Trockeneinbau in massiven
Wänden und Decken, in Leichtbauwänden mit beidseitiger
 Beplankung, in Brandwänden in Leichtbauweise und in
Schachtwänden; zum Nasseinbau stehend auf Massivdecken;
zum Trockeneinbau direkt an, vor und entfernt von
Massivwänden. Außerdem geeignet zum Trockeneinbau mit Weichschott in massive Wände und Decken sowie in Leichtbauwände mit beidseitiger Beplankung.

Material:
Gehäuse und Anbauteile aus verzinktem Stahlblech,
Absperrklappe aus Spezial-Isolierstoff, Klappenachse und Antriebsgestänge aus Edelstahl, Gleitlager aus Messing,
Absperrklappendichtung aus Polyuretan und Elastomer.
Beidseitig mit elastischem Stutzen zum Anschluß an
nichtbrennbare Lüftungsleitungen.

Einschließlich K90 Abhängung bestehend aus zugelassenen
Dübeln, Gewindestangen und Traverse, U50 x 38 x 5, DIN
1026, Stahl verzinkt

Zubehör:
- Endschalter /Anzeige: Zu

Abmessungen B/H/L: 200/100/500 mm

liefern und einschließlich aller Nebenleistungen
in vollständig betriebsbereiter Leistung fachgerecht montieren.
Menge: 4,000 Stk

**07.5 Brandschutzklappe B/H 200x200x500**
Brandschutzklappe B/H 200x200x500

Brandschutzklappen in quadratischer oder rechteckiger
Bauform zum Absperren von Luftleitungen zwischen
zwei Brandabschnitten. Brandschutztechnisch geprüft
nach EN 1366-2. Mit Leistungserklärung und CE-Kennzeichen. Mit Endlagenschalter und Schmelzlot (72°C).

Geeignet zum Nass- und Trockeneinbau in massiven
Wänden und Decken, in Leichtbauwänden mit beidseitiger
 Beplankung, in Brandwänden in Leichtbauweise und in
Schachtwänden; zum Nasseinbau stehend auf Massivdecken;
zum Trockeneinbau direkt an, vor und entfernt von
Massivwänden. Außerdem geeignet zum Trockeneinbau mit Weichschott in massive Wände und Decken sowie in Leichtbauwände mit beidseitiger Beplankung.

Material:
Gehäuse und Anbauteile aus verzinktem Stahlblech,
Absperrklappe aus Spezial-Isolierstoff, Klappenachse und Antriebsgestänge aus Edelstahl, Gleitlager aus Messing,
Absperrklappendichtung aus Polyuretan und Elastomer.
Beidseitig mit elastischem Stutzen zum Anschluß an
nichtbrennbare Lüftungsleitungen.

Einschließlich K90 Abhängung bestehend aus zugelassenen
Dübeln, Gewindestangen und Traverse, U50 x 38 x 5, DIN
1026, Stahl verzinkt

Zubehör:
- Endschalter /Anzeige: Zu

Abmessungen B/H/L: 200/200/500 mm

liefern und einschließlich aller Nebenleistungen
in vollständig betriebsbereiter Leistung fachgerecht montieren.
Menge: 4,000 Stk

**07.6 Brandschutzklappe B/H 300x200x500**
Brandschutzklappe B/H 300x200x500

Brandschutzklappen in quadratischer oder rechteckiger
Bauform zum Absperren von Luftleitungen zwischen
zwei Brandabschnitten. Brandschutztechnisch geprüft
nach EN 1366-2. Mit Leistungserklärung und CE-Kennzeichen. Mit Endlagenschalter und Schmelzlot (72°C).

Geeignet zum Nass- und Trockeneinbau in massiven
Wänden und Decken, in Leichtbauwänden mit beidseitiger
 Beplankung, in Brandwänden in Leichtbauweise und in
Schachtwänden; zum Nasseinbau stehend auf Massivdecken;
zum Trockeneinbau direkt an, vor und entfernt von
Massivwänden. Außerdem geeignet zum Trockeneinbau mit Weichschott in massive Wände und Decken sowie in Leichtbauwände mit beidseitiger Beplankung.

Material:
Gehäuse und Anbauteile aus verzinktem Stahlblech,
Absperrklappe aus Spezial-Isolierstoff, Klappenachse und Antriebsgestänge aus Edelstahl, Gleitlager aus Messing,
Absperrklappendichtung aus Polyuretan und Elastomer.
Beidseitig mit elastischem Stutzen zum Anschluß an
nichtbrennbare Lüftungsleitungen.

Einschließlich K90 Abhängung bestehend aus zugelassenen
Dübeln, Gewindestangen und Traverse, U50 x 38 x 5, DIN
1026, Stahl verzinkt

Zubehör:
- Endschalter /Anzeige: Zu

Abmessungen B/H/L: 300/200/500 mm

liefern und einschließlich aller Nebenleistungen
in vollständig betriebsbereiter Leistung fachgerecht montieren.
Menge: 2,000 Stk

**07.7 Brandschutzklappe B/H 400x200x500**
Brandschutzklappe B/H 400x200x500

Brandschutzklappen in quadratischer oder rechteckiger
Bauform zum Absperren von Luftleitungen zwischen
zwei Brandabschnitten. Brandschutztechnisch geprüft
nach EN 1366-2. Mit Leistungserklärung und CE-Kennzeichen. Mit Endlagenschalter und Schmelzlot (72°C).

Geeignet zum Nass- und Trockeneinbau in massiven
Wänden und Decken, in Leichtbauwänden mit beidseitiger
 Beplankung, in Brandwänden in Leichtbauweise und in
Schachtwänden; zum Nasseinbau stehend auf Massivdecken;
zum Trockeneinbau direkt an, vor und entfernt von
Massivwänden. Außerdem geeignet zum Trockeneinbau mit Weichschott in massive Wände und Decken sowie in Leichtbauwände mit beidseitiger Beplankung.

Material:
Gehäuse und Anbauteile aus verzinktem Stahlblech,
Absperrklappe aus Spezial-Isolierstoff, Klappenachse und Antriebsgestänge aus Edelstahl, Gleitlager aus Messing,
Absperrklappendichtung aus Polyuretan und Elastomer.
Beidseitig mit elastischem Stutzen zum Anschluß an
nichtbrennbare Lüftungsleitungen.

Einschließlich K90 Abhängung bestehend aus zugelassenen
Dübeln, Gewindestangen und Traverse, U50 x 38 x 5, DIN
1026, Stahl verzinkt

Zubehör:
- Endschalter /Anzeige: Zu

Abmessungen B/H/L: 400/200/500 mm

liefern und einschließlich aller Nebenleistungen
in vollständig betriebsbereiter Leistung fachgerecht montieren.
Menge: 3,000 Stk

**07.8 Brandschutzklappe B/H 500x100x500**
Brandschutzklappe B/H 500x100x500

Brandschutzklappen in quadratischer oder rechteckiger
Bauform zum Absperren von Luftleitungen zwischen
zwei Brandabschnitten. Brandschutztechnisch geprüft
nach EN 1366-2. Mit Leistungserklärung und CE-Kennzeichen. Mit Endlagenschalter und Schmelzlot (72°C).

Geeignet zum Nass- und Trockeneinbau in massiven
Wänden und Decken, in Leichtbauwänden mit beidseitiger
 Beplankung, in Brandwänden in Leichtbauweise und in
Schachtwänden; zum Nasseinbau stehend auf Massivdecken;
zum Trockeneinbau direkt an, vor und entfernt von
Massivwänden. Außerdem geeignet zum Trockeneinbau mit Weichschott in massive Wände und Decken sowie in Leichtbauwände mit beidseitiger Beplankung.

Material:
Gehäuse und Anbauteile aus verzinktem Stahlblech,
Absperrklappe aus Spezial-Isolierstoff, Klappenachse und Antriebsgestänge aus Edelstahl, Gleitlager aus Messing,
Absperrklappendichtung aus Polyuretan und Elastomer.
Beidseitig mit elastischem Stutzen zum Anschluß an
nichtbrennbare Lüftungsleitungen.

Einschließlich K90 Abhängung bestehend aus zugelassenen
Dübeln, Gewindestangen und Traverse, U50 x 38 x 5, DIN
1026, Stahl verzinkt

Die Verkabelung der Brandschutzklappe erfolgt Bauseits durch das Gewerk GA.

Zubehör:
- Endschalter /Anzeige: Zu

Abmessungen B/H/L: 500/100/500 mm

liefern und einschließlich aller Nebenleistungen
in vollständig betriebsbereiter Leistung fachgerecht montieren.
Menge: 2,000 Stk

**07.9 Brandschutzklappe rund DN160 mit Federrücklaufmotor**
Brandschutzklappe rund DN160 mit Federrücklaufmotor

Brandschutzklappen in runder Bauform zum Absperren von Luftleitungen zwischen zwei Brandabschnitten.
Brandschutztechnisch geprüftnach EN 1366-2.
Mit Leistungserklärung und CE-Kennzeichen. Federrücklaufantrieb mit integrierten Endschaltern, thermo-elektrischer Auslöseeinrichtung.

Geeignet zum Nass- und Trockeneinbau in massiven Wänden und Decken, in Leichtbauwänden mit beidseitiger Beplankung, in Brandwänden in Leichtbauweise und in Schachtwänden; zum Nasseinbau stehend auf Massivdecken;
zum Trockeneinbau direkt an, vor und entfernt von Massivwänden. Außerdem geeignet zum Trockeneinbau mit Weichschott in massive Wände und Decken sowie in Leichtbauwände mit beidseitiger Beplankung.

Material:
Gehäuse und Anbauteile aus verzinktem Stahlblech, Absperrklappe aus Spezial-Isolierstoff, Klappenachse aus Edelstahl, Gleitlager aus Kunststoff.

Einschließlich K90 Abhängung bestehend aus zugelassenen Dübeln, Gewindestangen min. M8 und Rohrschellen Stahl verzinkt

Zubehör:
- Federrücklaufmotor 24V
- Endlagenschalter /Anzeige: Auf/Zu

Abmessungen D: 160 mm

liefern und einschließlich aller Nebenleistungen in vollständig betriebsbereiter Leistung fachgerecht montieren.
Menge: 4,000 Stk

**07.10 Brandschutzklappe B/H 400x150x500 mit Federrücklaufmotor**
Brandschutzklappe B/H 400x150x500 mit Federrücklaufmotor

Brandschutzklappen in quadratischer oder rechteckiger Bauform zum Absperren von Luftleitungen zwischen zwei Brandabschnitten. Brandschutztechnisch geprüft nach EN 1366-2. Mit Leistungserklärung und CE-Kennzeichen.Federrücklaufantrieb mit integrierten Endschaltern, thermo-elektrischer Auslöseeinrichtung.

Geeignet zum Nass- und Trockeneinbau in massiven  Wänden und Decken, in Leichtbauwänden mit beidseitiger Beplankung, in Brandwänden in Leichtbauweise und in Schachtwänden; zum Nasseinbau stehend auf Massivdecken;
zum Trockeneinbau direkt an, vor und entfernt von Massivwänden. Außerdem geeignet zum Trockeneinbau mit Weichschott in massive Wände und Decken sowie in Leichtbauwände mit beidseitiger Beplankung.

Material:
Gehäuse und Anbauteile aus verzinktem Stahlblech, Absperrklappe aus Isolierstoff, Klappenachse und Antriebsgestänge aus Edelstahl, Gleitlager aus Messing, Absperrklappendichtung aus Polyuretan und Elastomer.
Beidseitig mit elastischem Stutzen zum Anschluß an nichtbrennbare Lüftungsleitungen.

Einschließlich K90 Abhängung bestehend aus zugelassenen Dübeln, Gewindestangen und Traverse, min. U50 x 38 x 5, DIN
1026, Stahl verzinkt

Zubehör:
- Federrücklaufmotor 24V
- Endschalter /Anzeige: Auf/Zu

Abmessungen B/H/L: 400/150/500 mm

liefern und einschließlich aller Nebenleistungen in vollständig betriebsbereiter Leistung fachgerecht montieren.
Menge: 2,000 Stk

**07.11 Brandschutzklappe B/H 450x200x500 mit Federrücklaufmotor**
Brandschutzklappe B/H 450x200x500 mit Federrücklaufmotor

Brandschutzklappen in quadratischer oder rechteckiger Bauform zum Absperren von Luftleitungen zwischen zwei Brandabschnitten. Brandschutztechnisch geprüft nach EN 1366-2. Mit Leistungserklärung und CE-Kennzeichen.Federrücklaufantrieb mit integrierten Endschaltern, thermo-elektrischer Auslöseeinrichtung.

Geeignet zum Nass- und Trockeneinbau in massiven  Wänden und Decken, in Leichtbauwänden mit beidseitiger Beplankung, in Brandwänden in Leichtbauweise und in Schachtwänden; zum Nasseinbau stehend auf Massivdecken;
zum Trockeneinbau direkt an, vor und entfernt von Massivwänden. Außerdem geeignet zum Trockeneinbau mit Weichschott in massive Wände und Decken sowie in Leichtbauwände mit beidseitiger Beplankung.

Material:
Gehäuse und Anbauteile aus verzinktem Stahlblech, Absperrklappe aus Isolierstoff, Klappenachse und Antriebsgestänge aus Edelstahl, Gleitlager aus Messing, Absperrklappendichtung aus Polyuretan und Elastomer.
Beidseitig mit elastischem Stutzen zum Anschluß an nichtbrennbare Lüftungsleitungen.

Einschließlich K90 Abhängung bestehend aus zugelassenen Dübeln, Gewindestangen und Traverse, min. U50 x 38 x 5, DIN
1026, Stahl verzinkt

Zubehör:
- Federrücklaufmotor 24V
- Endschalter /Anzeige: Auf/Zu

Abmessungen B/H/L: 450/200/500 mm

liefern und einschließlich aller Nebenleistungen in vollständig betriebsbereiter Leistung fachgerecht montieren.
Menge: 2,000 Stk

**07.12 Brandschutzklappe B/H 450x300x500 mit Federrücklaufmotor**
Brandschutzklappe B/H 450x300x500 mit Federrücklaufmotor

Brandschutzklappen in quadratischer oder rechteckiger Bauform zum Absperren von Luftleitungen zwischen zwei Brandabschnitten. Brandschutztechnisch geprüft nach EN 1366-2. Mit Leistungserklärung und CE-Kennzeichen.Federrücklaufantrieb mit integrierten Endschaltern, thermo-elektrischer Auslöseeinrichtung.

Geeignet zum Nass- und Trockeneinbau in massiven  Wänden und Decken, in Leichtbauwänden mit beidseitiger Beplankung, in Brandwänden in Leichtbauweise und in Schachtwänden; zum Nasseinbau stehend auf Massivdecken;
zum Trockeneinbau direkt an, vor und entfernt von Massivwänden. Außerdem geeignet zum Trockeneinbau mit Weichschott in massive Wände und Decken sowie in Leichtbauwände mit beidseitiger Beplankung.

Material:
Gehäuse und Anbauteile aus verzinktem Stahlblech, Absperrklappe aus Isolierstoff, Klappenachse und Antriebsgestänge aus Edelstahl, Gleitlager aus Messing, Absperrklappendichtung aus Polyuretan und Elastomer.
Beidseitig mit elastischem Stutzen zum Anschluß an nichtbrennbare Lüftungsleitungen.

Einschließlich K90 Abhängung bestehend aus zugelassenen Dübeln, Gewindestangen und Traverse, min. U50 x 38 x 5, DIN
1026, Stahl verzinkt

Zubehör:
- Federrücklaufmotor 24V
- Endschalter /Anzeige: Auf/Zu

Abmessungen B/H/L: 450/300/500 mm

liefern und einschließlich aller Nebenleistungen in vollständig betriebsbereiter Leistung fachgerecht montieren.
Menge: 2,000 Stk

**07.13 Brandschutzklappe B/H 600x600x500 mit Federrücklaufmotor**
Brandschutzklappe B/H 600x600x500 mit Federrücklaufmotor

Brandschutzklappen in quadratischer oder rechteckiger Bauform zum Absperren von Luftleitungen zwischen zwei Brandabschnitten. Brandschutztechnisch geprüft nach EN 1366-2. Mit Leistungserklärung und CE-Kennzeichen.Federrücklaufantrieb mit integrierten Endschaltern, thermo-elektrischer Auslöseeinrichtung.

Geeignet zum Nass- und Trockeneinbau in massiven  Wänden und Decken, in Leichtbauwänden mit beidseitiger Beplankung, in Brandwänden in Leichtbauweise und in Schachtwänden; zum Nasseinbau stehend auf Massivdecken;
zum Trockeneinbau direkt an, vor und entfernt von Massivwänden. Außerdem geeignet zum Trockeneinbau mit Weichschott in massive Wände und Decken sowie in Leichtbauwände mit beidseitiger Beplankung.

Material:
Gehäuse und Anbauteile aus verzinktem Stahlblech, Absperrklappe aus Isolierstoff, Klappenachse und Antriebsgestänge aus Edelstahl, Gleitlager aus Messing, Absperrklappendichtung aus Polyuretan und Elastomer.
Beidseitig mit elastischem Stutzen zum Anschluß an nichtbrennbare Lüftungsleitungen.

Einschließlich K90 Abhängung bestehend aus zugelassenen Dübeln, Gewindestangen und Traverse, min. U50 x 38 x 5, DIN
1026, Stahl verzinkt

Zubehör:
- Federrücklaufmotor 24V
- Endschalter /Anzeige: Auf/Zu

Abmessungen B/H/L: 600/600/500 mm

liefern und einschließlich aller Nebenleistungen in vollständig betriebsbereiter Leistung fachgerecht montieren.
Menge: 1,000 Stk

**07.14 Brandschutzklappenvermörtelung**
Brandschutzklappenvermörtelung

bzw. Verpressung L90 an montierten BSK mittels Brandschutzmörtel MG lll bis zu einer
Spaltbreite von 100 mm. Abrechnung per lfm über den
äußeren Umfang der BSK. Einschließlich Mörtel MG III
und allen erforderlichen Nebenarbeiten.

liefern und einschließlich aller Nebenleistungen
in vollständig betriebsbereiter Leistung fachgerecht montieren.
Menge: 40,000 m

**07.15 Bezeichnungsschild Brandschutzklappe**
Bezeichnungsschild Brandschutzklappe

Farbe und Beschriftung nach Angaben des AG,
mit mehrzeiliger Beschriftung, Schild aus
mehrschichtigem Kunststoff, gefräst,

Größe ca. 60x30mm

Befestigungsgrund: Beton, Mauerwerk, Luftkanal,
Abhangdecke, Schachtwand

liefern und einschließlich aller Nebenleistungen
in vollständig betriebsbereiter Leistung fachgerecht montieren.
Menge: 39,000 Stk

**07.16 Durchbruch stopfen mit Wolle**
Durchbruch stopfen mit Wolle

umlaufender Ringspalt vom Kanal oder Wickelfalzrohr zur Wand verschließen. Spaltbreite bis 50mm umlaufend mit Dämmstoff Schmelzpunkt >=1000°C stopfen und gegen herausfallen sichern. Einschließlich allen erforderlichen Nebenarbeiten. Abrechnungsgrundlage ist der Umfang vom Kanal bzw. Wichelfalzrohr.

liefern und einschließlich aller Nebenleistungen
in vollständig betriebsbereiter Leistung fachgerecht montieren.
Menge: 40,000 m

### Titel 08 Volumenstromregler und Drosselklappen

**08.1 Konstant Volumenstromregler DN80**
Konstant Volumenstromregler DN80

in runder Bauform für konstante Volumenstromsysteme, ohne Regler und ohne Stellantrieb. Mechanisch selbsttätig ohne Fremdenergie, für Zu- oder Abluft. Volumenstrom von außen an einer Skala einstellbar. Lageunabhängig und wartungsfrei.

Gehäuse und Regelklappe aus verzinktem Stahlblech, Regelklappenachse gelagert in Gleitlager. Einschließlich Dämmschale und Schalldämpfer zur Reduzierung der Abstrahl- und Strömungsgeräusche.

Regelbereich bis 60 m³/h

Durchmesser: ca. 80 mm
Δpst: 150 Pa

liefern und einschließlich aller Nebenleistungen in vollständig betriebsbereiter Leistung fachgerecht montieren.
Menge: 11,000 Stk

**08.2 Konstant Volumenstromregler DN100**
Konstant Volumenstromregler DN100

in runder Bauform für konstante Volumenstromsysteme, ohne Regler und ohne Stellantrieb. Mechanisch selbsttätig ohne Fremdenergie, für Zu- oder Abluft. Volumenstrom von außen an einer Skala einstellbar. Lageunabhängig und wartungsfrei.

Gehäuse und Regelklappe aus verzinktem Stahlblech, Regelklappenachse gelagert in Gleitlager. Einschließlich Dämmschale und Schalldämpfer zur Reduzierung der Abstrahl- und Strömungsgeräusche.

Regelbereich bis 90 m³/h

Durchmesser: ca. 100 mm
Δpst: 150 Pa

liefern und einschließlich aller Nebenleistungen in vollständig betriebsbereiter Leistung fachgerecht montieren.
Menge: 10,000 Stk

**08.3 Konstant Volumenstromregler DN125**
Konstant Volumenstromregler DN125

in runder Bauform für konstante Volumenstromsysteme, ohne Regler und ohne Stellantrieb. Mechanisch selbsttätig ohne Fremdenergie, für Zu- oder Abluft. Volumenstrom von außen an einer Skala einstellbar. Lageunabhängig und wartungsfrei.

Gehäuse und Regelklappe aus verzinktem Stahlblech, Regelklappenachse gelagert in Gleitlager. Einschließlich Dämmschale und Schalldämpfer zur Reduzierung der Abstrahl- und Strömungsgeräusche.

Regelbereich bis 210 m³/h

Durchmesser: ca. 125 mm
Δpst: 150 Pa

liefern und einschließlich aller Nebenleistungen in vollständig betriebsbereiter Leistung fachgerecht montieren.
Menge: 6,000 Stk

**08.4 Konstant Volumenstromregler DN160**
Konstant Volumenstromregler DN160

in runder Bauform für konstante Volumenstromsysteme, ohne Regler und ohne Stellantrieb. Mechanisch selbsttätig ohne Fremdenergie, für Zu- oder Abluft. Volumenstrom von außen an einer Skala einstellbar. Lageunabhängig und wartungsfrei.

Gehäuse und Regelklappe aus verzinktem Stahlblech, Regelklappenachse gelagert in Gleitlager. Einschließlich Dämmschale und Schalldämpfer zur Reduzierung der Abstrahl- und Strömungsgeräusche.

Regelbereich bis 300 m³/h

Durchmesser: ca. 160 mm
Δpst: 150 Pa

liefern und einschließlich aller Nebenleistungen in vollständig betriebsbereiter Leistung fachgerecht montieren.
Menge: 2,000 Stk

**08.5 Konstant Volumenstromregler DN200**
Konstant Volumenstromregler DN200

in runder Bauform für konstante Volumenstromsysteme, ohne Regler und ohne Stellantrieb. Mechanisch selbsttätig ohne Fremdenergie, für Zu- oder Abluft. Volumenstrom von außen an einer Skala einstellbar. Lageunabhängig und wartungsfrei.

Gehäuse und Regelklappe aus verzinktem Stahlblech, Regelklappenachse gelagert in Gleitlager. Einschließlich Dämmschale und Schalldämpfer zur Reduzierung der Abstrahl- und Strömungsgeräusche.

Regelbereich bis 440 m³/h

Durchmesser: ca. 160 mm
Δpst: 150 Pa

liefern und einschließlich aller Nebenleistungen in vollständig betriebsbereiter Leistung fachgerecht montieren.
Menge: 2,000 Stk

**08.6 Konstant Volumenstromregler DN250**
Konstant Volumenstromregler DN250

in runder Bauform für konstante Volumenstromsysteme, ohne Regler und ohne Stellantrieb. Mechanisch selbsttätig ohne Fremdenergie, für Zu- oder Abluft. Volumenstrom von außen an einer Skala einstellbar. Lageunabhängig und wartungsfrei.

Gehäuse und Regelklappe aus verzinktem Stahlblech, Regelklappenachse gelagert in Gleitlager. Einschließlich Dämmschale und Schalldämpfer zur Reduzierung der Abstrahl- und Strömungsgeräusche.

Regelbereich bis 620 m³/h

Durchmesser: ca. 250 mm
Δpst: 150 Pa

liefern und einschließlich aller Nebenleistungen in vollständig betriebsbereiter Leistung fachgerecht montieren.
Menge: 1,000 Stk

**08.7 Konstant Volumenstromregler 200x100**
Konstant Volumenstromregler 200x100

in rechteckiger Bauform für konstante Volumenstromsysteme, ohne Regler und ohne Stellantrieb. Mechanisch selbsttätig ohne Fremdenergie, für Zu- oder Abluft. Volumenstrom von außen an einer Skala einstellbar. Lageunabhängig und wartungsfrei.

Gehäuse und Regelklappe aus verzinktem Stahlblech, Regelklappenachse gelagert in Gleitlager. Einschließlich Dämmschale und Schalldämpfer zur Reduzierung der Abstrahl- und Strömungsgeräusche.

Regelbereich bis 260 m³/h

Breite: ca. 200 mm
Höhe: ca. 100 mm
Δpst: 150 Pa

liefern und montieren
Menge: 4,000 Stk

**08.8 Konstant Volumenstromregler 400x100**
Konstant Volumenstromregler 400x100

in rechteckiger Bauform für konstante Volumenstromsysteme, ohne Regler und ohne Stellantrieb. Mechanisch selbsttätig ohne Fremdenergie, für Zu- oder Abluft. Volumenstrom von außen an einer Skala einstellbar. Lageunabhängig und wartungsfrei.

Gehäuse und Regelklappe aus verzinktem Stahlblech, Regelklappenachse gelagert in Gleitlager. Einschließlich Dämmschale und Schalldämpfer zur Reduzierung der Abstrahl- und Strömungsgeräusche.

Regelbereich bis 1000 m³/h

Breite: ca. 400 mm
Höhe: ca. 100 mm
Δpst: 150 Pa

liefern und montieren
Menge: 7,000 Stk

**08.9 Konstant Volumenstromregler 400x200**
Konstant Volumenstromregler 400x200

in rechteckiger Bauform für konstante Volumenstromsysteme, ohne Regler und ohne Stellantrieb. Mechanisch selbsttätig ohne Fremdenergie, für Zu- oder Abluft. Volumenstrom von außen an einer Skala einstellbar. Lageunabhängig und wartungsfrei.

Gehäuse und Regelklappe aus verzinktem Stahlblech, Regelklappenachse gelagert in Gleitlager. Einschließlich Dämmschale und Schalldämpfer zur Reduzierung der Abstrahl- und Strömungsgeräusche.

Regelbereich bis 1200 m³/h

Breite: ca. 400 mm
Höhe: ca. 200 mm
Δpst: 150 Pa

liefern und montieren
Menge: 3,000 Stk

**08.10 Konstant Volumenstromregler 600x400**
Konstant Volumenstromregler 600x400

in rechteckiger Bauform für konstante Volumenstromsysteme, ohne Regler und ohne Stellantrieb. Mechanisch selbsttätig ohne Fremdenergie, für Zu- oder Abluft. Volumenstrom von außen an einer Skala einstellbar. Lageunabhängig und wartungsfrei.

Gehäuse und Regelklappe aus verzinktem Stahlblech, Regelklappenachse gelagert in Gleitlager. Einschließlich Dämmschale und Schalldämpfer zur Reduzierung der Abstrahl- und Strömungsgeräusche.

Regelbereich bis 2900 m³/h

Breite: ca. 600 mm
Höhe: ca. 400 mm
Δpst: 150 Pa

liefern und montieren
Menge: 2,000 Stk

**08.11 Variabler Volumenstromregler 300x200**
Variabler Volumenstromregler 300x200

inkl. Schalldämpfer in rechteckiger Bauform für variable Volumenstromsysteme, für Zu- oder Abluft.  Bestehend aus dem Gehäuse mit über Zahnrädern gegenläufig gekuppelten Stellklappen(luftdicht nach DIN EN 1751, Klasse 3), dem integrierten Differenzdruck-Sensor und den werkseitig montierten und vorverdrahteten Regelkomponenten. Position der Stellklappen von außen an der Achse erkennbar.

Besondere Merkmale:
- Differenzdruck-Sensor aus Aluminium-Zweikammerprofil mit Messbohrungen zur Mittelwertbildung, unempfindlich gegen Verschmutzung
- Werkseitige Einstellung bzw. Programmierung und lufttechnische Prüfung jedes einzelnen Reglers auf speziellen Prüfständen, Dokumentierung der Daten mit Prüfplakette auf dem Regler
- Istwertsignal bezogen auf VNenn
- Gehäuse-Leckluftstrom gemäß Klasse A, DIN EN 1751.
- Differenzdruckbereich 20 bis 1000 Pa, Volumenstrombereich 5 : 1.

MATERIALIEN:
Gehäuse aus formstabilem, mehrfach profilierten Rahmen aus verzinktem Stahlblech, gegenläufig gekuppelte Hohlkörperlamellen, Differenzdruck-Sensor aus Aluminium-Strangpressprofilen, Zahnräder aus Kunststoff, temperaturbeständig bis 50 °C. Einschließlich Dämmschale und Schalldämpfer

Regelbereich bis 3.300 m³/h

Breite: ca. 300 mm
Höhe: ca. 200 mm
Δpst: 150 Pa

ANBAUGRUPPE:
Analoger Kompact-Regler 24 VAC mit integriertem Stellantrieb, 24 VAC, Führungsgröße 0-10 VDC

liefern und einschließlich aller Nebenleistungen in vollständig betriebsbereiter Leistung fachgerecht montieren.
Menge: 1,000 Stk

**08.12 Variabler Volumenstromregler 400x300**
Variabler Volumenstromregler 400x300

inkl. Schalldämpfer in rechteckiger Bauform für variable Volumenstromsysteme, für Zu- oder Abluft.  Bestehend aus dem Gehäuse mit über Zahnrädern gegenläufig gekuppelten Stellklappen(luftdicht nach DIN EN 1751, Klasse 3), dem integrierten Differenzdruck-Sensor und den werkseitig montierten und vorverdrahteten Regelkomponenten. Position der Stellklappen von außen an der Achse erkennbar.

Besondere Merkmale:
- Differenzdruck-Sensor aus Aluminium-Zweikammerprofil mit Messbohrungen zur Mittelwertbildung, unempfindlich gegen Verschmutzung
- Werkseitige Einstellung bzw. Programmierung und lufttechnische Prüfung jedes einzelnen Reglers auf speziellen Prüfständen, Dokumentierung der Daten mit Prüfplakette auf dem Regler
- Istwertsignal bezogen auf VNenn
- Gehäuse-Leckluftstrom gemäß Klasse A, DIN EN 1751.
- Differenzdruckbereich 20 bis 1000 Pa, Volumenstrombereich 5 : 1.

MATERIALIEN:
Gehäuse aus formstabilem, mehrfach profilierten Rahmen aus verzinktem Stahlblech, gegenläufig gekuppelte Hohlkörperlamellen, Differenzdruck-Sensor aus Aluminium-Strangpressprofilen, Zahnräder aus Kunststoff, temperaturbeständig bis 50 °C. Einschließlich Dämmschale und Schalldämpfer

Regelbereich bis 2.800 m³/h

Breite: ca. 400 mm
Höhe: ca. 300 mm
Δpst: 150 Pa

ANBAUGRUPPE:
Analoger Kompact-Regler 24 VAC mit integriertem Stellantrieb, 24 VAC, Führungsgröße 0-10 VDC

liefern und einschließlich aller Nebenleistungen in vollständig betriebsbereiter Leistung fachgerecht montieren.
Menge: 2,000 Stk

**08.13 Variabler Volumenstromregler 500x200**
Variabler Volumenstromregler 500x200

inkl. Schalldämpfer in rechteckiger Bauform für variable Volumenstromsysteme, für Zu- oder Abluft.  Bestehend aus dem Gehäuse mit über Zahnrädern gegenläufig gekuppelten Stellklappen(luftdicht nach DIN EN 1751, Klasse 3), dem integrierten Differenzdruck-Sensor und den werkseitig montierten und vorverdrahteten Regelkomponenten. Position der Stellklappen von außen an der Achse erkennbar.

Besondere Merkmale:
- Differenzdruck-Sensor aus Aluminium-Zweikammerprofil mit Messbohrungen zur Mittelwertbildung, unempfindlich gegen Verschmutzung
- Werkseitige Einstellung bzw. Programmierung und lufttechnische Prüfung jedes einzelnen Reglers auf speziellen Prüfständen, Dokumentierung der Daten mit Prüfplakette auf dem Regler
- Istwertsignal bezogen auf VNenn
- Gehäuse-Leckluftstrom gemäß Klasse A, DIN EN 1751.
- Differenzdruckbereich 20 bis 1000 Pa, Volumenstrombereich 5 : 1.

MATERIALIEN:
Gehäuse aus formstabilem, mehrfach profilierten Rahmen aus verzinktem Stahlblech, gegenläufig gekuppelte Hohlkörperlamellen, Differenzdruck-Sensor aus Aluminium-Strangpressprofilen, Zahnräder aus Kunststoff, temperaturbeständig bis 50 °C. Einschließlich Dämmschale und Schalldämpfer

Regelbereich bis 1.980 m³/h

Breite: ca. 500 mm
Höhe: ca. 200 mm
Δpst: 150 Pa

ANBAUGRUPPE:
Analoger Kompact-Regler 24 VAC mit integriertem Stellantrieb, 24 VAC, Führungsgröße 0-10 VDC

liefern und einschließlich aller Nebenleistungen in vollständig betriebsbereiter Leistung fachgerecht montieren.
Menge: 1,000 Stk

**08.14 Variabler Volumenstromregler 500x300**
Variabler Volumenstromregler 500x300

inkl. Schalldämpfer in rechteckiger Bauform für variable Volumenstromsysteme, für Zu- oder Abluft.  Bestehend aus dem Gehäuse mit über Zahnrädern gegenläufig gekuppelten Stellklappen(luftdicht nach DIN EN 1751, Klasse 3), dem integrierten Differenzdruck-Sensor und den werkseitig montierten und vorverdrahteten Regelkomponenten. Position der Stellklappen von außen an der Achse erkennbar.

Besondere Merkmale:
- Differenzdruck-Sensor aus Aluminium-Zweikammerprofil mit Messbohrungen zur Mittelwertbildung, unempfindlich gegen Verschmutzung
- Werkseitige Einstellung bzw. Programmierung und lufttechnische Prüfung jedes einzelnen Reglers auf speziellen Prüfständen, Dokumentierung der Daten mit Prüfplakette auf dem Regler
- Istwertsignal bezogen auf VNenn
- Gehäuse-Leckluftstrom gemäß Klasse A, DIN EN 1751.
- Differenzdruckbereich 20 bis 1000 Pa, Volumenstrombereich 5 : 1.

MATERIALIEN:
Gehäuse aus formstabilem, mehrfach profilierten Rahmen aus verzinktem Stahlblech, gegenläufig gekuppelte Hohlkörperlamellen, Differenzdruck-Sensor aus Aluminium-Strangpressprofilen, Zahnräder aus Kunststoff, temperaturbeständig bis 50 °C. Einschließlich Dämmschale und Schalldämpfer

Regelbereich bis 3.300 m³/h

Breite: ca. 500 mm
Höhe: ca. 300 mm
Δpst: 150 Pa

ANBAUGRUPPE:
Analoger Kompact-Regler 24 VAC mit integriertem Stellantrieb, 24 VAC, Führungsgröße 0-10 VDC

liefern und einschließlich aller Nebenleistungen in vollständig betriebsbereiter Leistung fachgerecht montieren.
Menge: 1,000 Stk

**08.15 Variabler Volumenstromregler 800x400**
Variabler Volumenstromregler 800x400

inkl. Schalldämpfer in rechteckiger Bauform für variable Volumenstromsysteme, für Zu- oder Abluft.  Bestehend aus dem Gehäuse mit über Zahnrädern gegenläufig gekuppelten Stellklappen(luftdicht nach DIN EN 1751, Klasse 3), dem integrierten Differenzdruck-Sensor und den werkseitig montierten und vorverdrahteten Regelkomponenten. Position der Stellklappen von außen an der Achse erkennbar.

Besondere Merkmale:
- Differenzdruck-Sensor aus Aluminium-Zweikammerprofil mit Messbohrungen zur Mittelwertbildung, unempfindlich gegen Verschmutzung
- Werkseitige Einstellung bzw. Programmierung und lufttechnische Prüfung jedes einzelnen Reglers auf speziellen Prüfständen, Dokumentierung der Daten mit Prüfplakette auf dem Regler
- Istwertsignal bezogen auf VNenn
- Gehäuse-Leckluftstrom gemäß Klasse A, DIN EN 1751.
- Differenzdruckbereich 20 bis 1000 Pa, Volumenstrombereich 5 : 1.

MATERIALIEN:
Gehäuse aus formstabilem, mehrfach profilierten Rahmen aus verzinktem Stahlblech, gegenläufig gekuppelte Hohlkörperlamellen, Differenzdruck-Sensor aus Aluminium-Strangpressprofilen, Zahnräder aus Kunststoff, temperaturbeständig bis 50 °C. Einschließlich Dämmschale und Schalldämpfer

Regelbereich bis 5.500 m³/h

Breite: ca. 800 mm
Höhe: ca. 400 mm
Δpst: 150 Pa

ANBAUGRUPPE:
Analoger Kompact-Regler 24 VAC mit integriertem Stellantrieb, 24 VAC, Führungsgröße 0-10 VDC

liefern und einschließlich aller Nebenleistungen in vollständig betriebsbereiter Leistung fachgerecht montieren.
Menge: 1,000 Stk

**08.16 Jalousieklappe 600x400 motorisch**
Jalousieklappe 600x400 motorisch

Jalousieklappen in rechteckiger Bauform zur Volumenstrom- und Druckregelung sowie zum luftdichten Absperren von Luftleitungen. Funktionsfähige Einheit, bestehend aus dem Gehäuse, strömungsgerechten Lamellen und der Klappenmechanik. Beidseitig geeignet zum Anbau von Luftleitungsprofilen. Position der Lamellen von außen durch Kerbung in den Achsen erkennbar. Leckluftstrom bei geschlossener Jalousieklappe nach EN 1751, Klasse 2. Gehäuse-Leckluftstrom nach EN 1751, Klasse C.

MATERIALIEN UND OBERFLÄCHEN
-  Gehäuse und Lamellen aus Aluminium-Strangpressprofilen
-  Achsen, Lagerblech und Stellungsanzeiger aus verzinktem Stahl
-  Längsseitige Lamellendichtungen aus Kunststoff PE/PTV

Zubehör:
Auf-Zu-Stellantrieb 24V / 20 Nm

Abmessungen:
600 mm x 400 mm

Volumenstrom: 2.640 m3/h
max. Druckdifferenz: 2 Pa (offen)
max. A-Schallleistungspegel: 25 dB(A) (offen)
Menge: 3,000 Stk

**08.17 Drosselklappe DN 100**
Drosselklappe DN 100

aus verzinktem Stahl

liefern und einschließlich aller Nebenleistungen
in vollständig betriebsbereiter Leistung fachgerecht montieren.
Menge: 6,000 Stk

**08.18 Drosselklappe DN 125**
Drosselklappe DN 125

aus verzinktem Stahl

liefern und einschließlich aller Nebenleistungen
in vollständig betriebsbereiter Leistung fachgerecht montieren.
Menge: 8,000 Stk

**08.19 Drosselklappe DN 160**
Drosselklappe DN 160

aus verzinktem Stahl

liefern und einschließlich aller Nebenleistungen
in vollständig betriebsbereiter Leistung fachgerecht montieren.
Menge: 5,000 Stk

**08.20 Drosselklappe DN 200**
Drosselklappe DN 200

aus verzinktem Stahl

liefern und einschließlich aller Nebenleistungen
in vollständig betriebsbereiter Leistung fachgerecht montieren.
Menge: 6,000 Stk

**Ausführungsbeschreibung 7 ***Drosselklappe Werkstoff PPs schwerentflammbar*****
*Drosselklappe Werkstoff PPs schwerentflammbar****
Drosselklappe Werkstoff PPs schwerentflammbar

Selbsttätige Drosselklappe aus chemisch beständigen Kunststoffen, Klappengehäuse mit quadratischem Lamellenbereich und runden Muffenanschlüssen zum direkten Einschweißen / Einkleben in die Rohrleitung, formstabile Lamellen aus PVC-Hohlklammerprofilen freischwingend im Gehäuse befestigt.
Alle mit dem Abluftmedium in Berührung kommende Bauteile sind aus chemikalienbeständigen Kunststoffen ausgeführt.

Einbaulage  : senkrecht oder waagerecht

liefern und einschließlich aller Nebenleistungen
in vollständig betriebsbereiter Leistung fachgerecht montieren.

**08.21 Drosselklappe DN100**
Drosselklappe DN100

wie zuvor beschrieben jedoch

Anschlußdurchmesser  :100mm
Gehäuse-Werkstoff  : PPs
Lamellen-Werkstoff  : PVC
Anschluss  : Muffenanschluss

liefern und einschließlich aller Nebenleistungen
in vollständig betriebsbereiter Leistung fachgerecht montieren.
Menge: 5,000 Stk

**08.22 Drosselklappe DN200**
Drosselklappe DN200

wie zuvor beschrieben jedoch

Anschlußdurchmesser  :200mm
Gehäuse-Werkstoff  : PPs
Lamellen-Werkstoff  : PVC
Anschluss  : Muffenanschluss

liefern und einschließlich aller Nebenleistungen
in vollständig betriebsbereiter Leistung fachgerecht montieren.
Menge: 4,000 Stk

### Titel 09 Schalldämpfer

**09.1 Telefonieschalldämpfer DN 80**
Telefonieschalldämpfer DN 80

Flexibler Rohrschalldämpfer
Robuste Ausführung aus flexiblem Aluminiumrohr. Perforierte Innenauskleidung
mit harzgebundener Schalldämmpackung in
ca. 50 mm Stärke. Beidseitig mit Steckstutzen, die ins Rohr eingeschoben werden können oder mittels Befestigungsmanschette an Ventilator bzw. Rohr angeschlossen werden.

Druckverlust max.: 5 Pa
Dämpfung min.: 31 dB/250 Hz

liefern und einschließlich aller Nebenleistungen
in vollständig betriebsbereiter Leistung fachgerecht montieren.
Menge: 9,000 Stk

**09.2 Telefonieschalldämpfer DN 100**
Telefonieschalldämpfer DN 100

Druckverlust max.: 5 Pa
Dämpfung min.: 19 dB/250 Hz

wie zuvor beschrieben jedoch DN 125

liefern und einschließlich aller Nebenleistungen
in vollständig betriebsbereiter Leistung fachgerecht montieren.
Menge: 25,000 Stk

**09.3 Telefonieschalldämpfer DN 125**
Telefonieschalldämpfer DN 125

Druckverlust max.: 5 Pa
Dämpfung min.: 16 dB/250 Hz

wie zuvor beschrieben jedoch DN 125

liefern und einschließlich aller Nebenleistungen
in vollständig betriebsbereiter Leistung fachgerecht montieren.
Menge: 6,000 Stk

**09.4 Telefonieschalldämpfer DN 160**
Telefonieschalldämpfer DN 160

Druckverlust max.: 5 Pa
Dämpfung min.: 13 dB/250 Hz

wie zuvor beschrieben jedoch DN 160

liefern und einschließlich aller Nebenleistungen
in vollständig betriebsbereiter Leistung fachgerecht montieren.
Menge: 1,000 Stk

**09.5 Telefonieschalldämpfer DN 200**
Telefonieschalldämpfer DN 200

Druckverlust max.: 5 Pa
Dämpfung min.: 10 dB/250 Hz

wie zuvor beschrieben jedoch DN 200

liefern und einschließlich aller Nebenleistungen
in vollständig betriebsbereiter Leistung fachgerecht montieren.
Menge: 6,000 Stk

**09.6 Telefonieschalldämpfer DN 250**
Telefonieschalldämpfer DN 250

Druckverlust max.: 5 Pa
Dämpfung min.: 10 dB/250 Hz

wie zuvor beschrieben jedoch DN 250

liefern und einschließlich aller Nebenleistungen
in vollständig betriebsbereiter Leistung fachgerecht montieren.
Menge: 1,000 Stk

**09.7 Rohrschalldämpfer DN 500**
Rohrschalldämpfer DN 500

Rohrschalldämpfer in runder starrer Ausführung
Gehäuse mit akustisch und thermisch wirksamer Auskleidung. Druckdifferenz des schalldämpfenden Kerns anströmseitig durch eine strömungsgünstige Kalotte optimiert. Rohrstutzen mit Lippendichtung beidseitig.

Druckverlust max.:  18 Pa
Dämpfung min.: 16 dB/250 Hz
Schalldämmpackung ca.  100 mm

liefern und einschließlich aller Nebenleistungen
in vollständig betriebsbereiter Leistung fachgerecht montieren.
Menge: 2,000 Stk

**09.8 Kulissenschalldämpfer 550/400/1000**
Kulissenschalldämpfer 550/400/1000

in Hygieneausführung nach dem
Kammer-Absorptionsprinzip; Rahmenteile und Kammerbleche aus verzinktem Stahlblech, Rahmenende zum Schutz der Kulissenfüllung umgefalzt, durch Glasseidengewebe gegen Abrieb geschützt. Einfügungsdämpfung, Schallleistungspegel des Strömungsgeräusches sowie Druckverluste gemessen nach DIN EN ISO 7235.
Mineralwolle nicht brennbar nach DIN 4102 A2.

Breite: 550 mm
Höhe: 400 mm
Länge: 1000 mm
Volumenstrom: 2.640 m3/h
Druckverlust max.: 70 Pa
Einfügungsdämpfung min.:  24dB/250 Hz

liefern und montieren
Menge: 5,000 Stk

*Hinweis: Einbauhöhe bis 6m****
***Einbauhöhe bis 6m***

**09.9 Kulissenschalldämpfer 550/400/1000**
Kulissenschalldämpfer 550/400/1000

in Hygieneausführung nach dem
Kammer-Absorptionsprinzip; Rahmenteile und Kammerbleche aus verzinktem Stahlblech, Rahmenende zum Schutz der Kulissenfüllung umgefalzt, durch Glasseidengewebe gegen Abrieb geschützt. Einfügungsdämpfung, Schallleistungspegel des Strömungsgeräusches sowie Druckverluste gemessen nach DIN EN ISO 7235.
Mineralwolle nicht brennbar nach DIN 4102 A2.

Montagehöhe bis 6 m ü. OKFFB (Kanalunterkante)!

Breite: 550 mm
Höhe: 400 mm
Länge: 1000 mm
Volumenstrom: 2.640 m3/h
Druckverlust max.: 43 Pa
Einfügungsdämpfung min.:  24dB/250 Hz

liefern und montieren
Menge: 5,000 Stk

### Titel 10 Transport- und Hebezeuge

**10.1 Rollgerüst**
Rollgerüst

zur Montage der Lüftungsleitungen, Brandschutzklappen und Luftauslässe im Bereich Forum.

Montagehöhen bis ca. 6,00 m

Arbeitsbühne in zerlegbarer Ausführung.
Zuwegung über Treppenstufen. Stufenauslage ca. 1m, Stufenhhöhe ca. 30cm.

Die vorraussichtliche Dauer der Arbeiten mit Arbeitsbühne beträgt 10 AT

In dieser Position ist die Bereitstellung für eine Woche zu kalkulieren.

liefern und montieren
Menge: 1,000 Wo

**10.3 Kranfahrzeug zur Aufstellung technischer Geräte**
Kranfahrzeug zur Aufstellung technischer Geräte

Gestellung eines geeigneten Kranfahrzeugs zur Verbringung der vorab beschriebenen Geräte zum Aufstellbereich.

Ort: 45468 Mülheim an der Ruhr
Aufstellort: Von-Bock-Straße 81
Art der Arbeit: 3 Lüftungsgeräte und 2 Aufstellrahmen
Gewicht max. 2.200 kg je Geräteteil mit Zubehör zum Aufstellort verbringen.
Termin: nach Abstimmung mit dem Bauherrn und des Planers
Einsatzzeit: Tageseinsatz

Der vertikale Höhenunterschied zwischen dem Ort der Anlieferung und dem Aufstellungsort beträgt ca. 40m. Der horizontale Abstand von der Kranaufstellfläche bis zum Ort der Aufstellung des Gerätes oder Zwischenlagerung beträgt ca. 25m.

Inklusive An- und Abfahrt, Auf- und Abbau, ggf. Genehmigung der Stadt Mülheim zur eventuell notwendigen Straßensperrung, Verkehrsicherung sowie Personal.
Menge: 1,000 Stk

### Titel 11 Umluftkühlung

**11.1 Wärmepumpen Außeneinheit 4,4KW**
Wärmepumpen Außeneinheit 4,4KW

Geräteaufbau:
Multi-Split Wärmepumpe als invertergesteuerte Verdichter- / Verflüssigereinheit, untergebracht in einem wetterfesten, pulverbeschichtetem Stahlblechgehäuse.

Wärmetauscher:
Hochleistungs-Wärmetauscher zum energieoptimierten Betrieb auch bei hohen/niedrigen Außentemperaturen, Korrosionsbeständig.

Ventilator:
Axialventilator mit thermisch geschütztem Antriebsmotor, invertergeregelt. Der Motor ist statisch und dynamisch ausgewuchtet und schwingungsfrei gelagert. Ein Luftausblasgitter schützt den Ventilator vor äußeren Einwirkungen. Der Luftansaug erfolgt über den Verflüssiger.

Verdichter:
Vollhermetischer, heißgasgekühlter, invertergeregelter DC Rollkolbenverdichter, laufruhig und geräuscharm.

Kältekreislauf:
Der Kreislauf ist getrocknet, evakuiert und mit einer Grund-Kältemittelfüllung sowie Kältemaschinenöl versehen. Absperrventile in Saug- und Flüssigkeitsleitung, sowie ein Service-Anschluss an der Saugleitung, sind vorhanden.

Regelung:
Mikroprozessor mit integrierter Selbstdiagnosefunktion. Elektrisch komplett verdrahtet und auf Klemmleisten, für Netzeinspeisung und Verbindungsleitung, geführt.

Multi Split Anwendung:
Im Multibetrieb können zwei Inneneinheiten angeschlossen werden - bis zu 4,4kW Kühl-/ 5,4kW Heizleistung.

Technische Daten
Kühlleistung
Minimal 1,7 kW
Nenn 5,0 kW
Maximal 5,8 kW

Heizleistung
Minimal 1,8 kW
Nenn 5,6 kW
Maximal 7,0 kW

Nennleistungsaufnahme
Kühlen 1,240 kW
Heizen 1,240 kW

Spannungsversorgung 230V/1Ph/50Hz

Luftumwälzung
Kühlen 1960 m³/h
Heizen 1960 m³/h

Schalldruckpegel
Kühlen 47 dB(A)
Heizen 50 dB(A)
(Schalldruck gemessen im Freifeld bei 1m Abstand)
Schallleistungspegel 60 dB(A)

Abmessungen
Höhe ca. 632 mm
Breite ca. 799 mm
Tiefe ca. 290 mm

Gewicht ca. 40 kg

Rohrleitungsanschlüsse
Flüssigkeitsleitung 2x 6,35 mm
Gasleitung  2x 9,52 mm

Kältemittel  R32

Einsatzgrenzen
Kühlen  -10 bis 46 °C
Heizen  -15 bis 24 °C
Die Nenn-Leistungsangaben beziehen sich auf den Betrieb bei folgenden Auslegungsbedingungen:
Kühlleistung
Außentemperatur 35 °C TK
Innentemperatur 27 °C / 19 °C FK
Leitungslänge 5 m

Heizleistung
Außentemperatur 7 °C TK
Innentemperatur 20 °C TK
Leitungslänge 5 m

In diese Position ist die Anbindung der Inneneinheit mit zu Berücksichtigen.
Entfernung zur Inneneinheit max. 22 m

liefern und einschließlich aller Nebenleistungen
in vollständig betriebsbereiter Leistung fachgerecht montieren
Menge: 1,000 Stk

**11.2 Reparaturschalter**
Reparaturschalter

Reparaturschalter für Außeneinheit

für 230V bis 20A

liefern und einschließlich aller Nebenleistungen
in vollständig betriebsbereiter Leistung fachgerecht montieren
Menge: 1,000 Stk

**11.3 Flachdachkonsole**
Flachdachkonsole

aus verzinktem Stahl zur Aufstellung der Splitklima-Außeneinheit auf dem Flachdach.

Bestehend aus
· 4x C-Schiene ca. 41 x 41 x 2,5 x 1.330 mm lang, feuerverzinkt
· 4x Standbein ca. 41 x 41 x 2,5 x 175 mm hoch, zinklamelle
· 4x Standfuß (á 200kg Belastbarkeit), wetterresistente Fußplatten aus vibrationsabsorbierenden Bitumenkautschuk sowie kompletten Befestigungsmaterial

liefern und einschließlich aller Nebenleistungen
in vollständig betriebsbereiter Leistung fachgerecht montieren
Menge: 1,000 Stk
Produkt:
  Artikel:
    Artikelnummer: 2536183
    Artikelkurztext: Flachdachkonsole

**11.4 Ölschutzwanne**
Ölschutzwanne

Abmessungen und Auffangvolumen
passend zum vorgenannten Kälteerzeuger
Edelstahl Auffang- und Rückhaltesystem für Leichtflüssigkeiten

inkl. Montagekit
inkl. Laubschutzgitter
inkl. Beheizung

Auffang- und Rückhaltesystem für Klima- und Kälteanlagen zur Einhaltung der Gesetzesanforderungen nach §62g ff. des WHG (Wasserhaushaltsgesetz), §3 der VAwS (Anlagenverordnung), §3 USchadG (Umweltschadensgesetz). Im Havariefall, aus der Anlage austretende Schmierstoffe, werden zurückgehalten und gelangen somit nicht in die Kanalisation. Auffangvolumen der Wanne muss die enthaltende Ölmenge der Anlage übersteigen.

Bestehend aus:
- Edelstahlwanne
- Gegenstromsystem
- Laubschutzgitter für Gegenstromsystem
- Montageset
- Beheizung

Leistungsmerkmale
Händelbare Fluide:
Leichtflüssigkeiten Flüssigkeiten: Öl

liefern und einschließlich aller Nebenleistungen
in vollständig betriebsbereiter Leistung fachgerecht montieren.
Menge: 1,000 Stk
Produkt:
  Artikel:
    Artikelnummer: 2558675
    Artikelkurztext: Ölschutzwanne

*Hinweis: Inneneinheiten****

**11.5 Split Klima Inneneinheit Wandmodell 2,5KW**
Split Klima Inneneinheit Wandmodell 2,5KW

Geräteaufbau:
Kompakt-Wandmodell im Kunststoffgehäuse Korpus in weiß. Der Luftansaug befindet sich an der Oberseite über ein großflächiges Luftansauggitter mit dahinter angeordnetem, mehrstufigem Filtersystem Der Luftauslass erfolgt an der Frontseite im unteren Bereich über eine Luftleitlamelle. Mit motorisch betriebener Lamelle für die vertikale Luftrichtung, zur individuellen einstellung oder im ´Auto-Swing-Modus.

Wärmetauscher:
Lambda-Hochleistungswärmetauscher, als Verdampfer / Verflüssiger aus Kupferrohren mit hydrophob beschichteten Aluminiumlamellen, zur Erhaltung eines Lotuseffektes. Die Rohrleitungsanschlüsse können wahlweise nach links, rechts oder nach hinten herausgeführt werden. Biegefedern schützen beim Einbau die internen Rohrleitungen vor Beschädigungen.

Ventilator:
Querstromgebläse mit spezieller Blattaufteilung zur Erzeugung extrem hoher Laufruhe, mehrstufig regelbar. Die Lüfterdrehzahl ist manuell vorwählbar oder passt sich selbst im Automatikmodus dem Kühl- oder Heizbedarf an.

Regelung:
Mikroprozessor mit integriertem Selbstdiagnose-System. Die Visualisierung von Betriebszuständen sowie Wartungsmeldungen werden über LED´s angezeigt.

Funktionen:
Automatischer Wiederanlauf nach Spannungsausfall, Automatikmodus Kühlen-Heizen mit manueller oder automatischer Lüfterdrehzahlwahl, Economy Modus, Timer-Funktion, auswaschbare Filter, ungeregeltes Entfeuchten, Selbstdiagnose-System, Wartungsanzeige

Steuerung:
Mit kablegenundener Fernbedienung können sämtliche Funktionen der Einheit genutzt werden, diese sind:
Start/Stopp, Betriebsartwahl, Temperaturwahl, Lüfterstufenwahl, Luftrichtung, Energiesparbetrieb.

Technische Daten
Kühlleistung
Minimal 0,9 kW
Nenn 2,5 kW
Maximal 3,2 kW

Heizleistung
Minimal 0,9 kW
Nenn 2,8 kW
Maximal 4,0 kW

Luftumwälzung
Kühlen 700 m³/h
Heizen 750 m³/h

Schalldruckpegel
Kühlen 20-40 dB(A)
Heizen 22-42 dB(A)
(Schalldruck gemessen im Freifeld bei 1m Abstand)
Schallleistungspegel 55 dB(A)
(Angabe nach EU-Verordnung 626/2011)
Abmessungen
Höhe 270 mm
Breite 834 mm
Tiefe 222 mm

Gewicht 10 kg

Rohrleitungsanschlüsse
Flüssigkeitsleitung 6,35 mm
Gasleitung  9,52 mm
Kondensatleitung 16,0 mm

liefern und einschließlich aller Nebenleistungen
in vollständig betriebsbereiter Leistung fachgerecht montieren
Menge: 2,000 Stk

**11.6 Fernbedienung für Inneneinheit**
Fernbedienung für Inneneinheit

Kabelgebundene Fernbedienung zur Ansteuerung der Inneneinheit.
Bedienfeld mit Beleuchtung für die Anzeige der aktuellen Betriebszustände und der Raumtemperatur.
Einfache Sollwertverstellung mit integrierter Raumtemperaturmessung.

Inkl. der nötigen Verkabelung zwischen Fernbedienung und Inneneinheit.

liefern und einschließlich aller Nebenleistungen
in vollständig betriebsbereiter Leistung fachgerecht montieren
Menge: 2,000 Stk

*Hinweis: Kältemittelleitungen****
Rohrleitungen einschließlich Löt- und
Lötnebenmaterial und Dichtungsmaterialien sowie
Flanschverbindungen.
Form- und Verbindungsstücke werden separat abgerechnet
(gemäß VOB/C DIN 18 381).

Rohrleitung zum Einsatz für Kälteanlagen

Montagehöhe bis 4,00 m

In die Basisposition ist folgendes mit
einzuberechnen

-Rohrbefestigungen, alle Baustellennähte der
Befestigungs- und Sonderkonstruktionen
stahlverzinkt oder  Edelstahl) ohne
werkseitigen Korrosionsschutz  werden kalt
verzinkt.

liefern und fachgerecht montieren

**11.7 Kältemittelleitung isoliert 1/4" 6,35 mm**
Kältemittelleitung isoliert 1/4" 6,35 mm

Kältemittelleitung in Weichrohrausführung
in Kühlschrankqualität nach EN 12735-1:2016. Extra für
Split-Klimageräte mit zölligen Kältemittelrohranschlüssen. Freigegeben für Kältemittel R32. Wandstärke 0,8 mm, Isolierstärke ca. 9 mm. Die Rohrleitung ist bereits mit einer speziellen diffusionsdichten Isolierung mit widerstandsfähiger, UV-beständiger Außenhaut isoliert.
Die Dämmung besteht aus vernetztem, geschlossenzelligem
Polyethylen mit strukturierter PE-Schutzfolie. FKW- und
HFKW frei. Brandschutzklasse B-s3,d0, hohe UV- und
Säurebeständigkeit.
Rohrleitung mit Dämmung geeignet zur Verlegung im Aussenbereich

liefern und montieren in betriebsfertiger Arbeit,
einschl. Löt-, Befestigung- und
Dichtmaterialien
Menge: 25,000 m

**11.8 Kältemittelleitung isoliert 3/8" 9,52 mm**
Kältemittelleitung isoliert 3/8" 9,52 mm

Kältemittelleitung in Weichrohrausführung
in Kühlschrankqualität nach EN 12735-1:2016. Extra für
Split-Klimageräte mit zölligen Kältemittelrohranschlüssen. Freigegeben für Kältemittel R32. Wandstärke 0,8 mm, Isolierstärke ca. 9 mm. Die Rohrleitung ist bereits mit einer speziellen diffusionsdichten Isolierung mit widerstandsfähiger, UV-beständiger Außenhaut isoliert.
Die Dämmung besteht aus vernetztem, geschlossenzelligem
Polyethylen mit strukturierter PE-Schutzfolie. FKW- und
HFKW frei. Brandschutzklasse B-s3,d0, hohe UV- und
Säurebeständigkeit.
Rohrleitung mit Dämmung geeignet zur Verlegung im Aussenbereich

liefern und montieren in betriebsfertiger Arbeit,
einschl. Löt-, Befestigung- und
Dichtmaterialien
Menge: 25,000 m

**11.9 Cu-Bogen als Lötfitting 6 mm AD**
Cu-Bogen als Lötfitting 6 mm AD

geeignet für Kältemittel und Gasversorgungen, nach EN 12735-1, Werkstoff: CU-DHP nach EN 12735-1 und EN 13348 in allen möglichen Winkelgraden und Auführungen
einschl. Dämmung zur Anschlussleitung passend

liefern und montieren in betriebsfertiger Arbeit,
einschl. Löt-, Befestigung- und
Dichtmaterialien
Menge: 10,000 Stk

**11.10 Cu-Bogen als Lötfitting 10 mm AD**
Cu-Bogen als Lötfitting 10 mm AD

geeignet für Kältemittel und Gasversorgungen, nach EN 12735-1, Werkstoff: CU-DHP nach EN 12735-1 und EN 13348 in allen möglichen Winkelgraden und Auführungen
einschl. Dämmung zur Anschlussleitung passend

liefern und montieren in betriebsfertiger Arbeit,
einschl. Löt-, Befestigung- und
Dichtmaterialien
Menge: 10,000 Stk

*Hinweis: Kondensatleitungen****
***Kondensatleitungen***

Rohrleitungen einschließlich Schweiß- und
Schweißnebenmaterial und Dichtungsmaterialien sowie
Flanschverbindungen.
Form- und Verbindungsstücke werden separat abgerechnet
(gemäß VOB/C DIN 18 381).

Montagehöhe bis 3,50 m

In die Basisposition ist folgendes mit
einzuberechnen

-notwendige Arbeitsbühnen, bzw. Hubbühnen zur
 Montage der Rohrleitungen in der angegebenen
 Montagehöhe.

Die Kondensatleitungen sind mittels Rohrschellen im Deckenbereich und in Absprache mit dem Planer an entsprechend geeigneter Stelle zu verlegen.

liefern und montieren in betriebsfertiger Arbeit

**11.11 Rohre aus ABS 20 x 2,3**
Rohre aus ABS 20 x 2,3

Nach der Güteanforderungen der EN ISO 15493 und den Abmessungen gemäß EN ISO 15493. Die Hauptabmessungen müssen den ISO-Normen und der EN ISO 15493 für mm-Rohre entsprechen. Zur Herstellung von Klebeverbindungen ist die Verwendung eines Klebstoffes mit spaltfüllenden Eigenschaften unbedingt erforderlich.

PN 16  bei 20° C
d x e: 20 x 2,3

liefern und montieren
Menge: 2,000 m

**11.12 ABS Winkel 90° D=20mm**
ABS Winkel 90° D=20mm

D=20
metrisch PN16

ABS  Winkel müssen den örtlich unterschiedlichen Beanspruchungsverhältnissen, die durch den Innendruck entstehen, Rechnung tragen. Sie müssen dort verstärkt sein, wo hohe Beanspruchungen auftreten und wo kleinere Beanspruchungen auftreten dementsprechend in ihrer Wandstärke ausgelegt sein. Zur Richtungskontrolle müssen die gängigsten Fittings mit einer
Winkelmarkierung versehen sein.
Die Hauptabmessungen müssen den ISO-Normen und den ISO-Entwürfen für mm-Rohre (ISO/DIS 15493) entsprechen. Zur Herstellung von Klebeverbindungen ist die Verwendung eines Klebstoffs mit spaltfüllenden Eigenschaften unbedingt erforderlich.

liefern und montieren
Menge: 4,000 Stk

**11.13 ABS T-Stück 90°**
ABS T-Stück 90°

D=NW 20
metrisch PN 16

liefern und montieren
Menge: 1,000 Stk

**11.14 ABS Muffe D=20**
ABS Muffe

NW D=20
metrisch PN 16

liefern und montieren
Menge: 2,000 Stk

**11.15 ABS Druckschlauchtülle D=20**
ABS Druckschlauchtülle

NW D=20
Durchmesser 20mm

liefern und montieren
Menge: 2,000 Stk

**11.16 Kleber für ABS Rohrverbindung**
Kleber für ABS Rohrverbindung

Kleber zur sicheren und dauerhaft dichten Verbindung des ABS Rohrs mit den entsprechenden Fittings.
Menge: 1,000 Stk

**11.17 Reiniger für ABS Rohrverbindungen**
Reiniger für ABS Rohrverbindungen

Reiniger zur Vorbehandlung der Klebestellen des ABS Rohrs und entsprechenden Fittings.
Menge: 1,000 Stk

**11.18 Rohrschelle für Kondensatleitung**
Rohrschelle für Kondensatleitung

für 20mm-Rohre
Beliebige Einbaulage für Wand- und Deckenmontage, inkl.
Distanzhalter für größere Wand- und Deckenabstände.

liefern und montieren
Menge: 10,000 Stk

**11.19 Übergang Kondensatleitung-Entwässerung**
Übergang Kondensatleitung-Entwässerung

bestehend aus einem Kugelsiphon einschl. Formstücke und Zubehör.

liefern und montieren
Menge: 2,000 Stk

**11.20 Abdichtband**
Abdichtband

35 mm breit auf 80 m Rolle,
zum wasserdichten Verschließen der Klebeverbindungsstellen zusammen mit Schrumpfschlauch.

liefern und montieren
Menge: 1,000 Stk

**11.21 Schrumpfschlauch**
Schrumpfschlauch

Schrumpfschlauch kurz, PE, schwarz

Zum wasserdichten Verschließen der Klebeverbindungsstellen zusammen mit Abdichtband.

liefern und montieren
Menge: 2,000 Stk

**Ausführungsbeschreibung 8 ***Rohrabschottung mit Brandschutzschlauch*****
*Rohrabschottung mit Brandschutzschlauch****
Rohrabschottung mit Brandschutzschlauch

Rohrabschottung mit Brandschutzschlauch R90.

R 90 Rohrabschottung für nichtbrennbare Versorgungsleitungen in Massivbauteilen und leichten Trennwänden. Feuerwiderstandsfähige Rohrabschottung mit geschlossenzelliger, flexibler Elastomer-Dämmung mit intumeszierender Wirkung.
Die notwendige weiterführende Dämmung wird gesondert vergütet.

Ausführung:
Der Brandschutzschlauch ist entweder auf die Leitung aufzuschieben oder zu schlitzen und mit passendem zugelassenen Kleber zu verkleben. Längs- und Stoßnähte sind mit zugelassenem Band selbstklebend abzudecken. Die verbleibende Restfuge zwischen Dämmung und Wand/Decke ist vollständig mit mineralischem Mörtel zu verschließen. Der Verschluss in Leichtbauwänden erfolgt mittels Steinwollestopfung innerhalb der Wand sowie mit Füllspachtel zur Beplankung (Ringspalt bis 50 mm).
Die Länge des Brandschutzschlauches ist abhängig vom Rohrwerkstoff und -durchmesser nach Zulassung zu bemessen.
Bei Rohrdurchmessern > 89 mm kann mit Platten gedämmt werden, die zusätzlich mit Wickeldraht(6Windungen/lfm.) zu fixieren sind. Die Ausführung muss gemäß Allgemeinem bauaufsichtlichen Prüfzeugnis erfolgen. Die Ausführung gemäß ABP ist vom Unternehmer nach Abschluss der Arbeiten durch eine Übereinstimmungserklärung zu bescheinigen.

Kalkulationsgrundlage:

Die Abrechnung erfolgt pro m

Liefern und montieren

**11.22 Rohrabschottung mit Brandschutzschlauch R90 bis 10 mm**
Rohrabschottung mit Brandschutzschlauch R90  bis 10 mm

wie zuvor beschrieben

liefern und montieren
Menge: 6,000 m

### Titel 12 Dokumentation, Abnahmen, Prüfungen

**12.1 Montageunterlagen**
Montageunterlagen einschl. Berechnungen, entsprechend den Forderungen der DIN 18379 Ziffer 3.1.2 und dem nachfolgenden Leistungsumfang.

Der Bieter hat in dieser Position nur die Leistungen anzubieten, die dem von ihm zu erbringenden Leistungsumfang nach Ziffer 3.1.2 übersteigen.

Der Auftragnehmer hat unabhängig davon- gegebenenfalls durch Weiterentwicklung der vom Auftraggeber gestellten Unterlagen und Zeichnungen - seine Werkstatt- und Montagezeichnungen und Berechnungen zu erstellen, unter Berücksichtigung der letzten baulichen Planungen, seiner angebotenen Materialien und der in seiner Verantwortung liegenden Feinkoordination mit den übrigen Gewerken.

Der Auftragnehmer hat die CAD Richtlinien Version 3.03 sowie die CAFM Dokumentationsrichtlinien Version 2.03 vom ISMH zu berücksichtigen.

Prüft der Auftraggeber oder dessen Beauftragter vom Auftragnehmer erarbeitete Unterlagen, so wird durch diese Prüfung die Gewährleistung des Auftragnehmers nicht eingeschränkt.

Die Montagezeichnungen sind als CAD-Daten digital als DXF, DWG und PDF- Format zu erstellen. Gleichzeitig sind die Montagezeichnungen in 3-facher Ausführung als Papierausgabe zu übergeben.

Die Anlagen sind in die Werkpläne des Architekten einzutragen und farbig anzulegen. Hierzu sind Werkpläne nach dem neuesten Stand zu verwenden. Wenn erforderlich, sind die Pläne durch Detailpläne zu ergänzen. In den Montagezeichnungen sind alle Anlagenteile aufzuführen. Hierzu gehören z. B. auch Leitungen der regel- und elektrotechnischen Einrichtungen, die Lage von Reglern, Stellgliedern, Fernthermometern, Motoren etc.

Zu den Unterlagen gehören Fließ-,Strang- und Schaltschemata sowie Stromlauf-, Wirkschalt-, Bauschalt- und Anschlusspläne sowie alle Berechnungen. In die Fließschemata sind alle wesentlichen Leistungsdaten einzutragen. Zu den Unterlagen gehören ebenfalls Fundamentpläne und Gewichtsangaben von Einbauteilen.

Der Auftragnehmer hat die Berechnungen und die Zeichnungen umgehend nach Auftragserteilung zu erstellen, mit allen Beteiligten verantwortlich zu koordinieren und dafür zu sorgen, daß alle an der Erstellung der Gesamtanlage beteiligten Firmen die zur einwandfreien Funktion der Anlagen notwendigen Unterlagen erhalten. Das gilt besonders für Anschlußwerte und Bemessungsunterlagen anderer Gewerke. Der Auftraggeber und dessen Beauftragte sind über die Durchführung dieser Maßnahme umgehend und laufend zu informieren.

Der Auftragnehmer hat dafür zu sorgen, daß Auftraggeber und dessen Beauftragte stets im Besitz der gültigen Montageunterlagen sind. Notwendige Änderungen sind umgehend vorzunehmen und bekanntzugeben.

Sofern die Zeichnungen nicht komplett für das gesamte Bauvorhaben gleichzeitig zur Prüfung vorgelegt werden können, ist eine vorherige Vereinbarung mit dem Prüfenden über Teilbereiche zu treffen.

Die Werkstatt- und Montageplanung ist ausschließlich anhand genehmigter Ausführungszeichnungen durchzuführen. Abweichungen von der Planung und dem Auftrag sind dem Auftraggeber und dessen Beauftragten sofort als solche schriftlich mitzuteilen. Dies gilt sowohl für die Planung wie für die Ausführung.
Menge: 1,000 Psch

**12.2 Einweisung des Bedienpersonals**
Einweisung des Bedienpersonals für alle technischen Anlagen die durch den Auftragnehmer angeboten worden sind.

Spätestens eine Woche vor der Einweisung müssen
die vollständigen und ordnungsgemäß ausgefertigten Revisonsunterlagen der Wartungspersonal
vorgelegt werden.
Vor der eigentlichen Einweisung vor Ort sind dem
Wartungspersonal die Revisionsunterlagen ausführlich zu erläutern.

Nach 6 Monaten Betrieb der Anlage muß vom AN auf
Wunsch des AG eine Nachschulung stattfinden. Die
durch die Nachschulung enstehenden Kosten werden
separat abgerechnet.

Die Einweisung ist durch ein entsprechendes Protokoll zu dokumentieren. Im Protokoll muss folgendes enthalten:
- Datum der Einweisung
- welche technische Anlage betroffen war
- Name und Unterschrift des unterwiesenen Personals

Die Einweisung ist eine zwingende Vorleistung für
die Gesamtabnahme welche Voraussetzung für die
Schlußrechnung ist.
Menge: 1,000 Psch

**12.3 Bestands- und Revisionsunterlagen**
Bestands- und Revisionsunterlagen

Bestands- und Revisionsunterlagen entsprechen den Forderungen der DIN 18379 entsprechend dem Punkt "Mitzuliefernde Unterlagen" und dem nachfolgenden Leistungsumfang.

Der Auftragnehmer hat komplette Bestandsunterlagen aufzustellen und spätestens vor der Abnahme zu übergeben.

Die Bestandsunterlagen sind als CAD-Daten digital zu erstellen.

Gleichzeitig sind die Bestandsunterlagen 3-fach zu erstellen. Die Bestandsunterlagen müssen auf den neusten Stand der Gebäudezeichnungen erstellt werden.

Der Bieter hat in dieser Position nur die Leistungen anzubieten, die den von ihm zu erbringenden Leistungsumfang nach VOB/C DIN 18379 entsprechende Ziffer zu "Mitzuliefernde Unterlagen" übersteigen.

Hierzu gehören insgesamt folgende Unterlagen:

(1) Bestandszeichnungen, d.h. Grundrisse, Details und sämtliche Schemazeichnungen, sie sind im gleichem Umfang wie die Montagezeichnungen zu fertigen, durch Übersichtspläne zu ergänzen; einschl. elektr. Übersichtsschaltplänen nach DIN 40719 T.1 und elektr. Anschlusspläne nach DIN 40719 T.9. Wesentliche Anlageteile sind mit Positionsnummern zu versehen.

(2) Ein zusätzlicher Satz Fließ- und Schaltschemata, aufgezogen, mit Klarsichtfolie überzogen, zum Aushang in den technischen Zentralen.

(3) Ein zusätzlicher Satz Stromlauf- und Bauschaltpläne (Klemmenpläne) zur Unterbringung in den Schalttafeln.

(4) Protokolle über alle im Rahmen der Einregulierungsarbeiten durchgeführten Messungen einschl. Gerätekennlinien mit eingetragenen Betriebspunkten.

(5) Anlagen- und Funktionsbeschreibengen unter Einbeziehung der Regeltechnik, mit Darstellung der Regeldiagramme, einschl. Zusammenstellung aller wichtigen technischen Daten, der endgültigen Einstellungen etc, Informations- und Programmlisten für MSR- Anlagen.

(6) Bedienungs- und Wartungsanweisungen für einen sicheren und wirtschaftlichen Betrieb nach DIN V 8418

(7) Ersatzteillisten mit Angabe von:
  Anschrift des Herstellers
  Anschrift des Lieferanten bei Nachbestellung
  Genaue Typenbezeichnungen
  Anzahl bei kompletten Sätzen

(8) Kopie vorgeschriebener Prüfbescheinigung und Werksatteste.

(9) Wasseranalysen und Gutachten

(10) Übernahme der Gebühren für behördlich vorgeschriebene Abnahmeprüfungen und die Protokolle der Prüfungen

(11) Protokolle aller Dichtigkeitsprüfungen

(12) Protokolle über Probebetriebe und Einweisungen des Wartungs- und Bedienungspersonals

Der Auftragnehmer hat die CAD Richtlinien Version 3.03 sowie die CAFM Dokumentationsrichtlinien Version 2.03 zu berücksichtigen.

Sämtliche Unterlagen (CAD-Daten auf CD oder DVD) sind in DIN-A4 Mappen bzw. Ordnern geordnet mit Inhaltsverzeichnis zu übergeben.
Menge: 1,000 Psch

**12.4 Begleitung der Sachverständigenabnahme**
Begleitung der Sachverständigenabnahme

inkl. aller nötigen Funktionskontrollen der verschiedenen Anlagenteile.

Kalkulationsgrundlage ist ca. ein AT.
Menge: 1,000 Psch

**12.5 Begleitung der Abnahme der Bauaufsichtsbehörde**
Begleitung der Abnahme der Bauaufsichtsbehörde

inkl. aller nötigen Funktionskontrollen der verschiedenen Anlagenteile.

Kalkulationsgrundlage ist ca. ein AT.
Menge: 1,000 Psch

**12.6 Fotodokumentation der kennzeichnungspflichtigen Brandschutzschottungen**
Fotodokumentation der kennzeichnungspflichtigen Brandschutzschottungen

Diese Position beinhaltet eine durchgängige Fotodokumenation aller kennzeichnungspflichtigen Brandschutzmaßnahmen mit nummerierten Bildern. Zudem ist ein Übersichtplan zu erstellen in dem alle Fotonummern eingetragen sind.
Die Dokumentation ist sowohl digital als auch in Papierform einzureichen.
Menge: 1,000 Psch

**12.7 Hygieneerstinspektion RLT-Anlage**
Hygieneerstinspektion RLT-Anlage

Ansaugbauteile 1 St,  Filterkammern 1 St, Erhitzer 1 St  Beistellen Personal und Steighilfen

Hygieneerstinspektion nach VDI 6022 Blatt 1, fachliche Mindestqualifikation: Sachverständiger Kat. A VDI 6022 Blatt 1, für Raumlufttechnische Anlagen mit
Ansaugbauteile '1' St,
Filterkammern '3' St,
Erhitzer '1' St,
das Personal zum Bedienen der Anlage und zum Öffnen und Schließen der Revisionsöffnungen und -zugänge sowie erforderlicher Steighilfen stellt der AN, einschl. Dokumentation mit Formblatt nach VDI 6022 Blatt 1, einschl. Prüfberichte mit Angaben für weitere Hygienekontrollen,

die Probenahme und deren Auswertung werden gesondert vergütet.
Menge: 6,000 Stk

**12.8 Funktionsprüfungen und Messungen**
Funktionsprüfungen und Messungen

entsprechend den Forderungen der DIN 18 379 Ziffer 3.5,
3.4.1 und 4.2.18 und dem nachfolgenden Leistungsumfang.

Der Bieter hat in dieser Position nur die Leistungen
anzubieten, die den von ihm zu erbringenden
Leistungsumfang nach Ziffer 3.5 und 3.4.1 übersteigen.

Probebetrieb der Anlage über eine der Größe und dem
Schwierigkeitsgrad angemessene Zeitdauer mit
Protokollierung aller wesentlichen Prüfungen.

Prüfung aller Sicherheitseinrichtungen.

Prüfung aller Regel- und Schalteinrichtungen.

Durchführung aller Leistungs- und Funktionsmessungen,
soweit diese für eine fachgerechte Fertigstellung,
Einregulierung und Dokumentation der Anlagen
erforderlich sind sowie für den Nachweis der
beauftragten Leistungen.

Hydraulischer Feinabgleich.

Inbetriebnahmeprotokolls.

Der Auftraggeber oder sein Beauftragter ist so
rechtzeitig zu informieren, daß er an der
Inbetriebnahme, den Leistungsmessungen und
Einregulierung teilnehmen kann.
Menge: 1,000 Psch

**12.9 Leitungsbeschriftung selbstklebende Plastikfolie**
Leitungsbeschriftung selbstklebende Plastikfolie

für sämtliche Lüftungsleitungen. Mit Kennzeichnung der Durchflußrichtung und des Mediums, alterungsbeständig in DIN Farben.

Leitungen sind alle 5 m und direkt vor und nach Wand und Deckendurchdringungen zu beschriften
Menge: 350,000 Stk

### Titel 13 Stundenlohnarbeiten

*Hinweis: Stundenlohnarbeiten*
Stundenlohnarbeiten

ARBEITEN AUF BESONDERE ANWEISUNG

Für Arbeiten, die im Rahmen der Baumaßnahme notwendigsind, jedoch heute in ihrem Umfang noch nicht übersehen werden können, werden nachfolgende Stundenlohnarbeiten in das Leistungsverzeichnis aufgenommen.

Die Stundenlohnarbeiten dürfen nur auf besondere
Anordnung der Fachbauleitung ausgeführt werden.

Auf Verlangen der Bauleitung kann an Stelle von
Stundenlohnarbeiten die Abgabe eines Nachtragsangebotes verlangt werden.

Anfallende Stundenlohnnachweise sind in 3-facher
Ausfertigung spätestens am 1. Tag nach der Ausführung
der Bauleitung mit ausführlicher Angabe von

1. Art der ausgeführten Arbeit
2. Zeitpunkt der ausgeführten Arbeit
3. Anzahl der dafür Beschäftigten mit Namensnennung
4. Anzahl der täglich aufgewendeten Stunden
5. Vertragsnummer

zur Abzeichnung vorzulegen.

Geschieht dies nicht, so kann der Bauherr anstelle
einer an sich genehmigten Stundenlohnabrechnung eine
Abrechnung im Leistungslohn verlangen.

Die von der Bauleitung unterschriebenen
Stundenlohnzettel gelten nur als Bescheinigung, daß die
Leistungen erbracht sind. Ein Anspruch auf Vergütung
kann aus der Bescheinigung nicht abgeleitet werden,
wenn vertragliche Vereinbarungen im Gegensatz dazu
stehen.

Es werden grundsätzlich nur die tatsächlichen
Arbeitszeiten anerkannt, welche für die auszuführende
Arbeit aufgewendet wurden. Die Stunden des
Aufsichtspersonals sowie Wegezeiten und Wegegelder
werden nicht besonders vergütet und sind in die
Einheitspreise einzurechnen.

Der Verrechnungssatz ist unter Beachtung der
preisrechtlichen Vorschriften zu ermitteln und gilt
unabhängig von der Anzahl der abgerechneten Stunden.

**13.1 Stundenlohnarbeiten Monteur**
Stundenlohnarbeiten Monteur

wie zuvor beschrieben jedoch für Qualifikation Monteur
Menge: 20,000 h

**13.2 Stundenlohnarbeiten Helfer**
Stundenlohnarbeiten Helfer

wie zuvor beschrieben jedoch für Qualifikation Helfer
Menge: 20,000 h
